# DITA LOT 2 Condicionament de la carretera TV-2034 de Valls a Vilabella

- Propietat de l'arxiu: RIB Spain
- Format: FIEBDC-3/2016
- Programa: Presto 18.04
- Tipus: pressupost
- Data dels preus: 07/12/1994
- Divisa: EUR
Import: 2032713.65

## 01 DEMOLICIONS I ENDERROCS
Import: 37752.62

**E0203** m3 Enderroc murs de contenció de pedra, inclòs transport a abocador
190.14 m3 × 35.61 = 6770.89
Enderroc de murs de contenció de pedra, inclòs transport dels materials a l'abocador, cànon i condicionament del mateix.

| Codi | Ut | Descripció | Rendiment | Preu | Import |
|---|---|---|---|---|---|
| O0102 | h | Oficial 1ª (mà d'obra; 23/07/1998) | 0.1 | 24.56 | 2.46 |
| O0110 | h | Peó (mà d'obra; 23/07/1998) | 0.5 | 20.41 | 10.21 |
| M0207B | h | Retroexcavadora amb martell trencador (maquinària; 23/07/1998) | 0.21 | 68.89 | 14.47 |
| M0212B | h | Camió de trabuc 16 m³ (maquinària; 23/07/1998) | 0.125 | 45.4 | 5.68 |
| P1613 | u | Cànon d'abocador (23/07/1998) | 1.2 | 0.8 | 0.96 |
| vg | % | Despeses indirectes | 0.305 | 6 | 1.83 |
|  |  | Total |  |  | 35.61 |

| Amidament | Uts. | Llarg | Ample | Alt | Parcial |
|---|---|---|---|---|---|
| Tram 1 |  |  |  |  |  |
| Enderroc mur PK 0+785 | 1 | 5 | 0.5 | 0.8 | 2.00 |
| Tram 2 |  |  |  |  |  |
| Enderroc mur PK 1+990 | 1 | 73 | 0.5 | 3 | 109.50 |
| Enderroc mur PK 2+050 | 1 | 1.5 | 0.6 | 0.8 | 0.72 |
| Enderroc mur PK 2+135 | 1 | 24.7 | 0.5 | 2.5 | 30.88 |
| Enderroc mur PK 2+315 | 1 | 48 | 0.6 | 0.8 | 23.04 |
| Tram 3 |  |  |  |  |  |
| Enderroc mur PK 5+350 | 1 | 40 | 0.6 | 1 | 24.00 |
| Subtotal |  |  |  |  | 190.14 |
| Total |  |  |  |  | 190.14 |

**E0632** m² Fresat paviment asfàltic fins a 8 cm (Projectes reforç de ferm)
996 m² × 3.78 = 3764.88
Fresat mecànic de paviment asfàltic fins una profunditat màxima de 8 cm amb fresadora de càrrega automàtica, inclòs encaixos laterals i finals, talls i entregues a tapes i reixes amb compressor, càrrega i transport de runes a l'abocador, cànon d'abocament i escombrat i neteja de la superfície fresada.

| Codi | Ut | Descripció | Rendiment | Preu | Import |
|---|---|---|---|---|---|
| O0101 | h | Cap de colla (mà d'obra; 23/07/1998) | 0.01 | 26.02 | 0.26 |
| O0110 | h | Peó | 0.026 | 20.41 | 0.53 |
| M0242 | h | Fresadora (maquinària; 23/07/1998) | 0.012 | 133.01 | 1.60 |
| M0212B | h | Camió de trabuc 16 m³ | 0.012 | 45.4 | 0.54 |
| M0220 | h | Escombradora autopropulsada (maquinària; 23/07/1998) | 0.012 | 42.15 | 0.51 |
| P1613 | u | Cànon d'abocador | 0.15 | 0.8 | 0.12 |
| %16130 | % | Despeses indirectes | 6 % | 3.56 | 0.21 |
|  |  | Total |  |  | 3.78 |

| Amidament | Uts. | Parcial |
|---|---|---|
| Tram 1 | 285 | 285.00 |
| Tram 2 | 346 | 346.00 |
| Tram 3 | 365 | 365.00 |
| Total |  | 996 |

**E0213** m2 Demolició paviment de mescla bituminosa, mitjans mecànics, fondària 25 cm
1800 m2 × 3.72 = 6696.00
Demolició de paviment de mescla bituminosa,amb mitjans mecànics, fins a una profunditat de 25 cm., inclòs transport dels materials de runa a l'abocador, cànon i condicionament del mateix.

| Codi | Ut | Descripció | Rendiment | Preu | Import |
|---|---|---|---|---|---|
| O0110 | h | Peó | 0.02 | 20.41 | 0.41 |
| M0201 | h | Compressor aire gasoil 13,3 m³/h (maquinària; 12/01/2009) | 0.008 | 21.088194 | 0.17 |
| M0204 | h | Pala carregadora pneumàtics (maquinària; 12/01/2009) | 0.01 | 58.268112 | 0.58 |
| M0207B | h | Retroexcavadora amb martell trencador | 0.01 | 68.89 | 0.69 |
| M0212B | h | Camió de trabuc 16 m³ | 0.012 | 45.4 | 0.54 |
| P1613 | u | Cànon d'abocador | 1.2 | 0.8 | 0.96 |
| vg | % | Despeses indirectes | 0.061 | 6 | 0.37 |
|  |  | Total |  |  | 3.72 |

| Amidament | Uts. | Parcial |
|---|---|---|
| Tram 1 | 1800 | 1800.00 |
| Tram 2 |  |  |
| Subtotal: Tram 3 |  | 1800.00 |
| Total |  | 1800 |

**E0672** m Demolició bandes sonores sobre paviment
63 m × 1.89 = 119.07
Demolició de bandes sonores sobre paviment, inclosa la neteja de la superfície fresada, càrrega i transport a l'abocador, cànon i condicionament del mateix.

| Codi | Ut | Descripció | Rendiment | Preu | Import |
|---|---|---|---|---|---|
| O0101 | h | Cap de colla | 0.005 | 26.02 | 0.13 |
| O0110 | h | Peó | 0.015 | 20.41 | 0.31 |
| M0242 | h | Fresadora | 0.005 | 133.01 | 0.67 |
| M0212B | h | Camió de trabuc 16 m³ | 0.005 | 45.4 | 0.23 |
| M0220 | h | Escombradora autopropulsada | 0.006 | 42.15 | 0.25 |
| P1613 | u | Cànon d'abocador | 0.25 | 0.8 | 0.20 |
| vg | % | Despeses indirectes | 0.017 | 6 | 0.10 |
|  |  | Total |  |  | 1.89 |

| Amidament | Llarg | Parcial |
|---|---|---|
| Tram 1 |  |  |
| Tram 2 | 43 | 43.00 |
| Tram 3 | 20 | 20.00 |
| Subtotal |  | 63.00 |
| Total |  | 63 |

**E0334** m Tall serra disc paviment mescles bituminoses, formigó o panot, fins 25 cm
88 m × 1.98 = 174.24
Tall amb serra de disc de paviment de mescles bituminoses, formigó o panot, fins a una fondària de 25 cm.

| Codi | Ut | Descripció | Rendiment | Preu | Import |
|---|---|---|---|---|---|
| O0101 | h | Cap de colla | 0.01 | 26.02 | 0.26 |
| O0110 | h | Peó | 0.05 | 20.41 | 1.02 |
| M0334 | h | Serra de disc (maquinària; 10/07/2006) | 0.05 | 12 | 0.60 |
| vg | % | Despeses indirectes | 0.017 | 6 | 0.10 |
|  |  | Total |  |  | 1.98 |

| Amidament | Llarg | Parcial |
|---|---|---|
| Tram 1 | 49 | 49.00 |
| Tram 2 | 19 | 19.00 |
| Tram 3 | 20 | 20.00 |
| Subtotal |  | 88.00 |
| Total |  | 88 |

**E02110** m2 Demolició de paviment de formigó, transport abocador
62 m2 × 5 = 310.00
Demolició de paviment de formigó, inclòs transport dels materials de runa a l'abocador, cànon i condicionament del mateix.

| Codi | Ut | Descripció | Rendiment | Preu | Import |
|---|---|---|---|---|---|
| O0110 | h | Peó | 0.05 | 20.41 | 1.02 |
| M0207B | h | Retroexcavadora amb martell trencador | 0.016 | 68.89 | 1.10 |
| M0212B | h | Camió de trabuc 16 m³ | 0.016 | 45.4 | 0.73 |
| M0204 | h | Pala carregadora pneumàtics | 0.016 | 58.268112 | 0.93 |
| P1613 | u | Cànon d'abocador | 1.2 | 0.8 | 0.96 |
| vg | % | Despeses indirectes | 0.044 | 6 | 0.26 |
|  |  | Total |  |  | 5 |

| Amidament | Uts. | Llarg | Parcial |
|---|---|---|---|
| Tram 1 | 1 | 62 | 62.00 |
| Tram 2 |  |  |  |
| Subtotal: Tram 3 |  |  | 62.00 |
| Total |  |  | 62 |

**E0214** m Desmuntatge barrera de seguretat flexible i demolició ancoratges
833 m × 7.53 = 6272.49
Desmuntatge de barrera de seguretat flexible i demolició d'ancoratges amb base de formigó,inclòs p.p. de suports i transport a abocador o magatzem, i cànon.

| Codi | Ut | Descripció | Rendiment | Preu | Import |
|---|---|---|---|---|---|
| O0102 | h | Oficial 1ª | 0.05 | 24.56 | 1.23 |
| O0110 | h | Peó | 0.1 | 20.41 | 2.04 |
| M0201 | h | Compressor aire gasoil 13,3 m³/h | 0.02 | 21.088194 | 0.42 |
| M0207 | h | Retroexcavadora 100 hp (maquinària; 23/07/1998) | 0.01 | 59.41 | 0.59 |
| M0229 | h | Compressor d'aire de gasoil 3m³ (maquinària; 12/01/2009) | 0.1 | 7.05687 | 0.71 |
| M0212B | h | Camió de trabuc 16 m³ | 0.03 | 45.4 | 1.36 |
| P1613 | u | Cànon d'abocador | 1 | 0.8 | 0.80 |
| vg | % | Despeses indirectes | 0.063 | 6 | 0.38 |
|  |  | Total |  |  | 7.53 |

| Amidament | Uts. | Llarg | Parcial |
|---|---|---|---|
| Tram 1 | 1 | 350 | 350.00 |
| Tram 2 | 1 | 461 | 461.00 |
| Tram 3 | 1 | 22 | 22.00 |
| Subtotal |  |  | 833.00 |
| Total |  |  | 833 |

**E0218** m Desmuntatge barana de ferro existent i demolició ancoratges
20 m × 15.03 = 300.60
Desmuntatge de barana de ferro existent i demolició d'ancoratges amb base de formigó, inclòs transport de les runes a l'abocador o magatzem, i cànon.

| Codi | Ut | Descripció | Rendiment | Preu | Import |
|---|---|---|---|---|---|
| O0102 | h | Oficial 1ª | 0.05 | 24.56 | 1.23 |
| O0110 | h | Peó | 0.25 | 20.41 | 5.10 |
| M0226 | h | Grup electrògen de 20/30 kVA (maquinària; 12/01/2009) | 0.25 | 4.73892 | 1.18 |
| M0201 | h | Compressor aire gasoil 13,3 m³/h | 0.025 | 21.088194 | 0.53 |
| M0212B | h | Camió de trabuc 16 m³ | 0.12 | 45.4 | 5.45 |
| P1613 | u | Cànon d'abocador | 1 | 0.8 | 0.80 |
| vg | % | Despeses indirectes | 0.122 | 6 | 0.73 |
|  |  | Total |  |  | 15.03 |

| Amidament | Uts. | Llarg | Parcial |
|---|---|---|---|
| Tram 2 |  |  |  |
| Desmuntatge PK 2+155 | 2 | 10 | 20.00 |
| Subtotal |  |  | 20.00 |
| Total |  |  | 20 |

**E0215** u Desmuntatge de senyal de trànsit i demolició ancoratges
87 u × 16.22 = 1411.14
Desmuntatge de senyal de trànsit i demolició d'ancoratges amb base de formigó, inclòs càrrega i transport al magatzem de Diputació, inclòs cànon d'abocador.

| Codi | Ut | Descripció | Rendiment | Preu | Import |
|---|---|---|---|---|---|
| O0102 | h | Oficial 1ª | 0.05 | 24.56 | 1.23 |
| O0110 | h | Peó | 0.3 | 20.41 | 6.12 |
| M0201 | h | Compressor aire gasoil 13,3 m³/h | 0.025 | 21.088194 | 0.53 |
| M0207 | h | Retroexcavadora 100 hp | 0.01 | 59.41 | 0.59 |
| M0229 | h | Compressor d'aire de gasoil 3m³ | 0.1 | 7.05687 | 0.71 |
| M0212B | h | Camió de trabuc 16 m³ | 0.12 | 45.4 | 5.45 |
| P1613 | u | Cànon d'abocador | 1 | 0.8 | 0.80 |
| vg | % | Despeses indirectes | 0.132 | 6 | 0.79 |
|  |  | Total |  |  | 16.22 |

| Amidament | Uts. | Parcial |
|---|---|---|
| Tram 1 |  |  |
| Senyals a retirar | 28 | 28.00 |
| Cartells caiguts / oxidats | 3 | 3.00 |
| Tram 2 |  |  |
| Senyals a retirar | 18 | 18.00 |
| Tram 3 |  |  |
| Senyals a retirar | 37 | 37.00 |
| Cartells caiguts / oxidats | 1 | 1.00 |
| Subtotal |  | 87.00 |
| Total |  | 87 |

**E0219** m Desmuntatge tanca metàl·lica, inclòs transport a abocador
55 m × 8.09 = 444.95
Desmuntatge de tanca metàl·lica, inclòs càrrega, transport dels materials i cànon de l'abocador autoritzat.

| Codi | Ut | Descripció | Rendiment | Preu | Import |
|---|---|---|---|---|---|
| O0102 | h | Oficial 1ª | 0.03 | 24.56 | 0.74 |
| O0110 | h | Peó | 0.2 | 20.41 | 4.08 |
| M0201 | h | Compressor aire gasoil 13,3 m³/h | 0.01 | 21.088194 | 0.21 |
| M0226 | h | Grup electrògen de 20/30 kVA | 0.01 | 4.73892 | 0.05 |
| M0212B | h | Camió de trabuc 16 m³ | 0.04 | 45.4 | 1.82 |
| P1613 | u | Cànon d'abocador | 1 | 0.8 | 0.80 |
| vg | % | Despeses indirectes | 0.065 | 6 | 0.39 |
|  |  | Total |  |  | 8.09 |

| Amidament | Llarg | Parcial |
|---|---|---|
| Tram 1 |  |  |
| Tram 2 | 55 | 55.00 |
| Subtotal: Tram 3 |  | 55.00 |
| Total |  | 55 |

**E0222** m3 Demolició pas salvacunetes
16.7 m3 × 20.05 = 334.84
Demolició de pas salvacunetes o tub de drenatge o sanejament existent de qualsevol diàmetre o material, en volum aparent, inclòs càrrega i transport de la runa a l'abocador (inclòs cànon).

| Codi | Ut | Descripció | Rendiment | Preu | Import |
|---|---|---|---|---|---|
| O0102 | h | Oficial 1ª | 0.1 | 24.56 | 2.46 |
| O0110 | h | Peó | 0.3 | 20.41 | 6.12 |
| M0201 | h | Compressor aire gasoil 13,3 m³/h | 0.1 | 21.088194 | 2.11 |
| M0204 | h | Pala carregadora pneumàtics | 0.06 | 58.268112 | 3.50 |
| M0229 | h | Compressor d'aire de gasoil 3m³ | 0.06 | 7.05687 | 0.42 |
| M0212B | h | Camió de trabuc 16 m³ | 0.08 | 45.4 | 3.63 |
| P1613 | u | Cànon d'abocador | 1 | 0.8 | 0.80 |
| vg | % | Despeses indirectes | 0.169 | 6 | 1.01 |
|  |  | Total |  |  | 20.05 |

| Amidament | Uts. | Llarg | Ample | Alt | Parcial |
|---|---|---|---|---|---|
| Tram 2 |  |  |  |  |  |
| PK 2+275 | 1 | 4 | 1.5 | 0.65 | 3.90 |
|  | -1 | 4 | 1 | 0.4 | -1.60 |
| PK 2+360 | 1 | 4 | 1.5 | 0.65 | 3.90 |
|  | -1 | 4 | 1 | 0.4 | -1.60 |
| PK 2+470 | 1 | 6 | 1.5 | 0.65 | 5.85 |
|  | -1 | 6 | 1 | 0.4 | -2.40 |
| PK 2+570 | 1 | 5 | 1 | 0.7 | 3.50 |
|  | -1 | 5 | 0.45 | 0.45 | -1.01 |
| PK 2+600 | 1 | 6 | 1.5 | 0.6 | 5.40 |
|  | -1 | 6 | 1.1 | 0.4 | -2.64 |
| Tram 3 |  |  |  |  |  |
| PK 4+380 | 1 | 5 | 1.2 | 1.1 | 6.60 |
|  | -1 | 5 | 0.8 | 0.8 | -3.20 |
| Subtotal |  |  |  |  | 16.70 |
| Total |  |  |  |  | 16.7 |

**E02111** m2 Demolició de cuneta de formigó, transport abocador
593 m2 × 4.84 = 2870.12
Demolició de cuneta revestida de formigó de qualsevol tipus i gruix, inclòs cànon i transport dels materials de runa a l'abocador.

| Codi | Ut | Descripció | Rendiment | Preu | Import |
|---|---|---|---|---|---|
| O0110 | h | Peó | 0.05 | 20.41 | 1.021 |
| M0207B | h | Retroexcavadora amb martell trencador | 0.015 | 68.89 | 1.033 |
| M0212B | h | Camió de trabuc 16 m³ | 0.015 | 45.4 | 0.681 |
| M0204 | h | Pala carregadora pneumàtics | 0.015 | 58.268112 | 0.874 |
| P1613 | u | Cànon d'abocador | 1.2 | 0.8 | 0.960 |
| %16130 | % | Despeses indirectes | 6 % | 4.569 | 0.274 |
|  |  | Total |  |  | 4.84 |

| Amidament | Uts. | Llarg | Parcial |
|---|---|---|---|
| Tram 1 |  |  |  |
| Enderroc cuneta PK 0+570 | 1 | 5 | 5.00 |
| Tram 2 |  |  |  |
| Enderroc cuneta PK 1+950 | 1 | 60 | 60.00 |
| Enderroc cuneta PK 1+950 | 1 | 510 | 510.00 |
| Tram 3 |  |  |  |
| Enderroc cuneta PK 6+050 | 1 | 8 | 8.00 |
| Enderroc cuneta PK 6+050 | 1 | 10 | 10.00 |
| Subtotal |  |  | 593.00 |
| Total |  |  | 593 |

**E02211** u Tall d'arbre de diàmetre entre 10 i 25 cm. i extracció de la soca
8 u × 109.1 = 872.80
Tall d'arbre de diàmetre entre 10 i 25 cm. i extracció de la soca i retirada de branques, inclòs càrrega i transport de restes a planta de compostatge, i tapat del forat.

| Codi | Ut | Descripció | Rendiment | Preu | Import |
|---|---|---|---|---|---|
| O0101 | h | Cap de colla | 0.1 | 26.02 | 2.60 |
| O0102 | h | Oficial 1ª | 0.4 | 24.56 | 9.82 |
| O0110 | h | Peó | 0.8 | 20.41 | 16.33 |
| M0214 | h | Camió grua 12 tn (maquinària; 23/07/1998) | 0.8 | 42.07 | 33.66 |
| M0335 | h | Equip de tala i poda (maquinària; 17/05/2012) | 0.8 | 50 | 40.00 |
| P1613 | u | Cànon d'abocador | 1 | 0.8 | 0.80 |
| vg | % | Despeses indirectes | 0.981 | 6 | 5.89 |
|  |  | Total |  |  | 109.1 |

| Amidament | Uts. | Parcial |
|---|---|---|
| Tram 1 | 2 | 2.00 |
| Tram 2 | 2 | 2.00 |
| Tram 3 | 4 | 4.00 |
| Subtotal |  | 8.00 |
| Total |  | 8 |

**E02212** u Tall d'arbre de diàmetre superior a 25 cm. i extracció de la soca
19 u × 214.62 = 4077.78
Tall d'arbre de diàmetre superior a 25 cm.i extracció de la soca i retirada de branques, inclòs càrrega i transport a planta de compostatge, i tapat del forat.

| Codi | Ut | Descripció | Rendiment | Preu | Import |
|---|---|---|---|---|---|
| O0101 | h | Cap de colla | 0.1 | 26.02 | 2.60 |
| O0102 | h | Oficial 1ª | 0.8 | 24.56 | 19.65 |
| O0110 | h | Peó | 1.6 | 20.41 | 32.66 |
| M0214 | h | Camió grua 12 tn | 1.6 | 42.07 | 67.31 |
| M0335 | h | Equip de tala i poda | 1.6 | 50 | 80.00 |
| P1613 | u | Cànon d'abocador | 1 | 0.8 | 0.80 |
| vg | % | Despeses indirectes | 1.933 | 6 | 11.60 |
|  |  | Total |  |  | 214.62 |

| Amidament | Uts. | Parcial |
|---|---|---|
| Tram 1 | 9 | 9.00 |
| Tram 2 | 7 | 7.00 |
| Tram 3 | 3 | 3.00 |
| Subtotal |  | 19.00 |
| Total |  | 19 |

**E0221** u Tall d'arbre de grans dimensions i extracció de la soca
3 u × 534.91 = 1604.73
Tall d'arbre de grans dimensions i extracció de la soca, retirada de branques i runes i tapat del forat, inclòs transport de restes a planta de compostatge, i neteja de l'obra

| Codi | Ut | Descripció | Rendiment | Preu | Import |
|---|---|---|---|---|---|
| O0101 | h | Cap de colla | 0.5 | 26.02 | 13.01 |
| O0102 | h | Oficial 1ª | 4 | 24.56 | 98.24 |
| O0110 | h | Peó | 8 | 20.41 | 163.28 |
| M0212B | h | Camió de trabuc 16 m³ | 4 | 45.4 | 181.60 |
| M0214 | h | Camió grua 12 tn | 1 | 42.07 | 42.07 |
| M0358 | h | Motoserra 80 cm³ (maquinària; 23/07/1998) | 4 | 2.55 | 10.20 |
| P1613 | u | Cànon d'abocador | 1 | 0.8 | 0.80 |
| vg | % | Despeses indirectes | 4.285 | 6 | 25.71 |
|  |  | Total |  |  | 534.91 |

**E0210** m Demolició de vorada i rigola, inclosa la fonamentació, i transport
7.2 m × 7.01 = 50.47
Demolició de vorada i rigola, inclosa la fonamentació, transport a abocador, cànon i condicionament del mateix.

| Codi | Ut | Descripció | Rendiment | Preu | Import |
|---|---|---|---|---|---|
| O0110 | h | Peó | 0.2 | 20.41 | 4.08 |
| M0207 | h | Retroexcavadora 100 hp | 0.02 | 59.41 | 1.19 |
| M0212B | h | Camió de trabuc 16 m³ | 0.02 | 45.4 | 0.91 |
| P1613 | u | Cànon d'abocador | 0.6 | 0.8 | 0.48 |
| vg | % | Despeses indirectes | 0.058 | 6 | 0.35 |
|  |  | Total |  |  | 7.01 |

| Amidament | Llarg | Parcial |
|---|---|---|
| Tram 1 | 3.2 | 3.20 |
| Tram 2 | 4 | 4.00 |
| Subtotal: Tram 3 |  | 7.20 |
| Total |  | 7.2 |

**E0634X** m2 Fresat paviment asfàltic per eliminació de marques vials
1042 m2 × 1.61 = 1677.62

| Codi | Ut | Descripció | Rendiment | Preu | Import |
|---|---|---|---|---|---|
| O0101 | h | Cap de colla | 0.005 | 26.02 | 0.13 |
| O0110 | h | Peó | 0.005 | 20.41 | 0.10 |
| M0242 | h | Fresadora | 0.005 | 133.01 | 0.67 |
| M0212B | h | Camió de trabuc 16 m³ | 0.005 | 45.4 | 0.23 |
| M0220 | h | Escombradora autopropulsada | 0.005 | 42.15 | 0.21 |
| P1613 | u | Cànon d'abocador | 0.23 | 0.8 | 0.18 |
| %16130 | % | Despeses indirectes | 6 % | 1.52 | 0.09 |
|  |  | Total |  |  | 1.61 |

| Amidament | Llarg | Parcial |
|---|---|---|
| Tram 1 | 1042 | 1042.00 |
| Total |  | 1042 |

## 02 MOVIMENT DE TERRES
Import: 335154.02

**E0313** m2 Esbrossada del terreny, inclòs càrrega i transport.
14524.95 m2 × 0.56 = 8133.97
Esbrossada del terreny de qualsevol tipus, excepte zones boscoses, càrrega i transport.a l'interior d'obra o abocador controlat inclòs canon d'abocador i condicionament del mateix

| Codi | Ut | Descripció | Rendiment | Preu | Import |
|---|---|---|---|---|---|
| O0101 | h | Cap de colla | 0.001 | 26.02 | 0.03 |
| O0110 | h | Peó | 0.004 | 20.41 | 0.08 |
| M0207 | h | Retroexcavadora 100 hp | 0.001 | 59.41 | 0.06 |
| M0205 | h | Pala carregadora sobre orugues (maquinària; 23/07/1998) | 0.002 | 73.35 | 0.15 |
| M0212B | h | Camió de trabuc 16 m³ | 0.001 | 45.4 | 0.05 |
| P1613 | u | Cànon d'abocador | 0.2 | 0.8 | 0.16 |
| vg | % | Despeses indirectes | 0.005 | 6 | 0.03 |
|  |  | Total |  |  | 0.56 |

| Amidament | Uts. | Llarg | Ample | Parcial |
|---|---|---|---|---|
| Segons llistats |  |  |  |  |
| Eix 1 | 1 | 4489.6 | 0.7 | 3142.72 |
| Eix 2 | 1 | 1082.71 | 0.7 | 757.90 |
| Eix 3 | 1 | 30.32 | 0.7 | 21.22 |
| Eix 4 | 1 | 5167.43 | 0.7 | 3617.20 |
| Eix 5 | 1 | 9512.85 | 0.7 | 6659.00 |
| Eix 6 | 1 | 467.02 | 0.7 | 326.91 |
| Subtotal |  |  |  | 14524.95 |
| Total |  |  |  | 14524.95 |

**E03131** m2 Esbrossada del terreny zones boscoses, inclòs càrrega i transport.
6224.99 m2 × 3.21 = 19982.22
Esbrossada del terreny en zones boscoses, càrrega i transport a l'interior d'obra o abocador controlat inclòs canon d'abocador i condicionament del mateix

| Codi | Ut | Descripció | Rendiment | Preu | Import |
|---|---|---|---|---|---|
| O0101 | h | Cap de colla | 0.003 | 26.02 | 0.08 |
| O0110 | h | Peó | 0.06 | 20.41 | 1.22 |
| M0358 | h | Motoserra 80 cm³ | 0.06 | 2.55 | 0.15 |
| M0207 | h | Retroexcavadora 100 hp | 0.02 | 59.41 | 1.19 |
| M0205 | h | Pala carregadora sobre orugues | 0.002 | 73.35 | 0.15 |
| M0212B | h | Camió de trabuc 16 m³ | 0.002 | 45.4 | 0.09 |
| P1613 | u | Cànon d'abocador | 0.2 | 0.8 | 0.16 |
| vg | % | Despeses indirectes | 0.028 | 6 | 0.17 |
|  |  | Total |  |  | 3.21 |

| Amidament | Uts. | Llarg | Ample | Parcial |
|---|---|---|---|---|
| Segons llistats |  |  |  |  |
| Eix 1 | 1 | 4489.6 | 0.3 | 1346.88 |
| Eix 2 | 1 | 1082.71 | 0.3 | 324.81 |
| Eix 3 | 1 | 30.32 | 0.3 | 9.10 |
| Eix 4 | 1 | 5167.43 | 0.3 | 1550.23 |
| Eix 5 | 1 | 9512.85 | 0.3 | 2853.86 |
| Eix 6 | 1 | 467.02 | 0.3 | 140.11 |
| Subtotal |  |  |  | 6224.99 |
| Total |  |  |  | 6224.99 |

**E0314** m3 Excavació de terra vegetal, càrrega i transport.
12402.6 m3 × 3.61 = 44773.39
Excavació de terra vegetal, inclosa càrrega, transport a l'abocador, aplec o lloc d'ús i manteniment fins la seva utilització, inclòs cànon d'abocament i manteniment de l'abocador

| Codi | Ut | Descripció | Rendiment | Preu | Import |
|---|---|---|---|---|---|
| O0101 | h | Cap de colla | 0.008 | 26.02 | 0.21 |
| O0110 | h | Peó | 0.02 | 20.41 | 0.41 |
| M0207 | h | Retroexcavadora 100 hp | 0.01 | 59.41 | 0.59 |
| M0212B | h | Camió de trabuc 16 m³ | 0.02 | 45.4 | 0.91 |
| P1613 | u | Cànon d'abocador | 1 | 0.8 | 0.80 |
| P1615 | u | Condicionament de l'abocador (05/07/2010) | 1 | 0.5 | 0.50 |
| vg | % | Despeses indirectes | 0.031 | 6 | 0.19 |
|  |  | Total |  |  | 3.61 |

| Amidament | Uts. | Llarg | Parcial |
|---|---|---|---|
| Segons llistats |  |  |  |
| Eix 1 | 1 | 3094 | 3094.00 |
| Eix 2 | 1 | 627.3 | 627.30 |
| Eix 3 | 1 | 243.2 | 243.20 |
| Eix 4 | 1 | 2697.9 | 2697.90 |
| Eix 5 | 1 | 5329.4 | 5329.40 |
| Eix 6 | 1 | 410.8 | 410.80 |
| Subtotal |  |  | 12402.60 |
| Total |  |  | 12402.6 |

**E0302** m3 Excavació en desmunt en qualsevol tipus de terreny, abocador i condicionament (30% roca)
6463.87 m3 × 5.43 = 35098.81
Excavació en desmunt en qualsevol tipus de terreny, amb càrrega i transport a l'interior d'obra o abocador controlat inclòs canon d'abocador i condicionament del mateix.

| Codi | Ut | Descripció | Rendiment | Preu | Import |
|---|---|---|---|---|---|
| O0101 | h | Cap de colla | 0.012 | 26.02 | 0.31 |
| O0110 | h | Peó | 0.025 | 20.41 | 0.51 |
| M0207B | h | Retroexcavadora amb martell trencador | 0.025 | 68.89 | 1.72 |
| M0212B | h | Camió de trabuc 16 m³ | 0.025 | 45.4 | 1.14 |
| P1613 | u | Cànon d'abocador | 1.2 | 0.8 | 0.96 |
| P1615 | u | Condicionament de l'abocador | 1 | 0.5 | 0.50 |
| vg | % | Despeses indirectes | 0.048 | 6 | 0.29 |
|  |  | Total |  |  | 5.43 |

| Amidament | Uts. | Llarg | Parcial |
|---|---|---|---|
| Segons llistats |  |  |  |
| Eix 1 | 1 | 529.6 | 529.60 |
| Eix 2 | 1 | 9.4 | 9.40 |
| Eix 3 | 1 | 241.5 | 241.50 |
| Eix 4 | 1 | 2672.9 | 2672.90 |
| Eix 5 | 1 | 979.1 | 979.10 |
| Eix 6 | 1 | 4.2 | 4.20 |
| Errors carto (+10%) |  | 443.67 | 443.67 |
| sanejos | 1 | 1583.5 | 1583.50 |
| Subtotal |  |  | 6463.87 |
| Total |  |  | 6463.87 |

**E0305** m3 Excavació rases i pous, mitjans mecànics, cànon abocador (10% roca)
1741.6 m3 × 12.39 = 21578.42
Excavació en rases, pous o fonaments, amb mitjans mecànics i manuals en qualsevol tipus tipus de terreny, inclòs càrrega i transport a l'interior d'obra o abocador controlat, inclòs el seu cànon.

| Codi | Ut | Descripció | Rendiment | Preu | Import |
|---|---|---|---|---|---|
| O0101 | h | Cap de colla | 0.02 | 26.02 | 0.52 |
| O0102 | h | Oficial 1ª | 0.06 | 24.56 | 1.47 |
| O0110 | h | Peó | 0.12 | 20.41 | 2.45 |
| M0207 | h | Retroexcavadora 100 hp | 0.06 | 59.41 | 3.56 |
| M0228 | h | Electrobomba sumergible 20 kW (maquinària; 12/01/2009) | 0.02 | 3.801438 | 0.08 |
| M0212B | h | Camió de trabuc 16 m³ | 0.06 | 45.4 | 2.72 |
| P1613 | u | Cànon d'abocador | 1.2 | 0.8 | 0.96 |
| vg | % | Despeses indirectes | 0.105 | 6 | 0.63 |
|  |  | Total |  |  | 12.39 |

| Amidament | Uts. | Llarg | Parcial |
|---|---|---|---|
| Segons llistats |  |  |  |
| Excavacions sanejaments |  |  |  |
| Eix 1 | 1 | 133.5 | 133.50 |
| Eix 2 | 1 | 234.3 | 234.30 |
| Eix 3 | 1 | 0.5 | 0.50 |
| Eix 4 | 1 | 26 | 26.00 |
| Eix 5 | 1 | 1184.5 | 1184.50 |
| Eix 6 | 1 | 4.8 | 4.80 |
| Errors carto (+10%) |  | 158 | 158.00 |
| Subtotal |  |  | 1741.60 |
| Total |  |  | 1741.6 |

**E0315** m3 Terraplè amb compactació, material pròpia obra, inclòs transport
3538.48 m3 × 5.02 = 17763.17
Terraplenat i piconatge amb material apte de la pròpia obra, en tongades de més de 25 cm i fins a 50 cm amb un grau de compactació segons capa i amb base l'assaig de referència, inclòs cànon d'extracció i transport.

| Codi | Ut | Descripció | Rendiment | Preu | Import |
|---|---|---|---|---|---|
| O0101 | h | Cap de colla | 0.006 | 26.02 | 0.16 |
| O0102 | h | Oficial 1ª | 0.01 | 24.56 | 0.25 |
| O0110 | h | Peó | 0.025 | 20.41 | 0.51 |
| M0208 | h | Motoanivelladora (maquinària; 12/01/2009) | 0.011 | 73.35024 | 0.81 |
| M0213 | h | Camió cisterna de 8 m³ (maquinària; 23/07/1998) | 0.009 | 48 | 0.43 |
| M0209 | h | Corró vibratori autop. 8 a 10 t (maquinària; 12/01/2009) | 0.015 | 46.25598 | 0.69 |
| M0204 | h | Pala carregadora pneumàtics | 0.015 | 58.268112 | 0.87 |
| M0212B | h | Camió de trabuc 16 m³ | 0.023 | 45.4 | 1.04 |
| vg | % | Despeses indirectes | 0.044 | 6 | 0.26 |
|  |  | Total |  |  | 5.02 |

| Amidament | Uts. | Llarg | Parcial |
|---|---|---|---|
| Segons llistats |  |  |  |
| Eix 1 | 0.8 | 529.6 | 423.68 |
| Eix 3 | 0.8 | 241.5 | 193.20 |
| Eix 4 | 0.8 | 2672.9 | 2138.32 |
| Eix 5 | 0.8 | 979.1 | 783.28 |
| Subtotal |  |  | 3538.48 |
| Total |  |  | 3538.48 |

**E0328** m3 Terraplè amb compactació, material préstec, inclòs càrrega i transport
17423.38 m3 × 10.78 = 187824.04
Terraplenat i piconatge amb material apte procedent de préstec, en tongades de més de 25 cm i fins a 50 cm amb un grau de compactació segons capa i amb base l'assaig de referència, inclòs cànon d'extracció i transport.

| Codi | Ut | Descripció | Rendiment | Preu | Import |
|---|---|---|---|---|---|
| O0101 | h | Cap de colla | 0.006 | 26.02 | 0.16 |
| O0102 | h | Oficial 1ª | 0.01 | 24.56 | 0.25 |
| O0110 | h | Peó | 0.025 | 20.41 | 0.51 |
| P0307 | m3 | Terra de préstec (material; 23/07/1998) | 1 | 5 | 5.00 |
| M0208 | h | Motoanivelladora | 0.013 | 73.35024 | 0.95 |
| M0213 | h | Camió cisterna de 8 m³ | 0.013 | 48 | 0.62 |
| M0209 | h | Corró vibratori autop. 8 a 10 t | 0.015 | 46.25598 | 0.69 |
| M0204 | h | Pala carregadora pneumàtics | 0.015 | 58.268112 | 0.87 |
| M0212B | h | Camió de trabuc 16 m³ | 0.027 | 45.4 | 1.23 |
| vg | % | Despeses indirectes | 0.083 | 6 | 0.50 |
|  |  | Total |  |  | 10.78 |

| Amidament | Uts. | Llarg | Parcial |
|---|---|---|---|
| Segons llistats |  |  |  |
| coronació |  |  |  |
|  | 1 | 8796.5 | 8796.50 |
| Errors carto (+10%) |  | 879 | 879.00 |
| nucli de terraplè |  |  |  |
|  | 1 | 10260.36 | 10260.36 |
| Errors carto (+10%) |  | 1026 | 1026.00 |
| resta terraplé propia obra | -1 | 3538.48 | -3538.48 |
| Subtotal |  |  | 17423.38 |
| Total |  |  | 17423.38 |

## 03 ESTRUCTURES
Import: 125704.1

### 03.01 TORRENT DELS CAUS
Import: 125704.1

#### 03.01.01 ENDERROCS
Import: 1406.67

**E02085** m3 Enderroc estructures formigó armat, inclòs transport a abocador
15.62 m3 × 48.01 = 749.92
Enderroc d'estructures de formigó armat, inclòs transport a l'abocador, cànon i condicionament del mateix.

| Codi | Ut | Descripció | Rendiment | Preu | Import |
|---|---|---|---|---|---|
| O0102 | h | Oficial 1ª | 0.14 | 24.56 | 3.44 |
| O0110 | h | Peó | 0.7 | 20.41 | 14.29 |
| M0207B | h | Retroexcavadora amb martell trencador | 0.25 | 68.89 | 17.22 |
| M0229 | h | Compressor d'aire de gasoil 3m³ | 0.4 | 7.05687 | 2.82 |
| M0212B | h | Camió de trabuc 16 m³ | 0.15 | 45.4 | 6.81 |
| P1613 | u | Cànon d'abocador | 1.2 | 0.8 | 0.96 |
| vg | % | Despeses indirectes | 0.412 | 6 | 2.47 |
|  |  | Total |  |  | 48.01 |

| Amidament | Uts. | Llarg | Ample | Alt | Parcial |
|---|---|---|---|---|---|
| Segons amidaments auxiliars |  |  |  |  |  |
| Enderroc de tauler | 0.5 | 11 | 7.1 | 0.4 | 15.62 |
| Subtotal |  |  |  |  | 15.62 |
| Total |  |  |  |  | 15.62 |

**E0206** m3 Enderroc estructures de pedra, inclòs transport a abocador
15.62 m3 × 31.44 = 491.09
Enderroc d'estructures de pedra, inclòs transport a l'abocador, cànon i condicionament del mateix.

| Codi | Ut | Descripció | Rendiment | Preu | Import |
|---|---|---|---|---|---|
| O0102 | h | Oficial 1ª | 0.05 | 24.56 | 1.23 |
| O0110 | h | Peó | 0.4 | 20.41 | 8.16 |
| M0207B | h | Retroexcavadora amb martell trencador | 0.2 | 68.89 | 13.78 |
| M0212B | h | Camió de trabuc 16 m³ | 0.125 | 45.4 | 5.68 |
| P1613 | u | Cànon d'abocador | 1.2 | 0.8 | 0.96 |
| vg | % | Despeses indirectes | 0.271 | 6 | 1.63 |
|  |  | Total |  |  | 31.44 |

| Amidament | Uts. | Llarg | Ample | Alt | Parcial |
|---|---|---|---|---|---|
| Segons amidaments auxiliars |  |  |  |  |  |
| Enderroc de tauler | 0.5 | 11 | 7.1 | 0.4 | 15.62 |
| Subtotal |  |  |  |  | 15.62 |
| Total |  |  |  |  | 15.62 |

**E0214** m Desmuntatge barrera de seguretat flexible i demolició ancoratges
22 m × 7.53 = 165.66

| Amidament | Uts. | Llarg | Parcial |
|---|---|---|---|
| Segons amidaments auxiliars |  |  |  |
| Desmuntatge ampit | 2 | 11 | 22.00 |
| Subtotal |  |  | 22.00 |
| Total |  |  | 22 |

#### 03.01.02 TAULER
Import: 54287.75

**E0516** m2 Encofrat de fusta per a formigó vist
208.4 m2 × 32.18 = 6706.31
Encofrat de fusta per a formigó vist, col·locat.

| Codi | Ut | Descripció | Rendiment | Preu | Import |
|---|---|---|---|---|---|
| O0101 | h | Cap de colla | 0.02 | 26.02 | 0.52 |
| O0102 | h | Oficial 1ª | 0.2 | 24.56 | 4.91 |
| O0110 | h | Peó | 0.2 | 20.41 | 4.08 |
| P0602 | kg | Filferro recuit (material; 12/01/2009) | 0.3 | 1.565904 | 0.47 |
| P0604 | kg | Claus d'acer zincats (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.06 | 1.59681 | 0.10 |
| M0214 | h | Camió grua 12 tn | 0.08 | 42.07 | 3.37 |
| vg | % | Despeses indirectes | 0.288 | 6 | 1.73 |
|  |  | Total |  |  | 32.18 |

| Amidament | Uts. | Llarg | Ample | Parcial |
|---|---|---|---|---|
| Inferior | 1 | 20 | 10 | 200.00 |
| Voreres | 2 | 20 | 0.21 | 8.40 |
| Subtotal |  |  |  | 208.40 |
| Total |  |  |  | 208.4 |

**E0509** m3 Formigó HA-30 alçats
112.8 m3 × 93.5 = 10546.80
Formigó tipus HA-30 en alçats, elaborat en planta, col·locat.

| Codi | Ut | Descripció | Rendiment | Preu | Import |
|---|---|---|---|---|---|
| O0101 | h | Cap de colla | 0.03 | 26.02 | 0.78 |
| O0102 | h | Oficial 1ª | 0.08 | 24.56 | 1.96 |
| O0110 | h | Peó | 0.12 | 20.41 | 2.45 |
| P0507 | m3 | Formigó HA-30 posat a l'obra (material; 23/07/1998) | 1.02 | 75.04 | 76.54 |
| M0225 | h | Vibrador (maquinària; 12/01/2009) | 0.1 | 2.091306 | 0.21 |
| M0234 | h | Camió amb bomba de formigonar (maquinària; 12/01/2009) | 0.08 | 88.916562 | 7.11 |
| vg | % | Despeses indirectes | 0.741 | 6 | 4.45 |
|  |  | Total |  |  | 93.5 |

| Amidament | Uts. | Llarg | Ample | Parcial |
|---|---|---|---|---|
|  | 1 | 20 | 5.64 | 112.80 |
| Total |  |  |  | 112.8 |

**E0517** kg Acer especial B-500S de límit elàstic 500 N/mm2 en barres corrugades
24613.17 kg × 1.23 = 30274.20
Subministrament d'acer B 500 S de límit elàstic 500 n/mm2 en barres corrugades, inclòs muntatge, distanciadors i col·locació.

| Codi | Ut | Descripció | Rendiment | Preu | Import |
|---|---|---|---|---|---|
| O0101 | h | Cap de colla | 0.002 | 26.02 | 0.05 |
| O0102 | h | Oficial 1ª | 0.004 | 24.56 | 0.10 |
| O0110 | h | Peó | 0.004 | 20.41 | 0.08 |
| P0602 | kg | Filferro recuit | 0.008 | 1.565904 | 0.01 |
| P0607 | kg | Acer corrugat B500S en barres (material; 23/07/1998) | 1 | 0.92 | 0.92 |
| M0245 | h | Cisalla elèctrica (maquinària; 12/01/2009) | 0.003 | 3.729324 | 0.01 |
| M0246 | h | Màquina de doblegar rodó d'acer (maquinària; 12/01/2009) | 0.003 | 2.997882 | 0.01 |
| vg | % | Despeses indirectes | 0.009 | 6 | 0.05 |
|  |  | Total |  |  | 1.23 |

| Amidament | Uts. | Llarg | Ample | Alt | Parcial |
|---|---|---|---|---|---|
| Tauler | 1 |  |  | 23734.77 | 23734.77 |
| Congreny | 2 | 20 | 21.96 |  | 878.40 |
| Subtotal |  |  |  |  | 24613.17 |
| Total |  |  |  |  | 24613.17 |

**E0519** m3 Muntatge i desmuntatge de cindri amb apuntalament metàl·lic
534 m3 × 12.66 = 6760.44
Muntatge i desmuntatge de cindri amb apuntalament metàl·lic, totalment instal·lat, inclosa preparació de la base.

| Codi | Ut | Descripció | Rendiment | Preu | Import |
|---|---|---|---|---|---|
| O0101 | h | Cap de colla | 0.04 | 26.02 | 1.04 |
| O0102 | h | Oficial 1ª | 0.1 | 24.56 | 2.46 |
| O0110 | h | Peó | 0.15 | 20.41 | 3.06 |
| P0708 | m3 | Bastida metàl·lica. (material; 01/04/2009) | 1 | 4.949 | 4.95 |
| M0215 | h | Grua autopropulsada de 25 tn (maquinària; 12/01/2009) | 0.01 | 50.181042 | 0.50 |
| vg | % | Despeses indirectes | 0.108 | 6 | 0.65 |
|  |  | Total |  |  | 12.66 |

| Amidament | Llarg | Ample | Alt | Parcial |
|---|---|---|---|---|
| Tauler | 20 | 8.9 | 3 | 534.00 |
| Total |  |  |  | 534 |

#### 03.01.03 MICROPILONS
Import: 43994.95

**E0515** m2 Encofrat de fusta per a fonaments i/o formigó ocult
5.82 m2 × 25.46 = 148.18
Encofrat de fusta per a fonaments i formigó ocult, col·locat.

| Codi | Ut | Descripció | Rendiment | Preu | Import |
|---|---|---|---|---|---|
| O0101 | h | Cap de colla | 0.02 | 26.02 | 0.52 |
| O0102 | h | Oficial 1ª | 0.11 | 24.56 | 2.70 |
| O0110 | h | Peó | 0.11 | 20.41 | 2.25 |
| P0602 | kg | Filferro recuit | 0.3 | 1.565904 | 0.47 |
| P0604 | kg | Claus d'acer zincats | 0.15 | 1.710132 | 0.26 |
| P0701 | m | Tauló de fusta de pi | 2 | 0.422382 | 0.84 |
| P0702 | m3 | Llata de fusta de pi | 0.001 | 288.456 | 0.29 |
| P0704 | m2 | Tauler de fusta de pi 22 mm. | 1 | 15.049 | 15.05 |
| P0706 | u | Puntal telescòpic. | 0.05 | 11.290992 | 0.56 |
| P0707 | l | Desencofrant | 0.05 | 1.59681 | 0.08 |
| M0214 | h | Camió grua 12 tn | 0.025 | 42.07 | 1.05 |
| vg | % | Despeses indirectes | 0.231 | 6 | 1.39 |
|  |  | Total |  |  | 25.46 |

| Amidament | Uts. | Llarg | Ample | Alt | Parcial |
|---|---|---|---|---|---|
| base recolzament central | 7 | 0.32 | 2.6 | 1 | 5.82 |
| Total |  |  |  |  | 5.82 |

**E0506** m3 Formigó HA-30 fonaments i soleres
0.94 m3 × 84.88 = 79.79
Formigó tipus HA-30 en fonaments, elaborat en planta,col·locat.

| Codi | Ut | Descripció | Rendiment | Preu | Import |
|---|---|---|---|---|---|
| O0101 | h | Cap de colla | 0.025 | 26.02 | 0.65 |
| O0102 | h | Oficial 1ª | 0.06 | 24.56 | 1.47 |
| O0110 | h | Peó | 0.1 | 20.41 | 2.04 |
| P0507 | m3 | Formigó HA-30 posat a l'obra | 1.02 | 75.04 | 76.54 |
| M0225 | h | Vibrador | 0.1 | 2.091306 | 0.21 |
| vg | % | Despeses indirectes | 0.662 | 6 | 3.97 |
|  |  | Total |  |  | 84.88 |

| Amidament | Uts. | Llarg | Ample | Alt | Parcial |
|---|---|---|---|---|---|
| base recolzament central | 7 | 0.32 | 0.4225 | 1 | 0.95 |
| Total |  |  |  |  | 0.94 |

**E0020** m Suplement per entubació en micropilons de qualsevol diàmetre
79.8 m × 35.3 = 2816.94

| Codi | Ut | Descripció | Rendiment | Preu | Import |
|---|---|---|---|---|---|
| O0101 | h | Cap de colla | 0.125 | 26.02 | 3.25 |
| O0102 | h | Oficial 1ª | 0.125 | 24.56 | 3.07 |
| O0110 | h | Peó | 0.063 | 20.41 | 1.29 |
| A0801 | m2 | Amortització de tub metàl·lic recuperable d'entubació de micropilons (23/07/1998) | 0.8 | 5.48 | 4.38 |
| A0803 | h | Equip complet de perforació de micropilons i ancoratges (23/07/1998) | 0.125 | 170.51 | 21.31 |
| %16130 | % | Despeses indirectes | 6 % | 33.30 | 2.00 |
|  |  | Total |  |  | 35.3 |

| Amidament | Uts. | Llarg | Ample | Parcial |
|---|---|---|---|---|
| Recolzament central | 4.2 | 5 | 1 | 21.00 |
| Recolzament extrem | 4.2 | 7 | 2 | 58.80 |
| Subtotal |  |  |  | 79.80 |
| Total |  |  |  | 79.8 |

**E05181** kg Acer S355JR en xapes per a reforços
740.32 kg × 2.47 = 1828.59
Acer S355JR en xapes per a reforços, amb una capa d'imprimació antioxidant, col·locat a l'obra com a connexions de micropilons a bigues i lloses de fomrigó, inclòs elements de fixació i soldadures segons plànols.

| Codi | Ut | Descripció | Rendiment | Preu | Import |
|---|---|---|---|---|---|
| O0101 | h | Cap de colla | 0.004 | 26.02 | 0.10 |
| O0102 | h | Oficial 1ª | 0.015 | 24.56 | 0.37 |
| O0110 | h | Peó | 0.015 | 20.41 | 0.31 |
| M0215 | h | Grua autopropulsada de 25 tn | 0.001 | 50.181042 | 0.05 |
| M0216 | h | Grua autopropulsada de 40 tn (maquinària; 12/01/2009) | 0.003 | 77.429832 | 0.23 |
| M0227 | h | Grup electrògen de 45/60 kVA (maquinària; 23/09/2020) | 0.008 | 5.26 | 0.04 |
| M0235 | h | Equip de soldadura elèctrica (maquinària; 12/01/2009) | 0.008 | 14.546424 | 0.12 |
| P0902 | u | Elements de fixació, cargols i femelles per a perfils laminats (material; 23/07/1998) | 0.25 | 0.28 | 0.07 |
| P0901 | kg | Acer S355JR pefils laminats o planxa+capa inox (material; 23/07/1998) | 1.05 | 0.96 | 1.01 |
| P10206 | pp | Materials i elements auxiliars (material; 12/01/2009) | 0.008 | 3.19362 | 0.03 |
| %16130 | % | Despeses indirectes | 6 % | 2.33 | 0.14 |
|  |  | Total |  |  | 2.47 |

| Amidament | Uts. | Parcial |
|---|---|---|
| Placa | 572.166875 | 572.17 |
| Recolzament extrem | 168.147 | 168.15 |
| Subtotal |  | 740.32 |
| Total |  | 740.32 |

**E0531X** m Execució de micropiló de diàmetre 250 mm, injecció IR o IRS
260.5 m × 144.12 = 37543.26
Execució de micropiló de diàmetre 250 mm en qualsevol tipus de terreny amb tub de diàmetre 177.8 mm i 10.5 mm de gruix, qualitat N-80 (límit elàstic 5600 kg/cm²), incloent excavació a rotopercusió, llots tixotròpics, armadures, injecció de morter de ciment repetitiva o repetitiva selectiva, totalment acabat. Inclòs el desplaçament, muntatge i desmuntatge a obra i retirada de l'equip de perforació per a micropilons injectats en continu amb totes les despeses de maquinària, trasllats parcials dels equips d'acord amb l'avanç de l'obra i tots els elements auxiliars que requereixi, mà d'obra, maquinària i materials.

| Codi | Ut | Descripció | Rendiment | Preu | Import |
|---|---|---|---|---|---|
| O0101 | h | Cap de colla | 0.25 | 26.02 | 6.51 |
| O0102 | h | Oficial 1ª | 0.25 | 24.56 | 6.14 |
| O0110 | h | Peó | 0.25 | 20.41 | 5.10 |
| P1614 | kg | Llot tixotròpic (material; 12/01/2009) | 0.06 | 0.082416 | 0.00 |
| P0301 | m3 | Sorra per a formigons i morters (material; 23/07/1998) | 0.12 | 22.15 | 2.66 |
| P1601 | m3 | Aigua (material; 23/07/1998) | 0.06 | 0.65 | 0.04 |
| P0404 | tn | Ciment portland CEM 42,5N (material; 23/07/1998) | 0.112 | 101.6 | 11.38 |
| P0606 | kg | Acer ST-52 (TM-80) en tubs per a micropilons (material; 23/07/1998) | 51.25 | 1.2 | 61.50 |
| A0803 | h | Equip complet de perforació de micropilons i ancoratges | 0.25 | 170.51 | 42.63 |
| %16130 | % | Despeses indirectes | 6 % | 135.96 | 8.16 |
|  |  | Total |  |  | 144.12 |

| Amidament | Uts. | Llarg | Ample | Parcial |
|---|---|---|---|---|
| Recolzament central | 16.5 | 7 | 1 | 115.50 |
| Recolzament extrem | 14.5 | 5 | 2 | 145.00 |
| Subtotal |  |  |  | 260.50 |
| Total |  |  |  | 260.5 |

**E0907** m Suplement per perforació de fonaments de formigó en micropilons
13.03 m × 121.12 = 1578.19
Suplement per perforació de fonaments de formigó en micropilons de qualsevol diàmetre.

| Codi | Ut | Descripció | Rendiment | Preu | Import |
|---|---|---|---|---|---|
| O0101 | h | Cap de colla | 0.25 | 26.02 | 6.51 |
| O0102 | h | Oficial 1ª | 0.5 | 24.56 | 12.28 |
| O0110 | h | Peó | 0.5 | 20.41 | 10.21 |
| A0803 | h | Equip complet de perforació de micropilons i ancoratges | 0.5 | 170.51 | 85.26 |
| %16130 | % | Despeses indirectes | 6 % | 114.26 | 6.86 |
|  |  | Total |  |  | 121.12 |

| Amidament | Llarg | Ample | Parcial |
|---|---|---|---|
|  | 260.5 | 0.05 | 13.03 |
| Total |  |  | 13.03 |

#### 03.01.04 MURS
Import: 19758.57

**E0516** m2 Encofrat de fusta per a formigó vist
72.48 m2 × 32.18 = 2332.41

| Amidament | Uts. | Llarg | Alt | Parcial |
|---|---|---|---|---|
| Mur 1.5 m | 8.85 | 1.5 | 1 | 13.28 |
| Mur 4 m | 14.8 | 4 | 1 | 59.20 |
| Subtotal |  |  |  | 72.48 |
| Total |  |  |  | 72.48 |

**E0515** m2 Encofrat de fusta per a fonaments i/o formigó ocult
94.36 m2 × 25.46 = 2402.41

| Amidament | Uts. | Llarg | Alt | Parcial |
|---|---|---|---|---|
| Mur 1.5 m | 8.85 | 1.5 | 1 | 13.28 |
| Mur 4 m | 14.8 | 4 | 1 | 59.20 |
| Sabata mur 1.5 m | 17.7 | 0.4 | 1 | 7.08 |
| Sabata mur 4 m | 29.6 | 0.5 | 1 | 14.80 |
| Subtotal |  |  |  | 94.36 |
| Total |  |  |  | 94.36 |

**E0501** m3 Formigó HL-150 solera neteja
4.79 m3 × 70.79 = 339.08
Formigó de neteja tipus HL-150 elaborat en planta,col·locat.

| Codi | Ut | Descripció | Rendiment | Preu | Import |
|---|---|---|---|---|---|
| O0101 | h | Cap de colla | 0.02 | 26.02 | 0.52 |
| O0102 | h | Oficial 1ª | 0.08 | 24.56 | 1.96 |
| O0110 | h | Peó | 0.15 | 20.41 | 3.06 |
| P0502 | m3 | Formigó HL-150 posat a l'obra (material; 23/07/1998) | 1.02 | 60.5 | 61.71 |
| M0225 | h | Vibrador | 0.08 | 2.091306 | 0.17 |
| vg | % | Despeses indirectes | 0.562 | 6 | 3.37 |
|  |  | Total |  |  | 70.79 |

| Amidament | Uts. | Llarg | Ample | Alt | Parcial |
|---|---|---|---|---|---|
| Mur 1.5 m | 8.85 | 1.4 | 0.1 | 1 | 1.24 |
| Mur 4 m | 14.8 | 2.4 | 0.1 | 1 | 3.55 |
| Subtotal |  |  |  |  | 4.79 |
| Total |  |  |  |  | 4.79 |

**E0506** m3 Formigó HA-30 fonaments i soleres
20.53 m3 × 84.88 = 1742.59

| Amidament | Uts. | Llarg | Ample | Alt | Parcial |
|---|---|---|---|---|---|
| Sabata mur 1.5 m | 8.85 | 1.2 | 0.4 | 1 | 4.25 |
| Sabata mur 4 m | 14.8 | 2.2 | 0.5 | 1 | 16.28 |
| Subtotal |  |  |  |  | 20.53 |
| Total |  |  |  |  | 20.53 |

**E0509** m3 Formigó HA-30 alçats
27.66 m3 × 93.5 = 2586.21

| Amidament | Uts. | Llarg | Ample | Alt | Parcial |
|---|---|---|---|---|---|
| Mur 1.5 m | 8.85 | 1.5 | 0.3 | 1 | 3.98 |
| Mur 4 m | 14.8 | 4 | 0.4 | 1 | 23.68 |
| Subtotal |  |  |  |  | 27.66 |
| Total |  |  |  |  | 27.66 |

**E0517** kg Acer especial B-500S de límit elàstic 500 N/mm2 en barres corrugades
5563.38 kg × 1.23 = 6842.96

| Amidament | Llarg | Ample | Parcial |
|---|---|---|---|
| Mur 1.5 m | 95.25 | 8.8 | 838.20 |
| Mur 4 m | 180.18 | 14.8 | 2666.66 |
| Sabata mur 1.5 m | 71.88 | 8.8 | 632.54 |
| Sabata mur 4 m | 96.35 | 14.8 | 1425.98 |
| Subtotal |  |  | 5563.38 |
| Total |  |  | 5563.38 |

**E0650** m2 Feltre geotextil de polipropilè 350 g/m2
72.48 m2 × 5.06 = 366.75
Feltre geotextil de polipropilè amb un pes mínim de 350 g/m2 no teixit, 100% foradat per ambdues cares, amb resistència a la perforació igual o superior a 4250 N, inclòs pèrdues per retalls i encavalcaments, regularització i anivellament de superfície d'assentament, totalment col·locat.

| Codi | Ut | Descripció | Rendiment | Preu | Import |
|---|---|---|---|---|---|
| O0101 | h | Cap de colla | 0.003 | 26.02 | 0.08 |
| O0102 | h | Oficial 1ª | 0.03 | 24.56 | 0.74 |
| O0110 | h | Peó | 0.03 | 20.41 | 0.61 |
| P06426 | m2 | Geotèxtil 350 g/m2 resist>= 4250 N (material; 12/01/2009) | 1.1 | 3.049392 | 3.35 |
| vg | % | Despeses indirectes | 0.045 | 6 | 0.27 |
|  |  | Total |  |  | 5.06 |

| Amidament | Uts. | Llarg | Parcial |
|---|---|---|---|
| Mur 1.5 m | 8.85 | 1.5 | 13.28 |
| Mur 4 m | 14.8 | 4 | 59.20 |
| Subtotal |  |  | 72.48 |
| Total |  |  | 72.48 |

**E0535** m2 Membrana drenant HDPE nòduls de 8 mm > 300 kN/m2 (23/07/1998)
72.48 m2 × 16.57 = 1200.99
Membrana drenant de polietilè d'alta densitat HDPE amb nòduls de 8 mm de gruix amb làmina drenant de polipropilè, unida per termofusió a un geotèxtil no teixit de polipropilè, amb resistència a la compressió > 300 kN/m2, resistent als agents químics, arrels, a la contaminació de fongs i bacteris, no degradable, fixada mecànicament en paraments verticals, inclòs pèrdues per retalls i encavalcaments, totalment col·locada.

| Codi | Ut | Descripció | Rendiment | Preu | Import |
|---|---|---|---|---|---|
| O0110 | h | Peó | 0.08 | 20.41 | 1.63 |
| O0101 | h | Cap de colla | 0.02 | 26.02 | 0.52 |
| O0102 | h | Oficial 1ª | 0.08 | 24.56 | 1.96 |
| P2009 | m2 | Làmina PEAD nòduls 8 mm, feltre PP, làmina PE i resist. 400 kN/m2 (material; 23/09/2020) | 1.1 | 7.36 | 8.10 |
| P0604 | kg | Claus d'acer zincats | 2 | 1.710132 | 3.42 |
| %16134 | % | Despeses indirectes (23/09/2020) | 6 % | 15.63 | 0.94 |
|  |  | Total |  |  | 16.57 |

| Amidament | Uts. | Llarg | Parcial |
|---|---|---|---|
| Mur 1.5 m | 8.85 | 1.5 | 13.28 |
| Mur 4 m | 14.8 | 4 | 59.20 |
| Subtotal |  |  | 72.48 |
| Total |  |  | 72.48 |

**E08671** m Tub dren DN 160 mm PE corrugat i doble paret TP
23.65 m × 10.94 = 258.73
Tub dren de 160 mm de diàmetre nominal de PE corrugat i doble paret, totalment ranurat, col·locat en rasa de trasdós de mur per al drenatge.

| Codi | Ut | Descripció | Rendiment | Preu | Import |
|---|---|---|---|---|---|
| O0102 | h | Oficial 1ª | 0.05 | 24.56 | 1.23 |
| O0110 | h | Peó | 0.05 | 20.41 | 1.02 |
| P11511 | m | Tub PE DN160 mm doble paret TP (material; 22/06/2022) | 1 | 6.31 | 6.31 |
| P1171 | pp | Accessoris i connexions PVC (material; 12/01/2009) | 1 | 1.761642 | 1.76 |
| %16130 | % | Despeses indirectes | 6 % | 10.32 | 0.62 |
|  |  | Total |  |  | 10.94 |

| Amidament | Llarg | Parcial |
|---|---|---|
| Mur 1.5 m | 8.85 | 8.85 |
| Mur 4 m | 14.8 | 14.80 |
| Subtotal |  | 23.65 |
| Total |  | 23.65 |

**E0533** m2 Pintura bituminosa en extradós de murs (tres capes) (23/07/1998)
72.48 m2 × 2.46 = 178.30

| Codi | Ut | Descripció | Rendiment | Preu | Import |
|---|---|---|---|---|---|
| O0102 | h | Oficial 1ª | 0.02 | 24.56 | 0.49 |
| O0110 | h | Peó | 0.08 | 20.41 | 1.63 |
| P0412 | kg | Emulsió bituminosa tipus C50BF4 IMP (material; 23/07/1998) | 1.8 | 0.19 | 0.34 |
|  |  | Total |  |  | 2.46 |

| Amidament | Uts. | Llarg | Parcial |
|---|---|---|---|
| Mur 1.5 m | 8.85 | 1.5 | 13.28 |
| Mur 4 m | 14.8 | 4 | 59.20 |
| Subtotal |  |  | 72.48 |
| Total |  |  | 72.48 |

**E0320** m3 Rebliment i piconatge de material granular o seleccionat en extradós
65.09 m3 × 23.17 = 1508.14
Rebliment i piconatge de sòl seleccionat o granular, procedent de préstec en l'extradós de murs i estreps, estès amb tongades de 25 cms de gruix com a màxim, humectat i compactat > 100 MPa.

| Codi | Ut | Descripció | Rendiment | Preu | Import |
|---|---|---|---|---|---|
| O0101 | h | Cap de colla | 0.05 | 26.02 | 1.30 |
| O0110 | h | Peó | 0.1 | 20.41 | 2.04 |
| P0309 | m3 | Material granular seleccionat (material; 12/01/2009) | 1 | 16.9983 | 17.00 |
| M0213 | h | Camió cisterna de 8 m³ | 0.01 | 48 | 0.48 |
| M0207 | h | Retroexcavadora 100 hp | 0.01 | 59.41 | 0.59 |
| M0211 | h | Corró de llança 650 kg (maquinària; 12/01/2009) | 0.05 | 9.611766 | 0.48 |
| vg | % | Despeses indirectes | 0.213 | 6 | 1.28 |
|  |  | Total |  |  | 23.17 |

| Amidament | Llarg | Ample | Parcial |
|---|---|---|---|
| Mur 1.5 m | 8.85 | 1.05 | 9.29 |
| Mur 4 m | 14.8 | 3.77 | 55.80 |
| Subtotal |  |  | 65.09 |
| Total |  |  | 65.09 |

#### 03.01.05 ACABATS
Import: 6256.16

**E08204** u Bonera per estructures amb reixa de fosa 360x360x40 mm C-250
4 u × 106.64 = 426.56
Bunera per a estructures amb bústia i reixa de fosa de 360x360x40 mm amb bastiment, classe C-250, abatible, acabat amb pintura negra asfàltica, tub de PVC 110 mm de diàmetre, totalment col·locada i acabada.

| Codi | Ut | Descripció | Rendiment | Preu | Import |
|---|---|---|---|---|---|
| O0101 | h | Cap de colla | 0.1 | 26.02 | 2.60 |
| O0102 | h | Oficial 1ª | 1 | 24.56 | 24.56 |
| O0110 | h | Peó | 1 | 20.41 | 20.41 |
| P1149 | m | Tub PVC DN 110 mm PN10 (material; 23/07/1998) | 0.5 | 1.6 | 0.80 |
| P06205 | u | Reixa i bastiment 360x360x46 mm. C-250 negre asfàltic (material; 23/07/1998) | 1 | 51.48 | 51.48 |
| P10209 | pp | Petit material (material; 12/01/2009) | 0.025 | 29.834592 | 0.75 |
| %16130 | % | Despeses indirectes | 6 % | 100.60 | 6.04 |
|  |  | Total |  |  | 106.64 |

**E0532** m2 Impermeabilització tauler pont (23/07/1998)
180 m2 × 5.65 = 1017.00

| Codi | Ut | Descripció | Rendiment | Preu | Import |
|---|---|---|---|---|---|
| O0102 | h | Oficial 1ª | 0.05 | 24.56 | 1.23 |
| O0110 | h | Peó | 0.2 | 20.41 | 4.08 |
| P0412 | kg | Emulsió bituminosa tipus C50BF4 IMP | 1.8 | 0.19 | 0.34 |
|  |  | Total |  |  | 5.65 |

| Amidament | Llarg | Ample | Parcial |
|---|---|---|---|
| Tauler | 20 | 9 | 180.00 |
| Total |  |  | 180 |

**E052X** m2 Retirada de vegetació en paraments verticals (22/06/2022)
67.5 m2 × 16.12 = 1088.10

| Amidament | Uts. | Parcial |
|---|---|---|
| Piles existents | 22.5 | 22.50 |
| Estreps existents | 45 | 45.00 |
| Subtotal |  | 67.50 |
| Total |  | 67.5 |

| Codi | Ut | Descripció | Quantitat | Preu | Import |
|---|---|---|---|---|---|
| E053X | m | Injecció de fissura en fàbrica de maó amb beurada cal/ciment a una profunditat màxima de 30 cm (22/06/2022) | 30 | 68.29 | 2048.70 |
| E054X | m2 | Reparació de qualsevol tipus de fàbrica fins a una profunditat de 50 mm (22/06/2022) | 10 | 33.36 | 333.60 |
| E055X | m2 | Reparació de fàbrica de mamposteria amb cal (22/06/2022) | 10 | 95.04 | 950.40 |
| E056X | m2 | Rejuntat per a qualsevol tipus de fàbrica (22/06/2022) | 20 | 19.59 | 391.80 |

## 04 AFERMATS
Import: 777017.74

**E0601** m3 Base granular de tot-u artificial, amb motoanivelladora
7848 m3 × 23.9 = 187567.20
Base granular de tot-u artificial ZA 0/32 o ZA 0/20, SE>35, LA<35, no plàstica, estesa i col·locada amb motoanivelladora, humectada i compactada en 2 tongades amb base l'assaig de referència.

| Codi | Ut | Descripció | Rendiment | Preu | Import |
|---|---|---|---|---|---|
| O0101 | h | Cap de colla | 0.003 | 26.02 | 0.08 |
| O0102 | h | Oficial 1ª | 0.008 | 24.56 | 0.20 |
| O0110 | h | Peó | 0.016 | 20.41 | 0.33 |
| P1601 | m3 | Aigua | 0.13 | 0.65 | 0.08 |
| P03061 | m3 | Tot-u artificial SE>35 NP ZA20 ZA32 (material; 23/07/1998) | 1.15 | 17 | 19.55 |
| M0208 | h | Motoanivelladora | 0.016 | 73.35024 | 1.17 |
| M0213 | h | Camió cisterna de 8 m³ | 0.016 | 48 | 0.77 |
| M0210 | h | Corró vibratori autop. 10 a 12 t (maquinària; 12/01/2009) | 0.012 | 51.540906 | 0.62 |
| vg | % | Despeses indirectes | 0.184 | 6 | 1.10 |
|  |  | Total |  |  | 23.9 |

| Amidament | Uts. | Llarg | Parcial |
|---|---|---|---|
| Segons llistats |  |  |  |
| Eix 1 - Tronc principal TV-2034 Tram 1A | 1 | 2311.7 | 2311.70 |
| Eix 2 - Rotonda PK 1+300 TV-2034 Tram 1 | 1 | 349.3 | 349.30 |
| Eix 3 - Tronc principal TV-2034 Tram 1B | 1 | 228.3 | 228.30 |
| Eix 4 - Tronc principal TV-2034 Tram 2 | 1 | 1330.5 | 1330.50 |
| Eix 5 - Tronc principal TV-2034 Tram 3 | 1 | 3455.6 | 3455.60 |
| Eix 6 - Accés rotonda PK 1+300 TV-2034 Tram 1 | 1 | 172.6 | 172.60 |
| Subtotal |  |  | 7848.00 |
| Total |  |  | 7848 |

**E0604** t Paviment de MBC tipus AC16 surf S 50/70 GR
3936.68 t × 57.86 = 227776.30
Paviment de mescla bituminosa en calent tipus formigó bituminós AC16 surf 50/70 S amb granulat granític per a capa de trànsit, estesa i compactada.

| Codi | Ut | Descripció | Rendiment | Preu | Import |
|---|---|---|---|---|---|
| O0101 | h | Cap de colla | 0.014 | 26.02 | 0.36 |
| O0110 | h | Peó | 0.063 | 20.41 | 1.29 |
| P04140 | t | M.B.C. tipus AC16 surf S en obra (material; 23/07/1998) | 1 | 51 | 51.00 |
| M0236 | h | Estenedora per a mescles (maquinària; 23/07/1998) | 0.009 | 70.66 | 0.64 |
| M0239 | h | Corró de llanda metàl·lica (maquinària; 23/07/1998) | 0.009 | 41.57 | 0.37 |
| M0237 | h | Piconadora de pneumàtics 15 tn (maquinària; 23/07/1998) | 0.009 | 62.36 | 0.56 |
| M0220 | h | Escombradora autopropulsada | 0.009 | 42.15 | 0.38 |
| M0213 | h | Camió cisterna de 8 m³ | 0.009 | 48 | 0.43 |
| vg | % | Despeses indirectes | 0.472 | 6 | 2.83 |
|  |  | Total |  |  | 57.86 |

| Amidament | Uts. | Llarg | Ample | Parcial |
|---|---|---|---|---|
| Segons llistats |  |  |  |  |
| Eix 1 - Tronc principal TV-2034 Tram 1A | 1 | 513.1 | 2.45 | 1257.10 |
| Eix 2 - Rotonda PK 1+300 TV-2034 Tram 1 | 1 | 42.2 | 2.45 | 103.39 |
| Eix 3 - Tronc principal TV-2034 Tram 1B | 1 | 26.5 | 2.45 | 64.93 |
| Eix 4 - Tronc principal TV-2034 Tram 2 | 1 | 311.1 | 2.45 | 762.20 |
| Eix 5 - Tronc principal TV-2034 Tram 3 | 1 | 695.7 | 2.45 | 1704.47 |
| Eix 6 - Accés rotonda PK 1+300 TV-2034 Tram 1 | 1 | 18.2 | 2.45 | 44.59 |
| Subtotal |  |  |  | 3936.68 |
| Total |  |  |  | 3936.68 |

**E0605** t Paviment de MBC. tipus AC22 bin S 50/70 CA
887.39 t × 53.29 = 47289.01
Paviment de mescla bituminosa en calent tipus formigó bituminós AC22 bin 50/70 S amb granulat calcari per a capa intermitja, estesa i compactada.

| Codi | Ut | Descripció | Rendiment | Preu | Import |
|---|---|---|---|---|---|
| O0101 | h | Cap de colla | 0.013 | 26.02 | 0.34 |
| O0110 | h | Peó | 0.06 | 20.41 | 1.22 |
| P0415 | t | M.B.C. tipus AC22 bin S en obra (material; 23/07/1998) | 1 | 46.7 | 46.70 |
| M0236 | h | Estenedora per a mescles | 0.009 | 70.66 | 0.64 |
| M0239 | h | Corró de llanda metàl·lica | 0.009 | 41.57 | 0.37 |
| M0237 | h | Piconadora de pneumàtics 15 tn | 0.009 | 62.36 | 0.56 |
| M0220 | h | Escombradora autopropulsada | 0.009 | 42.15 | 0.38 |
| M0213 | h | Camió cisterna de 8 m³ | 0.009 | 48 | 0.43 |
| vg | % | Despeses indirectes | 0.442 | 6 | 2.65 |
|  |  | Total |  |  | 53.29 |

| Amidament | Uts. | Llarg | Ample | Parcial |
|---|---|---|---|---|
| Segons llistats |  |  |  |  |
| Eix 4 - Tronc principal TV-2034 Tram 2 |  |  |  |  |
| AC22 bin S | 1 | 143 | 2.45 | 350.35 |
| Regularització | 1 | 219.2 | 2.45 | 537.04 |
| Subtotal |  |  |  | 887.39 |
| Total |  |  |  | 887.39 |

**E0606** t Paviment de MBC. tipus AC22 base G 50/70 CA
5575.98 t × 52.35 = 291902.55
Paviment de mescla bituminosa en calent tipus formigó bituminós AC22 base 50/70 G amb granulat calcari, estesa en capa base, intermitja, saneigs, apedaçats i/o regularitzacions, compactada.

| Codi | Ut | Descripció | Rendiment | Preu | Import |
|---|---|---|---|---|---|
| O0101 | h | Cap de colla | 0.012 | 26.02 | 0.31 |
| O0110 | h | Peó | 0.055 | 20.41 | 1.12 |
| P0417 | t | M.B.C. tipus AC22 base G en obra (material; 23/07/1998) | 1 | 46.2 | 46.20 |
| M0236 | h | Estenedora per a mescles | 0.008 | 70.66 | 0.57 |
| M0239 | h | Corró de llanda metàl·lica | 0.008 | 41.57 | 0.33 |
| M0237 | h | Piconadora de pneumàtics 15 tn | 0.008 | 62.36 | 0.50 |
| M0220 | h | Escombradora autopropulsada | 0.008 | 42.15 | 0.34 |
| M0213 | h | Camió cisterna de 8 m³ | 0.008 | 48 | 0.38 |
| vg | % | Despeses indirectes | 0.434 | 6 | 2.60 |
|  |  | Total |  |  | 52.35 |

| Amidament | Uts. | Llarg | Ample | Parcial |
|---|---|---|---|---|
| Segons llistats |  |  |  |  |
| Eix 1 - Tronc principal TV-2034 Tram 1A |  |  |  |  |
| AC22 base G | 1 | 282.8 | 2.45 | 692.86 |
| Regularització | 1 | 552.5 | 2.45 | 1353.63 |
| Eix 2 - Rotonda PK 1+300 TV-2034 Tram 1 |  |  |  |  |
| AC22 base G | 1 | 59.3 | 2.45 | 145.29 |
| Eix 3 - Tronc principal TV-2034 Tram 1B |  |  |  |  |
| AC22 base G | 1 | 37.5 | 2.45 | 91.88 |
| Eix 4 - Tronc principal TV-2034 Tram 2 |  |  |  |  |
| AC22 base G | 1 | 180.9 | 2.45 | 443.21 |
| Eix 5 - Tronc principal TV-2034 Tram 3 |  |  |  |  |
| AC22 base G | 1 | 442.3 | 2.45 | 1083.64 |
| Regularització | 1 | 694.2 | 2.45 | 1700.79 |
| Eix 6 |  |  |  |  |
| AC22 base G | 1 | 26.4 | 2.45 | 64.68 |
| Subtotal |  |  |  | 5575.98 |
| Total |  |  |  | 5575.98 |

**E0611D** m2 Reg emprimació tipus C50BF4 IMP (dotació 1,4 kg/m2)
15057.52 m2 × 0.38 = 5721.86
Reg d'emprimació tipus ECI amb emulsió catiònica (dotació 1,4 kg/m2)

| Codi | Ut | Descripció | Rendiment | Preu | Import |
|---|---|---|---|---|---|
| O0102 | h | Oficial 1ª | 0.001 | 24.56 | 0.02 |
| O0110 | h | Peó | 0.001 | 20.41 | 0.02 |
| P0412 | kg | Emulsió bituminosa tipus C50BF4 IMP | 1.4 | 0.19 | 0.27 |
| M0217 | h | Camió cisterna reg asfàltic (maquinària; 12/01/2009) | 0.001 | 50.68584 | 0.05 |
| vg | % | Despeses indirectes | 0.003 | 6 | 0.02 |
|  |  | Total |  |  | 0.38 |

| Amidament | Llarg | Parcial |
|---|---|---|
| Segons llistats |  |  |
| Eix 1 - Tronc principal TV-2034 Tram 1A | 4162 | 4162.00 |
| Eix 2 - Tronc principal TV-2034 Tram 1B | 848.86 | 848.86 |
| Eix 3 - Tronc principal TV-2034 Tram 1B | 537.11 | 537.11 |
| Eix 4 - Tronc principal TV-2034 Tram 2 | 2635.89 | 2635.89 |
| Eix 5 - Tronc principal TV-2034 Tram 3 | 6491.96 | 6491.96 |
| Eix 6 - Accés rotonda PK 1+300 TV-2034 Tram 1 | 381.7 | 381.70 |
| Subtotal |  | 15057.52 |
| Total |  | 15057.52 |

**E0612C** m2 Reg d'adherència termoadherent C60B3 TER (dotació 0,4 kg/m2)
52377.56 m2 × 0.32 = 16760.82
Reg d'adherència amb emulsió termoadherent, tipus ECR-1d, amb emulsió catiònica (dotació 0,4 kg/m2)

| Codi | Ut | Descripció | Rendiment | Preu | Import |
|---|---|---|---|---|---|
| O0102 | h | Oficial 1ª | 0.001 | 24.56 | 0.02 |
| O0110 | h | Peó | 0.001 | 20.41 | 0.02 |
| P0406 | kg | Emulsió bituminosa termoadherent C60B3 TER (material; 23/07/1998) | 0.4 | 0.43 | 0.17 |
| M0217 | h | Camió cisterna reg asfàltic | 0.001 | 50.68584 | 0.05 |
| M0220 | h | Escombradora autopropulsada | 0.001 | 42.15 | 0.04 |
| vg | % | Despeses indirectes | 0.003 | 6 | 0.02 |
|  |  | Total |  |  | 0.32 |

| Amidament | Uts. | Llarg | Parcial |
|---|---|---|---|
| Segons llistats |  |  |  |
| Eix 1 - Tronc principal TV-2034 Tram 1A | 1 | 10372.72 | 10372.72 |
| Sobre ferm vell |  | 6139.1 | 6139.10 |
| Eix 2 - Tronc principal TV-2034 Tram 1B |  | 845.1 | 845.10 |
| Eix 3 - Tronc principal TV-2034 Tram 1B |  | 532.2 | 532.20 |
| Eix 4 - Tronc principal TV-2034 Tram 2 |  | 6273.25 | 6273.25 |
|  |  | 2451.29 | 2451.29 |
| sobre ferm vell |  | 3473.17 | 3473.17 |
| Eix 5 - Tronc principal TV-2034 Tram 3 |  | 14066.61 | 14066.61 |
| Sobre ferm vell |  | 7854.38 | 7854.38 |
| Eix 6 - Accés rotonda PK 1+300 TV-2034 Tram 1 |  | 369.74 | 369.74 |
| Subtotal |  |  | 52377.56 |
| Total |  |  | 52377.56 |

## 05 DRENATGE
Import: 216949.85

### 05.01 DRENATGE TRANSVERSAL
Import: 6373.15

#### 05.01.01 OD PK 0+307
Import: 2176.13

**E0305** m3 Excavació rases i pous, mitjans mecànics, cànon abocador (10% roca)
10.73 m3 × 12.39 = 132.94

| Amidament | Uts. | Llarg | Ample | Alt | Parcial |
|---|---|---|---|---|---|
| Tub 630 mm | 1 | 11 | 1 | 0.8 | 8.80 |
| Imposta tub | 1 | 0.9 | 0.4 | 0.2 | 0.07 |
| Base sortida | 1 | 1 | 0.5 | 0.3 | 0.15 |
| Base sortida tub | 1 | 1 | 0.35 | 0.6 | 0.21 |
| Base aletes sortida | 2 | 1 | 1 | 0.5 | 1.00 |
| Rasclet sortida | 1 | 0.9 | 0.5 | 0.7 | 0.32 |
| Emmacat de pedra sortida | 1 | 1 | 0.9 | 0.2 | 0.18 |
| Subtotal |  |  |  |  | 10.73 |
| Total |  |  |  |  | 10.73 |

**E0877** m Tub de PP corrugat doble capa Ø630 mm
11 m × 47.15 = 518.65
Tub de PP corrugat doble capa de 630 mm. de diàmetre nominal i SN 8 kN/m2, inclòs pp de peces especials i accessoris, col·locat.

| Codi | Ut | Descripció | Rendiment | Preu | Import |
|---|---|---|---|---|---|
| O0101 | h | Cap de colla | 0.05 | 26.02 | 1.301 |
| O0102 | h | Oficial 1ª | 0.25 | 24.56 | 6.140 |
| O0110 | h | Peó | 0.25 | 20.41 | 5.103 |
| P12440 | m | Tub de pp DN630 mm., SN 8 kN/m2 (material; 23/07/1998) | 1 | 24.66 | 24.660 |
| P%1615 | % | Part proporcional accessoris (10/08/1999) | 30 % | 24.660 | 7.398 |
| vg | % | Despeses indirectes | 0.424 | 6 | 2.544 |
|  |  | Total |  |  | 47.15 |

| Amidament | Uts. | Llarg | Parcial |
|---|---|---|---|
| Tub | 1 | 11 | 11.00 |
| Total |  |  | 11 |

**E0317** m3 Rebliment i piconatge rasa, material pròpia obra, inclòs càrrega i transport
2.38 m3 × 4.64 = 11.04
Rebliment i piconatge de rasa amb compactació amb base a l'assaig de referència amb material apte procedent de la pròpia obra, inclòs càrrega i transport.

| Codi | Ut | Descripció | Rendiment | Preu | Import |
|---|---|---|---|---|---|
| O0101 | h | Cap de colla | 0.01 | 26.02 | 0.26 |
| O0102 | h | Oficial 1ª | 0.03 | 24.56 | 0.74 |
| O0110 | h | Peó | 0.07 | 20.41 | 1.43 |
| M0207 | h | Retroexcavadora 100 hp | 0.025 | 59.41 | 1.49 |
| M0211 | h | Corró de llança 650 kg | 0.05 | 9.611766 | 0.48 |
| vg | % | Despeses indirectes | 0.04 | 6 | 0.24 |
|  |  | Total |  |  | 4.64 |

| Amidament | Uts. | Llarg | Ample | Alt | Parcial |
|---|---|---|---|---|---|
| Deducció arqueta | -1 | 1.2 | 1.2 | 1.4 | -2.02 |
| Tub 630 mm | 1 | 11 | 1 | 0.4 | 4.40 |
| Subtotal |  |  |  |  | 2.38 |
| Total |  |  |  |  | 2.38 |

**E0515** m2 Encofrat de fusta per a fonaments i/o formigó ocult
8.73 m2 × 25.46 = 222.27

| Amidament | Uts. | Llarg | Ample | Alt | Parcial |
|---|---|---|---|---|---|
| Aletes sortida | 2 | 1 |  | 0.25 | 0.50 |
| Base sortida | 2 | 1 |  | 0.3 | 0.60 |
|  | 1 | 0.5 |  | 0.3 | 0.15 |
| Base sortida tub | 2 | 1 | 0.35 |  | 0.70 |
|  | 2 | 1 |  | 0.6 | 1.20 |
|  | 2 |  | 0.35 | 0.6 | 0.42 |
| Base aletes sortida | 4 | 1 |  | 0.5 | 2.00 |
|  | 2 | 1 |  | 0.5 | 1.00 |
| Rasclet sortida | 2 | 0.9 |  | 0.5 | 0.90 |
|  | 2 | 0.9 |  | 0.7 | 1.26 |
| Subtotal |  |  |  |  | 8.73 |
| Total |  |  |  |  | 8.73 |

**E0516** m2 Encofrat de fusta per a formigó vist
6.52 m2 × 32.18 = 209.81

| Amidament | Uts. | Llarg | Ample | Alt | Parcial |
|---|---|---|---|---|---|
| Aletes sortida | 4 | 1 |  | 1 | 4.00 |
|  | 2 |  | 0.25 | 1 | 0.50 |
| Imposta sortida | 2 | 0.9 |  | 0.4 | 0.72 |
|  | 2 |  | 0.4 | 0.4 | 0.32 |
| Sortida tub | 2 | 1 |  | 0.35 | 0.70 |
|  | 2 |  | 0.4 | 0.35 | 0.28 |
| Subtotal |  |  |  |  | 6.52 |
| Total |  |  |  |  | 6.52 |

**E0501** m3 Formigó HL-150 solera neteja
0.18 m3 × 70.79 = 12.74

| Amidament | Uts. | Llarg | Ample | Alt | Parcial |
|---|---|---|---|---|---|
| Base aletes sortida | 2 | 1 | 0.9 | 0.1 | 0.18 |
| Total |  |  |  |  | 0.18 |

**E0502** m3 Formigó HM-20 fonaments
5.76 m3 × 79.42 = 457.46
Formigó en massa tipus HM-20 en fonaments i soleres, elaborat en planta, col·locat.

| Codi | Ut | Descripció | Rendiment | Preu | Import |
|---|---|---|---|---|---|
| O0101 | h | Cap de colla | 0.025 | 26.02 | 0.65 |
| O0102 | h | Oficial 1ª | 0.1 | 24.56 | 2.46 |
| O0110 | h | Peó | 0.2 | 20.41 | 4.08 |
| P0503 | m3 | Formigó HM-20 posat a l'obra (material; 23/07/1998) | 1.02 | 67 | 68.34 |
| M0225 | h | Vibrador | 0.16 | 2.091306 | 0.33 |
| vg | % | Despeses indirectes | 0.593 | 6 | 3.56 |
|  |  | Total |  |  | 79.42 |

| Amidament | Uts. | Llarg | Ample | Alt | Parcial |
|---|---|---|---|---|---|
| Revestiment tub 630 mm | 1 | 11 | 0.8 | 0.8 | 7.04 |
| Deducció tub 630 mm | -1 | 11 | 0.13 |  | -1.43 |
| Base sortida | 1 | 1 | 0.5 | 0.3 | 0.15 |
| Subtotal |  |  |  |  | 5.76 |
| Total |  |  |  |  | 5.76 |

**E0505** m3 Formigó HA-25 fonaments i soleres
1.53 m3 × 82.53 = 126.27
Formigó tipus HA-25 en fonaments i soleres, elaborat en planta,col·locat.

| Codi | Ut | Descripció | Rendiment | Preu | Import |
|---|---|---|---|---|---|
| O0101 | h | Cap de colla | 0.025 | 26.02 | 0.65 |
| O0102 | h | Oficial 1ª | 0.1 | 24.56 | 2.46 |
| O0110 | h | Peó | 0.2 | 20.41 | 4.08 |
| P0505 | m3 | Formigó HA-25 posat a l'obra (material; 23/07/1998) | 1.02 | 70 | 71.40 |
| M0225 | h | Vibrador | 0.1 | 2.091306 | 0.21 |
| vg | % | Despeses indirectes | 0.622 | 6 | 3.73 |
|  |  | Total |  |  | 82.53 |

| Amidament | Uts. | Llarg | Ample | Alt | Parcial |
|---|---|---|---|---|---|
| Base sortida tub | 1 | 1 | 0.35 | 0.6 | 0.21 |
| Base aletes sortida | 2 | 1 | 1 | 0.5 | 1.00 |
| Rasclet sortida | 1 | 0.9 | 0.5 | 0.7 | 0.32 |
| Subtotal |  |  |  |  | 1.53 |
| Total |  |  |  |  | 1.53 |

**E0508** m3 Formigó HA-25 alçats
0.34 m3 × 87.97 = 29.91
Formigó tipus HA-25 en alçats, elaborat en planta, col·locat.

| Codi | Ut | Descripció | Rendiment | Preu | Import |
|---|---|---|---|---|---|
| O0101 | h | Cap de colla | 0.03 | 26.02 | 0.78 |
| O0102 | h | Oficial 1ª | 0.08 | 24.56 | 1.96 |
| O0110 | h | Peó | 0.12 | 20.41 | 2.45 |
| P0505 | m3 | Formigó HA-25 posat a l'obra | 1.02 | 70 | 71.40 |
| M0225 | h | Vibrador | 0.1 | 2.091306 | 0.21 |
| M0234 | h | Camió amb bomba de formigonar | 0.08 | 88.916562 | 7.11 |
| vg | % | Despeses indirectes | 0.677 | 6 | 4.06 |
|  |  | Total |  |  | 87.97 |

| Amidament | Uts. | Llarg | Ample | Alt | Parcial |
|---|---|---|---|---|---|
| Aletes sortida | 2 | 1 | 0.2 | 0.25 | 0.10 |
| Imposta sortida | 1 | 0.9 | 0.4 | 0.2 | 0.07 |
| Sortida tub | 1 | 0.8 | 0.8 | 0.35 | 0.22 |
| Deducció tub | -1 | 0.13 |  | 0.35 | -0.05 |
| Subtotal |  |  |  |  | 0.34 |
| Total |  |  |  |  | 0.34 |

**E0517** kg Acer especial B-500S de límit elàstic 500 N/mm2 en barres corrugades
112.2 kg × 1.23 = 138.01

| Amidament | Uts. | Llarg | Ample | Parcial |
|---|---|---|---|---|
| Fonaments i soleres | 1 | 1.53 | 60 | 91.80 |
| Alçats | 1 | 0.34 | 60 | 20.40 |
| Subtotal |  |  |  | 112.20 |
| Total |  |  |  | 112.2 |

**E0820A2** u Embornal amb bústia i reixa fosa grisa 985x495x70 mm.
1 u × 287.29 = 287.29
Embornal amb bústia i reixa de fosa grisa de 980x495x70 mm. classe D-400 per 40Tn de càrrega de ruptura i marc abatible, totalment acabada.

| Codi | Ut | Descripció | Rendiment | Preu | Import |
|---|---|---|---|---|---|
| O0101 | h | Cap de colla | 0.1 | 26.02 | 2.60 |
| O0102 | h | Oficial 1ª | 1 | 24.56 | 24.56 |
| O0110 | h | Peó | 1 | 20.41 | 20.41 |
| P1609 | m3 | Excavació de terres (23/07/1998) | 0.9 | 11.12 | 10.01 |
| P0504 | m3 | Formigó HM-20 posat a l'obra (material; 13/02/2017) | 0.462 | 52 | 24.02 |
| E0515 | m2 | Encofrat de fusta per a fonaments i/o formigó ocult | 1.87 | 25.46 | 47.61 |
| P0617 | u | Reixa i bastiment 985x495x70 mm D-400 (material; 23/07/1998) | 1 | 132 | 132.00 |
| P1005 | m | Vorada pref. form. tipus bústia. (material; 01/04/2009) | 1 | 9.8172 | 9.82 |
| %1613 | % | Despeses indirectes | 6 % | 271.03 | 16.26 |
|  |  | Total |  |  | 287.29 |

| Amidament | Uts. | Parcial |
|---|---|---|
| Arqueta entrada | 1 | 1.00 |
| Total |  | 1 |

**E0414** m2 Emmacat de pedra travada acabat rústic
0.5 m2 × 59.48 = 29.74
Emmacat de pedra de la zona, col.locada de forma irregular i travada sobre base de formigó tipus HM-20 de 10 cm de gruix, inclòs l'excavació, rebaix i encaixonat de les terres, totalment col.locada.

| Codi | Ut | Descripció | Rendiment | Preu | Import |
|---|---|---|---|---|---|
| O0101 | h | Cap de colla | 0.1 | 26.02 | 2.60 |
| O0102 | h | Oficial 1ª | 0.6 | 24.56 | 14.74 |
| O0110 | h | Peó | 1.2 | 20.41 | 24.49 |
| P0327 | m3 | Matacà de pedra gran. fonaments (material; 12/01/2009) | 0.242 | 13.979814 | 3.38 |
| E0108 | m3 | Morter de ciment elaborat a l'obra (23/07/1998) | 0.05 | 54.62 | 2.73 |
| P0503 | m3 | Formigó HM-20 posat a l'obra | 0.13 | 67 | 8.71 |
| vg | % | Despeses indirectes | 0.471 | 6 | 2.83 |
|  |  | Total |  |  | 59.48 |

| Amidament | Uts. | Llarg | Ample | Alt | Parcial |
|---|---|---|---|---|---|
| Sortida | 1 | 1 | 1 | 0.5 | 0.50 |
| Total |  |  |  |  | 0.5 |

#### 05.01.02 OD PK 0+600
Import: 2218.53

**E0208** m3 Enderroc estructures formigó en massa, inclòs transport a abocador
3 m3 × 35.12 = 105.36
Enderroc d'estructures de formigó en massa, inclòs transport a l'abocador, cànon i condicionament del mateix.

| Codi | Ut | Descripció | Rendiment | Preu | Import |
|---|---|---|---|---|---|
| O0102 | h | Oficial 1ª | 0.08 | 24.56 | 1.96 |
| O0110 | h | Peó | 0.4 | 20.41 | 8.16 |
| M0207B | h | Retroexcavadora amb martell trencador | 0.24 | 68.89 | 16.53 |
| M0212B | h | Camió de trabuc 16 m³ | 0.125 | 45.4 | 5.68 |
| P1613 | u | Cànon d'abocador | 1.2 | 0.8 | 0.96 |
| vg | % | Despeses indirectes | 0.305 | 6 | 1.83 |
|  |  | Total |  |  | 35.12 |

| Amidament | Uts. | Llarg | Parcial |
|---|---|---|---|
| Sortida existent | 1 | 3 | 3.00 |
| Total |  |  | 3 |

**E03281** m Neteja d'obres de drenatge transversal
10 m × 30.11 = 301.10
Neteja d'obres de drenatge transversal de qualsevol tipus en forma de calaix, volta, clavegueró, tub, etc., amb mitjans mecànics i manuals, inclòs càrrega i transport a l'abocador de les runes, cànon d'abocament i manteniment de l'abocador.

| Codi | Ut | Descripció | Rendiment | Preu | Import |
|---|---|---|---|---|---|
| O0101 | h | Cap de colla | 0.1 | 26.02 | 2.60 |
| O0110 | h | Peó | 0.15 | 20.41 | 3.06 |
| M0204 | h | Pala carregadora pneumàtics | 0.15 | 58.268112 | 8.74 |
| M0212B | h | Camió de trabuc 16 m³ | 0.15 | 45.4 | 6.81 |
| M0213 | h | Camió cisterna de 8 m³ | 0.15 | 48 | 7.20 |
| %16130 | % | Despeses indirectes | 6 % | 28.41 | 1.70 |
|  |  | Total |  |  | 30.11 |

| Amidament | Uts. | Llarg | Parcial |
|---|---|---|---|
| Col·lector existent | 1 | 10 | 10.00 |
| Total |  |  | 10 |

**E0305** m3 Excavació rases i pous, mitjans mecànics, cànon abocador (10% roca)
8.72 m3 × 12.39 = 108.04

| Amidament | Uts. | Llarg | Ample | Alt | Parcial |
|---|---|---|---|---|---|
| Tub 500 mm | 1 | 5.11 | 1.2 | 1 | 6.13 |
| Imposta tub | 1 | 1.26 | 0.4 | 0.2 | 0.10 |
| Base sortida | 1 | 1.12 | 1.4 | 0.3 | 0.47 |
| Base sortida tub | 1 | 1.26 | 0.35 | 0.6 | 0.26 |
| Base aletes sortida | 2 | 1.24 | 0.6 | 0.5 | 0.74 |
| Rasclet sortida | 1 | 2.4 | 0.5 | 0.7 | 0.84 |
| Emmacat de pedra sortida | 1 | 1 | 0.9 | 0.2 | 0.18 |
| Subtotal |  |  |  |  | 8.72 |
| Total |  |  |  |  | 8.72 |

**E0876** m Tub de PP corrugat doble capa Ø500 mm
5.11 m × 32.53 = 166.23
Tub de PP corrugat doble capa de 500 mm. de diàmetre nominal i SN 8 kN/m2, inclòs pp de peces especials i accessoris, col·locat.

| Codi | Ut | Descripció | Rendiment | Preu | Import |
|---|---|---|---|---|---|
| O0101 | h | Cap de colla | 0.02 | 26.02 | 0.52 |
| O0102 | h | Oficial 1ª | 0.05 | 24.56 | 1.23 |
| O0110 | h | Peó | 0.05 | 20.41 | 1.02 |
| P1243 | m | Tub de pp DN500 mm., SN 8 kN/m2 (material; 09/10/2009) | 1 | 21.5 | 21.50 |
| P%1615 | % | Part proporcional accessoris | 30 % | 21.50 | 6.45 |
| vg | % | Despeses indirectes | 0.302 | 6 | 1.81 |
|  |  | Total |  |  | 32.53 |

| Amidament | Uts. | Llarg | Parcial |
|---|---|---|---|
| Tub 500 mm | 1 | 5.11 | 5.11 |
| Total |  |  | 5.11 |

**E0317** m3 Rebliment i piconatge rasa, material pròpia obra, inclòs càrrega i transport
2.04 m3 × 4.64 = 9.47

| Amidament | Uts. | Llarg | Ample | Alt | Parcial |
|---|---|---|---|---|---|
| Tub 500 mm | 1 | 5.11 | 1 | 0.4 | 2.04 |
| Total |  |  |  |  | 2.04 |

**E0515** m2 Encofrat de fusta per a fonaments i/o formigó ocult
12.91 m2 × 25.46 = 328.69

| Amidament | Uts. | Llarg | Ample | Alt | Parcial |
|---|---|---|---|---|---|
| Aletes sortida | 2 | 1.24 |  | 1 | 2.48 |
| Base sortida | 2 | 1.24 |  | 0.3 | 0.74 |
|  | 1 | 1.26 |  | 0.3 | 0.38 |
| Base sortida tub | 2 | 1.26 | 0.35 |  | 0.88 |
|  | 2 | 1.26 |  | 0.6 | 1.51 |
|  | 2 |  | 0.35 | 0.6 | 0.42 |
| Base aletes sortida | 4 | 1.24 |  | 0.5 | 2.48 |
|  | 2 | 1 |  | 0.5 | 1.00 |
| Rasclet sortida | 2 | 1.26 |  | 0.5 | 1.26 |
|  | 2 | 1.26 |  | 0.7 | 1.76 |
| Subtotal |  |  |  |  | 12.91 |
| Total |  |  |  |  | 12.91 |

**E0516** m2 Encofrat de fusta per a formigó vist
7.95 m2 × 32.18 = 255.83

| Amidament | Uts. | Llarg | Ample | Alt | Parcial |
|---|---|---|---|---|---|
| Aletes sortida | 4 | 1.24 |  | 1 | 4.96 |
|  | 2 |  | 0.25 | 1 | 0.50 |
| Imposta sortida | 2 | 1.26 |  | 0.4 | 1.01 |
|  | 2 |  | 0.4 | 0.4 | 0.32 |
| Sortida tub | 2 | 1.26 |  | 0.35 | 0.88 |
|  | 2 |  | 0.4 | 0.35 | 0.28 |
| Subtotal |  |  |  |  | 7.95 |
| Total |  |  |  |  | 7.95 |

**E0501** m3 Formigó HL-150 solera neteja
0.4 m3 × 70.79 = 28.32

| Amidament | Uts. | Llarg | Ample | Alt | Parcial |
|---|---|---|---|---|---|
| Base aletes sortida | 2 | 2 | 1 | 0.1 | 0.40 |
| Total |  |  |  |  | 0.4 |

**E0502** m3 Formigó HM-20 fonaments
3.72 m3 × 79.42 = 295.44

| Amidament | Uts. | Llarg | Ample | Alt | Parcial |
|---|---|---|---|---|---|
| Revestiment tub 500 mm | 1 | 5.11 | 0.9 | 0.9 | 4.14 |
| Deducció tub 500 mm | -1 | 5.11 | 0.2 |  | -1.02 |
| Base sortida | 1 | 2 | 1 | 0.3 | 0.60 |
| Subtotal |  |  |  |  | 3.72 |
| Total |  |  |  |  | 3.72 |

**E0505** m3 Formigó HA-25 fonaments i soleres
1.96 m3 × 82.53 = 161.76

| Amidament | Uts. | Llarg | Ample | Alt | Parcial |
|---|---|---|---|---|---|
| Base sortida tub | 1 | 1.26 | 0.35 | 0.6 | 0.26 |
| Base aletes sortida | 2 | 1.26 | 1 | 0.5 | 1.26 |
| Rasclet sortida | 1 | 1.26 | 0.5 | 0.7 | 0.44 |
| Subtotal |  |  |  |  | 1.96 |
| Total |  |  |  |  | 1.96 |

**E0508** m3 Formigó HA-25 alçats
0.56 m3 × 87.97 = 49.26

| Amidament | Uts. | Llarg | Ample | Alt | Parcial |
|---|---|---|---|---|---|
| Aletes sortida | 2 | 1.24 | 0.2 | 0.5 | 0.25 |
| Imposta sortida | 1 | 1.26 | 0.4 | 0.2 | 0.10 |
| Sortida tub | 1 | 0.9 | 0.9 | 0.35 | 0.28 |
| Deducció tub | -1 | 0.2 |  | 0.35 | -0.07 |
| Subtotal |  |  |  |  | 0.56 |
| Total |  |  |  |  | 0.56 |

**E0517** kg Acer especial B-500S de límit elàstic 500 N/mm2 en barres corrugades
151.2 kg × 1.23 = 185.98

| Amidament | Uts. | Llarg | Ample | Parcial |
|---|---|---|---|---|
| Fonaments i soleres | 1 | 1.96 | 60 | 117.60 |
| Alçats | 1 | 0.56 | 60 | 33.60 |
| Subtotal |  |  |  | 151.20 |
| Total |  |  |  | 151.2 |

**E0414** m2 Emmacat de pedra travada acabat rústic
3.75 m2 × 59.48 = 223.05

| Amidament | Uts. | Llarg | Ample | Parcial |
|---|---|---|---|---|
| Sortida | 1 | 2.5 | 1.5 | 3.75 |
| Total |  |  |  | 3.75 |

#### 05.01.03 OD PK 4+715
Import: 1978.49

**E0208** m3 Enderroc estructures formigó en massa, inclòs transport a abocador
3 m3 × 35.12 = 105.36

| Amidament | Uts. | Llarg | Parcial |
|---|---|---|---|
| Sortida existent | 1 | 3 | 3.00 |
| Total |  |  | 3 |

**E03281** m Neteja d'obres de drenatge transversal
7.67 m × 30.11 = 230.94

| Amidament | Uts. | Llarg | Parcial |
|---|---|---|---|
| Col·lector existent | 1 | 7.67 | 7.67 |
| Total |  |  | 7.67 |

**E0305** m3 Excavació rases i pous, mitjans mecànics, cànon abocador (10% roca)
6.63 m3 × 12.39 = 82.15

| Amidament | Uts. | Llarg | Ample | Alt | Parcial |
|---|---|---|---|---|---|
| Tub 500 mm | 1 | 3.37 | 1.2 | 1 | 4.04 |
| Imposta tub | 1 | 1.26 | 0.4 | 0.2 | 0.10 |
| Base sortida | 1 | 1.12 | 1.4 | 0.3 | 0.47 |
| Base sortida tub | 1 | 1.26 | 0.35 | 0.6 | 0.26 |
| Base aletes sortida | 2 | 1.24 | 0.6 | 0.5 | 0.74 |
| Rasclet sortida | 1 | 2.4 | 0.5 | 0.7 | 0.84 |
| Emmacat de pedra sortida | 1 | 1 | 0.9 | 0.2 | 0.18 |
| Subtotal |  |  |  |  | 6.63 |
| Total |  |  |  |  | 6.63 |

**E0876** m Tub de PP corrugat doble capa Ø500 mm
3.37 m × 32.53 = 109.63

| Amidament | Uts. | Llarg | Parcial |
|---|---|---|---|
| Tub 500 mm | 1 | 3.37 | 3.37 |
| Total |  |  | 3.37 |

**E0317** m3 Rebliment i piconatge rasa, material pròpia obra, inclòs càrrega i transport
1.35 m3 × 4.64 = 6.26

| Amidament | Uts. | Llarg | Ample | Alt | Parcial |
|---|---|---|---|---|---|
| Tub 500 mm | 1 | 3.37 | 1 | 0.4 | 1.35 |
| Total |  |  |  |  | 1.35 |

**E0515** m2 Encofrat de fusta per a fonaments i/o formigó ocult
12.91 m2 × 25.46 = 328.69

| Amidament | Uts. | Llarg | Ample | Alt | Parcial |
|---|---|---|---|---|---|
| Aletes sortida | 2 | 1.24 |  | 1 | 2.48 |
| Base sortida | 2 | 1.24 |  | 0.3 | 0.74 |
|  | 1 | 1.26 |  | 0.3 | 0.38 |
| Base sortida tub | 2 | 1.26 | 0.35 |  | 0.88 |
|  | 2 | 1.26 |  | 0.6 | 1.51 |
|  | 2 |  | 0.35 | 0.6 | 0.42 |
| Base aletes sortida | 4 | 1.24 |  | 0.5 | 2.48 |
|  | 2 | 1 |  | 0.5 | 1.00 |
| Rasclet sortida | 2 | 1.26 |  | 0.5 | 1.26 |
|  | 2 | 1.26 |  | 0.7 | 1.76 |
| Subtotal |  |  |  |  | 12.91 |
| Total |  |  |  |  | 12.91 |

**E0516** m2 Encofrat de fusta per a formigó vist
7.95 m2 × 32.18 = 255.83

| Amidament | Uts. | Llarg | Ample | Alt | Parcial |
|---|---|---|---|---|---|
| Aletes sortida | 4 | 1.24 |  | 1 | 4.96 |
|  | 2 |  | 0.25 | 1 | 0.50 |
| Imposta sortida | 2 | 1.26 |  | 0.4 | 1.01 |
|  | 2 |  | 0.4 | 0.4 | 0.32 |
| Sortida tub | 2 | 1.26 |  | 0.35 | 0.88 |
|  | 2 |  | 0.4 | 0.35 | 0.28 |
| Subtotal |  |  |  |  | 7.95 |
| Total |  |  |  |  | 7.95 |

**E0501** m3 Formigó HL-150 solera neteja
0.4 m3 × 70.79 = 28.32

| Amidament | Uts. | Llarg | Ample | Alt | Parcial |
|---|---|---|---|---|---|
| Base aletes sortida | 2 | 2 | 1 | 0.1 | 0.40 |
| Total |  |  |  |  | 0.4 |

**E0502** m3 Formigó HM-20 fonaments
2.66 m3 × 79.42 = 211.26

| Amidament | Uts. | Llarg | Ample | Alt | Parcial |
|---|---|---|---|---|---|
| Revestiment tub 500 mm | 1 | 3.37 | 0.9 | 0.9 | 2.73 |
| Deducció tub 500 mm | -1 | 3.37 | 0.2 |  | -0.67 |
| Base sortida | 1 | 2 | 1 | 0.3 | 0.60 |
| Subtotal |  |  |  |  | 2.66 |
| Total |  |  |  |  | 2.66 |

**E0505** m3 Formigó HA-25 fonaments i soleres
1.96 m3 × 82.53 = 161.76

| Amidament | Uts. | Llarg | Ample | Alt | Parcial |
|---|---|---|---|---|---|
| Base sortida tub | 1 | 1.26 | 0.35 | 0.6 | 0.26 |
| Base aletes sortida | 2 | 1.26 | 1 | 0.5 | 1.26 |
| Rasclet sortida | 1 | 1.26 | 0.5 | 0.7 | 0.44 |
| Subtotal |  |  |  |  | 1.96 |
| Total |  |  |  |  | 1.96 |

**E0508** m3 Formigó HA-25 alçats
0.56 m3 × 87.97 = 49.26

| Amidament | Uts. | Llarg | Ample | Alt | Parcial |
|---|---|---|---|---|---|
| Aletes sortida | 2 | 1.24 | 0.2 | 0.5 | 0.25 |
| Imposta sortida | 1 | 1.26 | 0.4 | 0.2 | 0.10 |
| Sortida tub | 1 | 0.9 | 0.9 | 0.35 | 0.28 |
| Deducció tub | -1 | 0.2 |  | 0.35 | -0.07 |
| Subtotal |  |  |  |  | 0.56 |
| Total |  |  |  |  | 0.56 |

**E0517** kg Acer especial B-500S de límit elàstic 500 N/mm2 en barres corrugades
151.2 kg × 1.23 = 185.98

| Amidament | Uts. | Llarg | Ample | Parcial |
|---|---|---|---|---|
| Fonaments i soleres | 1 | 1.96 | 60 | 117.60 |
| Alçats | 1 | 0.56 | 60 | 33.60 |
| Subtotal |  |  |  | 151.20 |
| Total |  |  |  | 151.2 |

**E0414** m2 Emmacat de pedra travada acabat rústic
3.75 m2 × 59.48 = 223.05

| Amidament | Uts. | Llarg | Ample | Parcial |
|---|---|---|---|---|
| Sortida | 1 | 2.5 | 1.5 | 3.75 |
| Total |  |  |  | 3.75 |

### 05.02 DRENATGE LONGITUDINAL
Import: 210576.7

**E0305** m3 Excavació rases i pous, mitjans mecànics, cànon abocador (10% roca)
2677.04 m3 × 12.39 = 33168.53

| Amidament | Uts. | Llarg | Ample | Alt | Parcial |
|---|---|---|---|---|---|
| Tram 1 |  |  |  |  |  |
| Cuneta transitable + col·lector | 1 | 217 | 1.5 | 1 | 325.50 |
| Cuneta trapezoidal revestida + col·lector | 1 | 24 | 1.6 | 0.5 | 19.20 |
| Guals | 5 | 10 | 5 | 0.4 | 100.00 |
| Tram 2 |  |  |  |  |  |
| Cuneta transitable + col·lector | 1 | 417 | 1.5 | 1 | 625.50 |
| Cuneta rectangular revestida | 1 | 463 | 1.4 | 1.7 | 1101.94 |
| Guals | 3 | 10 | 5 | 0.4 | 60.00 |
| Tram 3 |  |  |  |  |  |
| Cuneta transitable + col·lector | 1 | 79 | 1.5 | 1 | 118.50 |
| Cuneta trapezoidal revestida + col·lector | 1 | 58 | 1.6 | 0.5 | 46.40 |
| Guals | 10 | 10 | 5 | 0.4 | 200.00 |
| Cuneta peu terraplè | 1 | 100 | 1.6 | 0.5 | 80.00 |
| Subtotal |  |  |  |  | 2677.04 |
| Total |  |  |  |  | 2677.04 |

**E03291** m Neteja de cunetes existents, inclòs càrrega i transport
113 m × 5.38 = 607.94
Neteja de cunetes existents, inclòs càrrega i transport dels materials de runa a l'abocador.

| Codi | Ut | Descripció | Rendiment | Preu | Import |
|---|---|---|---|---|---|
| O0101 | h | Cap de colla | 0.005 | 26.02 | 0.13 |
| O0110 | h | Peó | 0.025 | 20.41 | 0.51 |
| M0208 | h | Motoanivelladora | 0.025 | 73.35024 | 1.83 |
| M0204 | h | Pala carregadora pneumàtics | 0.025 | 58.268112 | 1.46 |
| M0212B | h | Camió de trabuc 16 m³ | 0.025 | 45.4 | 1.14 |
| %16130 | % | Despeses indirectes | 6 % | 5.07 | 0.30 |
|  |  | Total |  |  | 5.38 |

| Amidament | Uts. | Llarg | Parcial |
|---|---|---|---|
| Tram 1 |  |  |  |
| Cunetes de terres existents | 1 | 67 | 67.00 |
| Tram 2 |  |  |  |
| Cunetes de terres existents | 1 | 46 | 46.00 |
| Subtotal |  |  | 113.00 |
| Total |  |  | 113 |

**E0884** m Formació i reperfilat de cunetes en qualsevol tipus de terreny
3409 m × 2.47 = 8420.23

| Codi | Ut | Descripció | Rendiment | Preu | Import |
|---|---|---|---|---|---|
| O0101 | h | Cap de colla | 0.01 | 26.02 | 0.26 |
| O0110 | h | Peó | 0.02 | 20.41 | 0.41 |
| M0204 | h | Pala carregadora pneumàtics | 0.004 | 58.268112 | 0.23 |
| M0208 | h | Motoanivelladora | 0.017 | 73.35024 | 1.25 |
| M0212B | h | Camió de trabuc 16 m³ | 0.004 | 45.4 | 0.18 |
| %16130 | % | Despeses indirectes | 6 % | 2.33 | 0.14 |
|  |  | Total |  |  | 2.47 |

| Amidament | Uts. | Llarg | Parcial |
|---|---|---|---|
| Tram 1 |  |  |  |
| Cuneta transitable | 1 | 699 | 699.00 |
| Cuneta transitable + col·lector | 1 | 217 | 217.00 |
| Cuneta trapezoidal revestida + col·lector | 1 | 24 | 24.00 |
| Guals | 5 | 10 | 50.00 |
| Tram 2 |  |  |  |
| Cuneta transitable | 1 | 206 | 206.00 |
| Cuneta transitable + col·lector | 1 | 417 | 417.00 |
| Cuneta rectangular revestida | 1 | 463 | 463.00 |
| Guals | 3 | 10 | 30.00 |
| Tram 3 |  |  |  |
| Cuneta transitable | 1 | 966 | 966.00 |
| Cuneta transitable + col·lector | 1 | 79 | 79.00 |
| Cuneta trapezoidal revestida + col·lector | 1 | 58 | 58.00 |
| Guals | 10 | 10 | 100.00 |
| Cuneta peu de terraplè | 1 | 100 | 100.00 |
| Subtotal |  |  | 3409.00 |
| Total |  |  | 3409 |

**E0880** m3 Formigó en revestiment de cunetes (actuacions <2000 m)
619.99 m3 × 118.89 = 73710.61
Formigó en revestiment de cunetes amb formigó tipus HM-20-P-12-I-AI, àrid 12 mm i additiu airejant, executada amb mitjans mecànics o de forma manual, inclòs vibrat, motlles, regles i guies, entroncaments, remolinat, reg de curat del formigó, totalment acabada.

| Codi | Ut | Descripció | Rendiment | Preu | Import |
|---|---|---|---|---|---|
| O0101 | h | Cap de colla | 0.025 | 26.02 | 0.65 |
| O0102 | h | Oficial 1ª | 0.06 | 24.56 | 1.47 |
| O0110 | h | Peó | 0.1 | 20.41 | 2.04 |
| P0508 | m3 | Formigó HM-20-P-12-I-AI, posat a l'obra en revest. cunetes (material; 18/10/2021) | 1.02 | 85.71 | 87.42 |
| M0225 | h | Vibrador | 0.1 | 2.091306 | 0.21 |
| E0515 | m2 | Encofrat de fusta per a fonaments i/o formigó ocult | 0.8 | 25.46 | 20.37 |
| %16130 | % | Despeses indirectes | 6 % | 112.16 | 6.73 |
|  |  | Total |  |  | 118.89 |

| Amidament | Uts. | Llarg | Ample | Alt | Parcial |
|---|---|---|---|---|---|
| Tram 1 |  |  |  |  |  |
| Cuneta transitable | 1 | 699 | 1.33 | 0.12 | 111.560 |
| Cuneta transitable + col·lector | 1 | 217 | 1.33 | 0.12 | 34.633 |
| Cuneta trapezoidal revestida + col·lector | 1 | 24 | 1.6 | 0.1 | 3.840 |
| Tram 2 |  |  |  |  |  |
| Cuneta transitable | 1 | 206 | 1.33 | 0.12 | 32.878 |
| Cuneta transitable + col·lector | 1 | 417 | 1.33 | 0.12 | 66.553 |
| Cuneta rectangular revestida | 1 | 463 | 4.2 | 0.1 | 194.460 |
| Tram 3 |  |  |  |  |  |
| Cuneta transitable | 1 | 966 | 1.33 | 0.12 | 154.174 |
| Cuneta transitable + col·lector | 1 | 79 | 1.33 | 0.12 | 12.608 |
| Cuneta trapezoidal revestida + col·lector | 1 | 58 | 1.6 | 0.1 | 9.280 |
| Subtotal |  |  |  |  | 619.986 |
| Total |  |  |  |  | 619.99 |

**E05173** m2 Malla electrosoldada en acer corrugat B500T 15x15 cm Ø 6 mm
450 m2 × 2.96 = 1332.00
Subministrament i col·locació de malla electrosoldada en acer corrugat B 500 T de 15x15 cm i 6 mm de diàmetre.

| Codi | Ut | Descripció | Rendiment | Preu | Import |
|---|---|---|---|---|---|
| O0101 | h | Cap de colla | 0.001 | 26.02 | 0.03 |
| O0102 | h | Oficial 1ª | 0.003 | 24.56 | 0.07 |
| O0110 | h | Peó | 0.003 | 20.41 | 0.06 |
| P0602 | kg | Filferro recuit | 0.008 | 1.565904 | 0.01 |
| P06100 | m2 | Malla electrosoldada en acer corrugat B500T, de 15x15 cm i 6 mm de diàmetre (material; 23/07/1998) | 1 | 2.6 | 2.60 |
| M0245 | h | Cisalla elèctrica | 0.002 | 3.729324 | 0.01 |
| M0246 | h | Màquina de doblegar rodó d'acer | 0.002 | 2.997882 | 0.01 |
| vg | % | Despeses indirectes | 0.028 | 6 | 0.17 |
|  |  | Total |  |  | 2.96 |

| Amidament | Uts. | Llarg | Ample | Parcial |
|---|---|---|---|---|
| Tram 1 |  |  |  |  |
| Guals | 5 | 5 | 5 | 125.00 |
| Tram 2 |  |  |  |  |
| Guals | 3 | 5 | 5 | 75.00 |
| Tram 3 |  |  |  |  |
| Guals | 10 | 5 | 5 | 250.00 |
| Subtotal |  |  |  | 450.00 |
| Total |  |  |  | 450 |

**E0505** m3 Formigó HA-25 fonaments i soleres
97.8 m3 × 82.53 = 8071.43

| Amidament | Uts. | Llarg | Ample | Alt | Parcial |
|---|---|---|---|---|---|
| Tram 1 |  |  |  |  |  |
| Guals | 5 | 5 | 5 | 0.2 | 25.00 |
| Tram 2 |  |  |  |  |  |
| Guals | 3 | 5 | 5 | 0.2 | 15.00 |
| Passacunetes | 4 | 6.5 | 1.5 | 0.2 | 7.80 |
| Tram 3 |  |  |  |  |  |
| Guals | 10 | 5 | 5 | 0.2 | 50.00 |
| Subtotal |  |  |  |  | 97.80 |
| Total |  |  |  |  | 97.8 |

**E088X** u Neteja interior d'embornals amb tub de diàmetre inferior a 1m (23/07/1998)
1 u × 23.38 = 23.38
Neteja interior d'embornals amb tub de diàmetre inferior a 1m, amb mitjans mecànics i manuals, inclòs càrrega i transport a l'abocador dels materials resultants, cànon d'abocament i manteniment de l'abocador

| Codi | Ut | Descripció | Rendiment | Preu | Import |
|---|---|---|---|---|---|
| O0101 | h | Cap de colla | 0.02 | 26.02 | 0.52 |
| O0102 | h | Oficial 1ª | 0.1 | 24.56 | 2.46 |
| O0110 | h | Peó | 0.12 | 20.41 | 2.45 |
| M0207 | h | Retroexcavadora 100 hp | 0.08 | 59.41 | 4.75 |
| M0213X | h | Camió cisterna amb bomba d'alta pressió (maquinària; 04/11/2020) | 0.1 | 131.97 | 13.20 |
|  |  | Total |  |  | 23.38 |

| Amidament | Uts. | Parcial |
|---|---|---|
| Tram 1 |  |  |
| OD 2 PK 0+598 | 1 | 1.00 |
| Subtotal |  | 1.00 |
| Total |  | 1 |

**E0820A2** u Embornal amb bústia i reixa fosa grisa 985x495x70 mm.
8 u × 287.29 = 2298.32

| Amidament | Uts. | Parcial |
|---|---|---|
| Tram 1 | 2 | 2.00 |
| Tram 2 | 4 | 4.00 |
| Tram 3 | 2 | 2.00 |
| Subtotal |  | 8.00 |
| Total |  | 8 |

**E0877X** m Tub de PP corrugat doble capa Ø600 mm
795 m × 47.15 = 37484.25
Tub de PP corrugat doble capa de 600 mm. de diàmetre nominal i SN 8 kN/m2, inclòs pp de peces especials i accessoris, col·locat.

| Codi | Ut | Descripció | Rendiment | Preu | Import |
|---|---|---|---|---|---|
| O0101 | h | Cap de colla | 0.05 | 26.02 | 1.301 |
| O0102 | h | Oficial 1ª | 0.25 | 24.56 | 6.140 |
| O0110 | h | Peó | 0.25 | 20.41 | 5.103 |
| P1244X | m | Tub de pp DN600 mm., SN 8 kN/m2 (material; 23/07/1998) | 1 | 24.66 | 24.660 |
| P%1615 | % | Part proporcional accessoris | 30 % | 24.660 | 7.398 |
| vg | % | Despeses indirectes | 0.424 | 6 | 2.544 |
|  |  | Total |  |  | 47.15 |

| Amidament | Uts. | Llarg | Parcial |
|---|---|---|---|
| Tram 1 |  |  |  |
| Cuneta transitable + col·lector | 1 | 217 | 217.00 |
| Cuneta trapezoidal revestida + col·lector | 1 | 24 | 24.00 |
| Tram 2 |  |  |  |
| Cuneta transitable + col·lector | 1 | 417 | 417.00 |
| Tram 3 |  |  |  |
| Cuneta transitable + col·lector | 1 | 79 | 79.00 |
| Cuneta trapezoidal revestida + col·lector | 1 | 58 | 58.00 |
| Subtotal |  |  | 795.00 |
| Total |  |  | 795 |

**E0502** m3 Formigó HM-20 fonaments
572.4 m3 × 79.42 = 45460.01

| Amidament | Uts. | Llarg | Ample | Alt | Parcial |
|---|---|---|---|---|---|
| Tram 1 |  |  |  |  |  |
| Cuneta transitable + col·lector | 1 | 217 | 1 | 1 |  |
|  | -1 | 217 | 0.283 |  |  |
| Cuneta trapezoidal revestida + col·lector | 1 | 24 | 1 | 1 |  |
|  | -1 | 24 | 0.28 |  |  |
| Tram 2 |  |  |  |  |  |
| Cuneta transitable + col·lector | 1 | 417 | 1 | 1 |  |
|  | -1 | 417 | 0.28 |  |  |
| Tram 3 |  |  |  |  |  |
| Cuneta transitable + col·lector | 1 | 79 | 1 | 1 |  |
|  | -1 | 79 | 0.28 |  |  |
| Cuneta trapezoidal revestida + col·lector | 1 | 58 | 1 | 1 |  |
|  | -1 | 58 | 0.28 |  |  |
| Subtotal |  |  |  |  |  |
| Total |  |  |  |  | 572.4 |

## 06 SERVEIS AFECTATS (obra civil)
Import: 14916.86

### 06.01 ENDESA
Import: 6680.64

#### 06.01.01 SERVEI NÚM. 104
Import: 552.6

**E0342** m3 Excavació manual en rases, pous o fonaments, inclòs tranport
4.6 m3 × 50.37 = 231.70
Excavació manual en rases, pous o fonaments, inclòs càrrega i transport.

| Codi | Ut | Descripció | Rendiment | Preu | Import |
|---|---|---|---|---|---|
| O0101 | h | Cap de colla | 0.05 | 26.02 | 1.30 |
| O0102 | h | Oficial 1ª | 0.2 | 24.56 | 4.91 |
| O0110 | h | Peó | 2 | 20.41 | 40.82 |
| P1613 | u | Cànon d'abocador | 1.2 | 0.8 | 0.96 |
| vg | % | Despeses indirectes | 0.396 | 6 | 2.38 |
|  |  | Total |  |  | 50.37 |

| Amidament | Uts. | Llarg | Ample | Alt | Parcial |
|---|---|---|---|---|---|
| Servei 104. Nou suport | 1 | 1.1 | 1.1 | 1.9 | 2.30 |
| Servei 104. Suport existent a retirar | 1 | 1.1 | 1.1 | 1.9 | 2.30 |
| Subtotal |  |  |  |  | 4.60 |
| Total |  |  |  |  | 4.6 |

**E0201** m3 Enderroc fonament formigó en massa, inclòs transport a abocador
2.3 m3 × 55.46 = 127.56
Enderroc de fonament de formigó en massa, inclòs transport dels materials a l'abocador, cànon i condicionament del mateix

| Codi | Ut | Descripció | Rendiment | Preu | Import |
|---|---|---|---|---|---|
| O0102 | h | Oficial 1ª | 0.2 | 24.56 | 4.91 |
| O0110 | h | Peó | 1 | 20.41 | 20.41 |
| M0207B | h | Retroexcavadora amb martell trencador | 0.3 | 68.89 | 20.67 |
| M0212B | h | Camió de trabuc 16 m³ | 0.125 | 45.4 | 5.68 |
| P1613 | u | Cànon d'abocador | 1.2 | 0.8 | 0.96 |
| vg | % | Despeses indirectes | 0.471 | 6 | 2.83 |
|  |  | Total |  |  | 55.46 |

| Amidament | Uts. | Llarg | Ample | Alt | Parcial |
|---|---|---|---|---|---|
| Servei 104. Suport existent a retirar | 1 | 1.1 | 1.1 | 1.9 | 2.30 |
| Total |  |  |  |  | 2.3 |

**E0317** m3 Rebliment i piconatge rasa, material pròpia obra, inclòs càrrega i transport
2.3 m3 × 4.64 = 10.67

| Amidament | Uts. | Llarg | Ample | Alt | Parcial |
|---|---|---|---|---|---|
| Servei 104. Suport existent a retirar | 1 | 1.1 | 1.1 | 1.9 | 2.30 |
| Total |  |  |  |  | 2.3 |

**E0502** m3 Formigó HM-20 fonaments
2.3 m3 × 79.42 = 182.67

| Amidament | Uts. | Llarg | Ample | Alt | Parcial |
|---|---|---|---|---|---|
| Servei 104. Nou suport | 1 | 1.1 | 1.1 | 1.9 | 2.30 |
| Total |  |  |  |  | 2.3 |

#### 06.01.02 SERVEI NÚM. 106
Import: 1116.89

**E0342** m3 Excavació manual en rases, pous o fonaments, inclòs tranport
6.9 m3 × 50.37 = 347.55

| Amidament | Uts. | Llarg | Ample | Alt | Parcial |
|---|---|---|---|---|---|
| Servei 106. Nou suport | 1 | 1.1 | 1.1 | 1.9 | 2.30 |
| Servei 106. Suport a retirar | 2 | 1.1 | 1.1 | 1.9 | 4.60 |
| Subtotal |  |  |  |  | 6.90 |
| Total |  |  |  |  | 6.9 |

**E0201** m3 Enderroc fonament formigó en massa, inclòs transport a abocador
6.9 m3 × 55.46 = 382.67

| Amidament | Uts. | Llarg | Ample | Alt | Parcial |
|---|---|---|---|---|---|
| Servei 106. Suports existents a retirar | 3 | 1.1 | 1.1 | 1.9 | 6.90 |
| Total |  |  |  |  | 6.9 |

**E0317** m3 Rebliment i piconatge rasa, material pròpia obra, inclòs càrrega i transport
4.6 m3 × 4.64 = 21.34

| Amidament | Uts. | Llarg | Ample | Alt | Parcial |
|---|---|---|---|---|---|
| Servei 106. Suports existents a retirar | 2 | 1.1 | 1.1 | 1.9 | 4.60 |
| Total |  |  |  |  | 4.6 |

**E0502** m3 Formigó HM-20 fonaments
4.6 m3 × 79.42 = 365.33

| Amidament | Uts. | Llarg | Ample | Alt | Parcial |
|---|---|---|---|---|---|
| Servei 106. Nou suport | 2 | 1.1 | 1.1 | 1.9 | 4.60 |
| Total |  |  |  |  | 4.6 |

#### 06.01.03 SERVEI NÚM. 107
Import: 5011.15

**E0341** u Cales per a localització serveis
2 u × 59.64 = 119.28
Cales pera a la localització dels serveis existents.

| Codi | Ut | Descripció | Rendiment | Preu | Import |
|---|---|---|---|---|---|
| O0101 | h | Cap de colla | 0.1 | 26.02 | 2.60 |
| O0102 | h | Oficial 1ª | 0.4 | 24.56 | 9.82 |
| O0110 | h | Peó | 1 | 20.41 | 20.41 |
| M0207 | h | Retroexcavadora 100 hp | 0.4 | 59.41 | 23.76 |
| vg | % | Despeses indirectes | 0.508 | 6 | 3.05 |
|  |  | Total |  |  | 59.64 |

**E0342** m3 Excavació manual en rases, pous o fonaments, inclòs tranport
82.5 m3 × 50.37 = 4155.53

| Amidament | Uts. | Llarg | Ample | Alt | Parcial |
|---|---|---|---|---|---|
| Servei 107 | 1 | 55 | 1 | 1.5 | 82.50 |
| Total |  |  |  |  | 82.5 |

**E101311** m Subministrament i col·locació de cinta senyalitzadora elèctric
55 m × 1.27 = 69.85
Subministrament i col·locació de cinta de senyalització d'avís de perill elèctric de PVC de color groc i 150 mm d'amplada, disposada a una profunditat mínima a 0,10 m del paviment acabat i a 0,25 m sobre la generatriu superior del tub.

| Codi | Ut | Descripció | Rendiment | Preu | Import |
|---|---|---|---|---|---|
| O0101 | h | Cap de colla | 0.015 | 26.02 | 0.39 |
| O0110 | h | Peó | 0.02 | 20.41 | 0.41 |
| P0101 | m | Cinta senyalitzadora PVC 150 mm color groc (material; 17/06/2019) | 1.05 | 0.38 | 0.40 |
| %16130 | % | Despeses indirectes | 6 % | 1.20 | 0.07 |
|  |  | Total |  |  | 1.27 |

| Amidament | Uts. | Llarg | Parcial |
|---|---|---|---|
| Servei 107 | 1 | 55 | 55.00 |
| Total |  |  | 55 |

**E101005** m Tub de PEAD corrugat de Ø160 mm doble paret (23/07/1998)
55 m × 6.55 = 360.25
Tub corbable de PEAD de doble paret vermell de 160 mm. de diàmetre nominal, interior llis i exterior corrugat, per a canalització soterrada amb fil guia incorporat, resistència a la compressió 450 N, grau de protecció segons normativa vigent, inclòs part proporcional de maneguets d'unió, col·locat.

| Codi | Ut | Descripció | Rendiment | Preu | Import |
|---|---|---|---|---|---|
| O0102 | h | Oficial 1ª | 0.015 | 24.56 | 0.37 |
| O0110 | h | Peó | 0.015 | 20.41 | 0.31 |
| P091292 | m | Tub PEAD corrugat DN160 mm. (material; 23/09/2020) | 1.05 | 5.24 | 5.50 |
| %1615 | % | Despeses generals (23/09/2020) | 6 % | 6.18 | 0.37 |
|  |  | Total |  |  | 6.55 |

| Amidament | Uts. | Llarg | Parcial |
|---|---|---|---|
| Servei 107 | 1 | 55 | 55.00 |
| Total |  |  | 55 |

**E0317** m3 Rebliment i piconatge rasa, material pròpia obra, inclòs càrrega i transport
66 m3 × 4.64 = 306.24

| Amidament | Uts. | Llarg | Ample | Alt | Parcial |
|---|---|---|---|---|---|
| Servei 107 | 1 | 55 | 1 | 1.2 | 66.00 |
| Total |  |  |  |  | 66 |

### 06.02 TELEFÒNICA
Import: 716.6

#### 06.02.01 SERVEI NÚM. 204
Import: 716.6

**E0342** m3 Excavació manual en rases, pous o fonaments, inclòs tranport
5.81 m3 × 50.37 = 292.65

| Amidament | Uts. | Llarg | Ample | Alt | Parcial |
|---|---|---|---|---|---|
| Servei 204. Nou suport | 2 | 1.1 | 1.1 | 1.6 | 3.87 |
| Servei 204. Retirada suport | 1 | 1.1 | 1.1 | 1.6 | 1.94 |
| Subtotal |  |  |  |  | 5.81 |
| Total |  |  |  |  | 5.81 |

**E0201** m3 Enderroc fonament formigó en massa, inclòs transport a abocador
1.94 m3 × 55.46 = 107.59

| Amidament | Uts. | Llarg | Ample | Alt | Parcial |
|---|---|---|---|---|---|
| Servei 204. Suport existent a retirar | 1 | 1.1 | 1.1 | 1.6 | 1.94 |
| Total |  |  |  |  | 1.94 |

**E0317** m3 Rebliment i piconatge rasa, material pròpia obra, inclòs càrrega i transport
1.94 m3 × 4.64 = 9.00

| Amidament | Uts. | Llarg | Ample | Alt | Parcial |
|---|---|---|---|---|---|
| Servei 204. Suport existent a retirar | 1 | 1.1 | 1.1 | 1.6 | 1.94 |
| Total |  |  |  |  | 1.94 |

**E0502** m3 Formigó HM-20 fonaments
3.87 m3 × 79.42 = 307.36

| Amidament | Uts. | Llarg | Ample | Alt | Parcial |
|---|---|---|---|---|---|
| Servei 204. Nou suport | 2 | 1.1 | 1.1 | 1.6 | 3.87 |
| Total |  |  |  |  | 3.87 |

### 06.03 AIGUA POTABLE
Import: 5151.64

#### 06.03.01 SERVEI NÚM. 301
Import: 5151.64

**E0341** u Cales per a localització serveis
2 u × 59.64 = 119.28

**E0342** m3 Excavació manual en rases, pous o fonaments, inclòs tranport
33 m3 × 50.37 = 1662.21

| Amidament | Uts. | Llarg | Ample | Alt | Parcial |
|---|---|---|---|---|---|
| Servei 301 | 1 | 5.5 | 3 | 2 | 33.00 |
| Total |  |  |  |  | 33 |

**E0515** m2 Encofrat de fusta per a fonaments i/o formigó ocult
89.28 m2 × 25.46 = 2273.07

| Amidament | Uts. | Llarg | Ample | Alt | Parcial |
|---|---|---|---|---|---|
| Llosa de protecció | 2 | 2.5 |  | 0.2 | 1.00 |
|  | 2 | 5 |  | 0.2 | 2.00 |
|  | 2 | 5 | 2.5 |  | 25.00 |
| Recolzaments |  |  |  |  |  |
| Base | 4 | 0.6 |  | 0.2 | 0.48 |
|  | 4 | 5 |  | 0.2 | 4.00 |
|  | 4 | 5 | 0.6 |  | 12.00 |
| Murs | 4 |  | 0.6 | 2 | 4.80 |
|  | 4 |  | 5 | 2 | 40.00 |
| Subtotal |  |  |  |  | 89.28 |
| Total |  |  |  |  | 89.28 |

**E0505** m3 Formigó HA-25 fonaments i soleres
7.7 m3 × 82.53 = 635.48

| Amidament | Uts. | Llarg | Ample | Alt | Parcial |
|---|---|---|---|---|---|
| Llosa de protecció | 1 | 5 | 2.5 | 0.2 | 2.50 |
| Recolzaments |  |  |  |  |  |
| Base | 2 | 5 | 0.6 | 0.2 | 1.20 |
| Murs | 2 | 5 | 2 | 0.2 | 4.00 |
| Subtotal |  |  |  |  | 7.70 |
| Total |  |  |  |  | 7.7 |

**E05173** m2 Malla electrosoldada en acer corrugat B500T 15x15 cm Ø 6 mm
38.5 m2 × 2.96 = 113.96

| Amidament | Uts. | Llarg | Ample | Alt | Parcial |
|---|---|---|---|---|---|
| Llosa de protecció | 1 | 5 | 2.5 |  | 12.50 |
| Recolzaments |  |  |  |  |  |
| Base | 2 | 5 | 0.6 |  | 6.00 |
| Murs | 2 | 5 |  | 2 | 20.00 |
| Subtotal |  |  |  |  | 38.50 |
| Total |  |  |  |  | 38.5 |

**E0543** u Suport de neoprè cercolat de 200x150x44, col·locat.
4 u × 68.08 = 272.32

| Codi | Ut | Descripció | Rendiment | Preu | Import |
|---|---|---|---|---|---|
| O0102 | h | Oficial 1ª | 0.16 | 24.56 | 3.93 |
| O0110 | h | Peó | 0.16 | 20.41 | 3.27 |
| P091212 | u | Suport de neoprè cercolat 200x150x44 (material; 20/05/2016) | 1 | 56.83 | 56.83 |
| E0108 | m3 | Morter de ciment elaborat a l'obra | 0.005 | 54.62 | 0.27 |
| vg | % | Despeses indirectes | 0.63 | 6 | 3.78 |
|  |  | Total |  |  | 68.08 |

| Amidament | Uts. | Parcial |
|---|---|---|
| Recolzament llosa de protecció | 4 | 4.00 |
| Total |  | 4 |

**E0317** m3 Rebliment i piconatge rasa, material pròpia obra, inclòs càrrega i transport
2.2 m3 × 4.64 = 10.21

| Amidament | Uts. | Llarg | Ample | Alt | Parcial |
|---|---|---|---|---|---|
| Servei 301 | 1 | 5.5 | 0.2 | 2 | 2.20 |
| Total |  |  |  |  | 2.2 |

**E0821** u Recreixement i anivellació pericó o bunera
1 u × 65.11 = 65.11
Repicat de xapa de morter, neteja, recreixement i anivellació de pericó, pou de registre, o bunera existent de qualsevol tipus a nova cota d'acabat, totalment acabat.

| Codi | Ut | Descripció | Rendiment | Preu | Import |
|---|---|---|---|---|---|
| O0101 | h | Cap de colla | 0.08 | 26.02 | 2.08 |
| O0102 | h | Oficial 1ª | 0.7 | 24.56 | 17.19 |
| O0110 | h | Peó | 0.7 | 20.41 | 14.29 |
| P0503 | m3 | Formigó HM-20 posat a l'obra | 0.1 | 67 | 6.70 |
| P0602 | kg | Filferro recuit | 0.3 | 1.565904 | 0.47 |
| P0604 | kg | Claus d'acer zincats | 0.15 | 1.710132 | 0.26 |
| P0701 | m | Tauló de fusta de pi | 2 | 0.422382 | 0.84 |
| P0702 | m3 | Llata de fusta de pi | 0.001 | 288.456 | 0.29 |
| P0704 | m2 | Tauler de fusta de pi 22 mm. | 1 | 15.049 | 15.05 |
| P0706 | u | Puntal telescòpic. | 0.05 | 11.290992 | 0.56 |
| P0707 | l | Desencofrant | 0.05 | 1.59681 | 0.08 |
| M0214 | h | Camió grua 12 tn | 0.025 | 42.07 | 1.05 |
| vg | % | Despeses indirectes | 1.041 | 6 | 6.25 |
|  |  | Total |  |  | 65.11 |

### 06.04 ENLLUMENAT
Import: 877.98

#### 06.04.01 SERVEI NÚM. 501
Import: 877.98

**E0821** u Recreixement i anivellació pericó o bunera
1 u × 65.11 = 65.11

**E010100X** m Canalització 2 tubs PE DN=110mm, dau recobr. 40x30cm form., fil guia+pp unions+sep+obt.
5.5 m × 15.04 = 82.72

| Codi | Ut | Descripció | Rendiment | Preu | Import |
|---|---|---|---|---|---|
| O0102 | h | Oficial 1ª | 0.015 | 24.56 | 0.37 |
| O0110 | h | Peó | 0.03 | 20.41 | 0.61 |
| P0503 | m3 | Formigó HM-20 posat a l'obra | 0.125 | 67 | 8.38 |
| P091272W |  | Fil guia p/cond., nylon d=5mm (material; 04/11/2020) | 2.04 | 0.14 | 0.29 |
| P09127X | m | Tub corbable corrugat PE,doble capa,DN=110mm,28J,450N,p/canal.soterrada (material; 04/11/2020) | 2.1 | 1.97 | 4.14 |
| P09127Y |  | Pp.mat.aux.can.ser., DN=110mm (material; 04/11/2020) | 2.02 | 0.23 | 0.46 |
| vg | % | Despeses indirectes | 0.131 | 6 | 0.79 |
|  |  | Total |  |  | 15.04 |

| Amidament | Uts. | Llarg | Parcial |
|---|---|---|---|
| Trasllat fanals | 1 | 5.5 | 5.50 |
| Total |  |  | 5.5 |

**E0305** m3 Excavació rases i pous, mitjans mecànics, cànon abocador (10% roca)
1.54 m3 × 12.39 = 19.08

| Amidament | Uts. | Llarg | Ample | Alt | Parcial |
|---|---|---|---|---|---|
| Trasllat fanals | 1 | 5.5 | 0.4 | 0.7 | 1.54 |
| Total |  |  |  |  | 1.54 |

**E0317** m3 Rebliment i piconatge rasa, material pròpia obra, inclòs càrrega i transport
0.88 m3 × 4.64 = 4.08

| Amidament | Uts. | Llarg | Ample | Alt | Parcial |
|---|---|---|---|---|---|
| Trasllat fanals | 1 | 5.5 | 0.4 | 0.4 | 0.88 |
| Total |  |  |  |  | 0.88 |

**E10131** m Subministrament i col·locació de cinta senyalitzadora
5.5 m × 1.27 = 6.99

| Codi | Ut | Descripció | Rendiment | Preu | Import |
|---|---|---|---|---|---|
| O0101 | h | Cap de colla | 0.015 | 26.02 | 0.39 |
| O0110 | h | Peó | 0.02 | 20.41 | 0.41 |
| PUC001 | m | Cinta senyalitzadora PVC (material; 01/09/2013) | 1.05 | 0.38 | 0.40 |
| vg | % | Despeses indirectes | 0.011 | 6 | 0.07 |
|  |  | Total |  |  | 1.27 |

| Amidament | Uts. | Llarg | Parcial |
|---|---|---|---|
| Canalització illot rotonda | 1 | 5.5 | 5.50 |
| Total |  |  | 5.5 |

**E1603X** pa A justificar trasllat de fanal reposició línia enllumenat (22/06/2022)
2 pa × 350 = 700.00
Partida alçada a justificar per a trasllat de fanal i reposició de línia d'enllumenat elèctric. Inclou desmuntatge de fanal, trasllat i instal·lació a la nova ubicació. Tot inclòs.

### 06.05 PARTIDES ALÇADES (22/06/2022)
Import: 1490

**E14X1** u Partida alçada per imprevistos en la localització, desviaments provisionals i reposicions definitives de serveis afectats (22/06/2022)
1 u × 1490 = 1490.00
Partida alçada per imprevistos en la localització, desviaments provisionals i reposicions definitives en els treballs de serveis afectats durant l'execució de les obres

## 07 OBRES COMPLEMENTÀRIES
Import: 103851.94

### 07.01 DESVIAMENTS PROVISIONALS
Import: 43823.46

#### 07.01.01 DESVIAMENT TORRENT DELS CAUS
Import: 43823.46

**E0313** m2 Esbrossada del terreny, inclòs càrrega i transport.
802.2 m2 × 0.56 = 449.23

| Amidament | Llarg | Ample | Alt | Parcial |
|---|---|---|---|---|
|  | 191 | 6 | 0.7 | 802.20 |
| Total |  |  |  | 802.2 |

**E03131** m2 Esbrossada del terreny zones boscoses, inclòs càrrega i transport.
343.8 m2 × 3.21 = 1103.60

| Amidament | Llarg | Ample | Alt | Parcial |
|---|---|---|---|---|
|  | 191 | 6 | 0.3 | 343.80 |
| Total |  |  |  | 343.8 |

**E0314** m3 Excavació de terra vegetal, càrrega i transport.
782.4 m3 × 3.61 = 2824.46

| Amidament | Llarg | Parcial |
|---|---|---|
| Segons llistats | 782.4 | 782.40 |
| Total |  | 782.4 |

**E0305** m3 Excavació rases i pous, mitjans mecànics, cànon abocador (10% roca)
86.24 m3 × 12.39 = 1068.51

| Amidament | Uts. | Llarg | Ample | Alt | Parcial |
|---|---|---|---|---|---|
| Tub provisional tub | 4 | 11 | 1.4 | 1.4 | 86.24 |
| Total |  |  |  |  | 86.24 |

**E0315** m3 Terraplè amb compactació, material pròpia obra, inclòs transport
848.2 m3 × 5.02 = 4257.96

| Amidament | Llarg | Parcial |
|---|---|---|
| Segons llistats | 848.2 | 848.20 |
| Total |  | 848.2 |

**E0601** m3 Base granular de tot-u artificial, amb motoanivelladora
286.5 m3 × 23.9 = 6847.35

| Amidament | Uts. | Llarg | Ample | Alt | Parcial |
|---|---|---|---|---|---|
| Capa de 25 cm de tot-ú | 1 | 191 | 6 | 0.25 | 286.50 |
| Total |  |  |  |  | 286.5 |

**E0611D** m2 Reg emprimació tipus C50BF4 IMP (dotació 1,4 kg/m2)
1146 m2 × 0.38 = 435.48

| Amidament | Llarg | Ample | Parcial |
|---|---|---|---|
|  | 191 | 6 | 1146.00 |
| Total |  |  | 1146 |

**E0604** t Paviment de MBC tipus AC16 surf S 50/70 GR
140.39 t × 57.86 = 8122.97

| Amidament | Uts. | Parcial |
|---|---|---|
| Desviament | 140.385 | 140.39 |
| Total |  | 140.39 |

**E0213** m2 Demolició paviment de mescla bituminosa, mitjans mecànics, fondària 25 cm
1146 m2 × 3.72 = 4263.12

| Amidament | Uts. | Llarg | Ample | Parcial |
|---|---|---|---|---|
|  | 1 | 191 | 6 | 1146.00 |
| Total |  |  |  | 1146 |

**E0724** m2 Cartell reflector en planxa o lamel·les
6.9 m2 × 303.44 = 2093.74
Cartell reflector d'acer galvanitzat en planxa o lamel·les perfilades per a senyals d'informació i d'orientació, nivell 2 HIP, inclòs ancoratges i cargoleria.

| Codi | Ut | Descripció | Rendiment | Preu | Import |
|---|---|---|---|---|---|
| O0101 | h | Cap de colla | 0.15 | 26.02 | 3.90 |
| O0102 | h | Oficial 1ª | 0.6 | 24.56 | 14.74 |
| O0110 | h | Peó | 0.6 | 20.41 | 12.25 |
| P1411 | m2 | Cartell (material; 12/01/2009) | 1 | 255.675036 | 255.68 |
| vg | % | Despeses indirectes | 2.811 | 6 | 16.87 |
|  |  | Total |  |  | 303.44 |

| Amidament | Uts. | Llarg | Alt | Parcial |
|---|---|---|---|---|
| Cartells desviament obra | 4 | 1 | 1.6 | 6.40 |
| Cartell gual inundable | 2 | 0.5 | 0.5 | 0.50 |
| Subtotal |  |  |  | 6.90 |
| Total |  |  |  | 6.9 |

**E0727** m Suport metàl·lic galvanitzat IPN-120
20 m × 48.73 = 974.60
Suport metàl·lic galvanitzat d'IPN-120, col·locat.

| Codi | Ut | Descripció | Rendiment | Preu | Import |
|---|---|---|---|---|---|
| O0102 | h | Oficial 1ª | 0.05 | 24.56 | 1.23 |
| O0110 | h | Peó | 0.15 | 20.41 | 3.06 |
| P1433 | m | Suport metàl·lic galv. IPN-120 (material; 12/01/2009) | 1 | 41.7231 | 41.72 |
| vg | % | Despeses indirectes | 0.453 | 6 | 2.72 |
|  |  | Total |  |  | 48.73 |

| Amidament | Uts. | Llarg | Parcial |
|---|---|---|---|
|  | 10 | 2 | 20.00 |
| Total |  |  | 20 |

**E0731** u Retirada de senyal o cartell
4 u × 16.22 = 64.88
Desmuntatge i retirada de senyal o cartell, demolició d'ancoratges i fonamentació de formigó, inclòs part proporcional de suports i transport a abocador o magatzem i cànon.

| Codi | Ut | Descripció | Rendiment | Preu | Import |
|---|---|---|---|---|---|
| O0101 | h | Cap de colla | 0.1 | 26.02 | 2.60 |
| O0110 | h | Peó | 0.4 | 20.41 | 8.16 |
| M0212B | h | Camió de trabuc 16 m³ | 0.1 | 45.4 | 4.54 |
| %16130 | % | Despeses indirectes | 6 % | 15.30 | 0.92 |
|  |  | Total |  |  | 16.22 |

**E0704** m Premarcatge de marca viària longitudinal
573 m × 0.16 = 91.68

| Codi | Ut | Descripció | Rendiment | Preu | Import |
|---|---|---|---|---|---|
| O0101 | h | Cap de colla | 0.001 | 26.02 | 0.03 |
| O0110 | h | Peó | 0.006 | 20.41 | 0.12 |
| vg | % | Despeses indirectes | 0.001 | 6 | 0.01 |
|  |  | Total |  |  | 0.16 |

| Amidament | Uts. | Llarg | Parcial |
|---|---|---|---|
| Desviament obres | 3 | 191 | 573.00 |
| Total |  |  | 573 |

**E1428** m Línia groga reflexiva de 10 cm. d'amplada contínua
573 m × 0.42 = 240.66

| Codi | Ut | Descripció | Rendiment | Preu | Import |
|---|---|---|---|---|---|
| P1832 | kg | Pintura taronja reflexiva (material; 12/01/2009) | 0.088 | 2.771238 | 0.24 |
| P1816 | kg | Esferes vidre marques viàries (material; 12/01/2009) | 0.03 | 2.26644 | 0.07 |
| %18538 | % | Resta d'obra | 35 % | 0.31 | 0.11 |
|  |  | Total |  |  | 0.42 |

| Amidament | Uts. | Llarg | Parcial |
|---|---|---|---|
| Desviament obra | 3 | 191 | 573.00 |
| Total |  |  | 573 |

**E0879** m Tub de PP corrugat doble capa Ø1000 mm
44 m × 119.69 = 5266.36
Tub de PP corrugat doble capa de 1000 mm. de diàmetre nominal i SN 8 kN/m2, inclòs pp de peces especials i accessoris, col·locat.

| Codi | Ut | Descripció | Rendiment | Preu | Import |
|---|---|---|---|---|---|
| O0101 | h | Cap de colla | 0.08 | 26.02 | 2.08 |
| O0102 | h | Oficial 1ª | 0.3 | 24.56 | 7.37 |
| O0110 | h | Peó | 0.3 | 20.41 | 6.12 |
| P1246 | m | Tub de pp DN1000 mm., SN 8 kN/m2 (material; 23/07/1998) | 1 | 75 | 75.00 |
| P%1615 | % | Part proporcional accessoris | 30 % | 75.00 | 22.50 |
| vg | % | Despeses indirectes | 1.103 | 6 | 6.62 |
|  |  | Total |  |  | 119.69 |

| Amidament | Uts. | Llarg | Parcial |
|---|---|---|---|
| Gual provisional | 4 | 11 | 44.00 |
| Total |  |  | 44 |

**E0502** m3 Formigó HM-20 fonaments
37.43 m3 × 79.42 = 2972.69

| Amidament | Uts. | Llarg | Ample | Alt | Parcial |
|---|---|---|---|---|---|
| Dau sorra | 1 | 11 | 5 | 1.3 | 71.50 |
| Deducció tubs | -4 | 11 | 0.88 | 0.88 | -34.07 |
| Subtotal |  |  |  |  | 37.43 |
| Total |  |  |  |  | 37.43 |

**E04111** t Escullera amb blocs pedra calcària 400-800 kg
113.76 t × 24.14 = 2746.17
Escullera amb blocs de pedra calcària de 400 kg a 800 kg, com a màxim, col.locats amb pala carregadora, inclòs càrrega i transport.

| Codi | Ut | Descripció | Rendiment | Preu | Import |
|---|---|---|---|---|---|
| O0101 | h | Cap de colla | 0.01 | 26.02 | 0.26 |
| O0102 | h | Oficial 1ª | 0.04 | 24.56 | 0.98 |
| O0110 | h | Peó | 0.1 | 20.41 | 2.04 |
| P03251 | t | Bloc pedra calcària.esc.400-800 kg (material; 13/12/2011) | 1 | 17.75 | 17.75 |
| M0205 | h | Pala carregadora sobre orugues | 0.015 | 73.35 | 1.10 |
| M0212B | h | Camió de trabuc 16 m³ | 0.015 | 45.4 | 0.68 |
| vg | % | Despeses indirectes | 0.221 | 6 | 1.33 |
|  |  | Total |  |  | 24.14 |

| Amidament | Uts. | Parcial |
|---|---|---|
| Adequació provisional llera aigües amunt | 79.625 | 79.63 |
| Adequació provisional llera aigües avall | 34.125 | 34.13 |
| Subtotal |  | 113.76 |
| Total |  | 113.76 |

### 07.02 REPOSICIÓ DE MURS I ALTRES AFECTACIONS
Import: 22505.8

**E0305** m3 Excavació rases i pous, mitjans mecànics, cànon abocador (10% roca)
40.13 m3 × 12.39 = 497.21

| Amidament | Uts. | Llarg | Ample | Alt | Parcial |
|---|---|---|---|---|---|
| Tram 2 |  |  |  |  |  |
| Fonamentació mur bloc formigó + tanca metàl·lica | 1 | 142 | 0.5 | 0.5 | 35.50 |
| Tram 3 |  |  |  |  |  |
| Fonamentació mur bloc formigó + tanca metàl·lica | 1 | 18.5 | 0.5 | 0.5 | 4.63 |
| Subtotal |  |  |  |  | 40.13 |
| Total |  |  |  |  | 40.13 |

**E0342** m3 Excavació manual en rases, pous o fonaments, inclòs tranport
5.32 m3 × 50.37 = 267.97

| Amidament | Uts. | Llarg | Ample | Alt | Parcial |
|---|---|---|---|---|---|
| Tram 2 |  |  |  |  |  |
| Fonamentació tanca metàl·lica | 1 | 53.2 | 0.2 | 0.5 | 5.32 |
| Subtotal |  |  |  |  | 5.32 |
| Total |  |  |  |  | 5.32 |

**E0502** m3 Formigó HM-20 fonaments
42.79 m3 × 79.42 = 3398.38

| Amidament | Uts. | Llarg | Ample | Alt | Parcial |
|---|---|---|---|---|---|
| Tram 2 |  |  |  |  |  |
| Formigó fonamentació bloc + tanca metàl·lica | 1 | 142 | 0.5 | 0.5 | 35.50 |
| Formigó fonamentació tanca metàl·lica | 1 | 53.2 | 0.1 | 0.5 | 2.66 |
| Tram 3 |  |  |  |  |  |
| Formigó fonamentació bloc + tanca metàl·lica | 1 | 18.5 | 0.5 | 0.5 | 4.63 |
| Subtotal |  |  |  |  | 42.79 |
| Total |  |  |  |  | 42.79 |

**E0421** m2 Muret de 20 cm. de gruix de blocs prefabricats de 40x20x20 cm
160.5 m2 × 53.78 = 8631.69
Muret de 20 cm. de gruix de blocs prefabricats de 40x20x20cm. a dues cares vistes amb relleu, totalment acabat.

| Codi | Ut | Descripció | Rendiment | Preu |
|---|---|---|---|---|
| O0101 | h | Cap de colla | 0.2 | 26.02 |
| O0102 | h | Oficial 1ª | 0.6 | 24.56 |
| O0110 | h | Peó | 0.6 | 20.41 |
| P0818 | u | Bloc relleu 40x20x20 cm.c.v.c (material; 12/01/2009) | 12.5 | 1.44228 |
| E0108 | m3 | Morter de ciment elaborat a l'obra | 0.016 | 54.62 |
| vg | % | Despeses indirectes | 0.453 | 6 |

| Amidament | Uts. | Llarg | Parcial |
|---|---|---|---|
| Tram 2 |  |  |  |
| Mur bloc + tanca metàl·lica | 1 | 142 | 142.00 |
| Tram 3 |  |  |  |
| Mur bloc + tanca metàl·lica | 1 | 18.5 | 18.50 |
| Subtotal |  |  | 160.50 |
| Total |  |  | 160.5 |

**E04215** m2 Arrebossat reglejat sobre parament vertical exterior, a 3,00 m d'alçària, com a màxim, amb morter ús corrent (GP) de designació (23/07/1998)
128.4 m2 × 23.5 = 3017.40
Arrebossat reglejat sobre parament vertical exterior, a 3,00 m d'alçària, com a màxim, amb morter ús corrent (GP) de designació CSIII W0, segons la norma UNE-EN 998-1, remolinat

| Amidament | Uts. | Llarg | Alt | Parcial |
|---|---|---|---|---|
| Tram 2 |  |  |  |  |
| Mur bloc formigó + tanca metàl·lica | 2 | 142 | 0.4 | 113.60 |
| Tram 3 |  |  |  |  |
| Mur bloc formigó + tanca metàl·lica | 2 | 18.5 | 0.4 | 14.80 |
| Subtotal |  |  |  | 128.40 |
| Total |  |  |  | 128.4 |

**E0420** m Reixat 1,5 m alçària d'acer pintat amb malla d'acer plastificat
213.7 m × 24.59 = 5254.88
Reixat d'1,5 m. d'alçària d'acer pintat amb malla d'acer plastificat i pals de tub de D 48 mm., col·locats cada 3 m. sobre daus de formigó, totalment acabada.

| Codi | Ut | Descripció | Rendiment | Preu | Import |
|---|---|---|---|---|---|
| O0101 | h | Cap de colla | 0.05 | 26.02 | 1.30 |
| O0102 | h | Oficial 1ª | 0.2 | 24.56 | 4.91 |
| O0110 | h | Peó | 0.2 | 20.41 | 4.08 |
| P0603 | m2 | Tela metàl·lica galv. i plast (material; 12/01/2009) | 1.515 | 3.997176 | 6.06 |
| P0906 | m | Pal tub acer galvanitzat DN48 mm. (material; 12/01/2009) | 0.75 | 6.449052 | 4.84 |
| P0503 | m3 | Formigó HM-20 posat a l'obra | 0.032 | 67 | 2.14 |
| vg | % | Despeses indirectes | 0.21 | 6 | 1.26 |
|  |  | Total |  |  | 24.59 |

| Amidament | Uts. | Llarg | Parcial |
|---|---|---|---|
| Tram 2 |  |  |  |
| Mur bloc formigó + tanca metàl·lica | 1 | 142 | 142.00 |
| Tanca metàl·lica | 1 | 53.2 | 53.20 |
| Tram 3 |  |  |  |
| Mur bloc formigó + tanca metàl·lica | 1 | 18.5 | 18.50 |
| Subtotal |  |  | 213.70 |
| Total |  |  | 213.7 |

**E9930** u Desmuntatge i posterior col·locació de porta existent a nova ubicació
1 u × 1438.27 = 1438.27
Desmuntatge, manteniment, conservació i posterior col·locació de porta existent de qualsevol tipus a l'ubicació definitiva, segons inidicacions de la Direcció d'Obra, tot inclòs.

| Codi | Ut | Descripció | Rendiment | Preu |
|---|---|---|---|---|
| O0101 | h | Cap de colla | 1 | 26.02 |
| O0102 | h | Oficial 1ª | 8 | 24.56 |
| O0110 | h | Peó | 16 | 20.41 |
| M0201 | h | Compressor aire gasoil 13,3 m³/h | 1.5 | 21.088194 |
| M0207 | h | Retroexcavadora 100 hp | 3 | 59.41 |
| M0212 | h | Camió de 12 tn (maquinària; 23/07/1998) | 4 | 41.2 |
| M0214 | h | Camió grua 12 tn | 2.5 | 42.07 |
| M0225 | h | Vibrador | 0.5 | 2.091306 |
| P10209 | pp | Petit material | 10 | 29.834592 |
| P1609 | m3 | Excavació de terres | 2.5 | 11.12 |
| P1613 | u | Cànon d'abocador | 1 | 0.8 |
| %16130 | % | Despeses indirectes | 6 % |  |

| Amidament | Uts. | Parcial |
|---|---|---|
| Tram 2 | 1 | 1.00 |
| Total |  | 1 |

### 07.03 ENLLUMENAT
Import: 15174.71

#### 07.03.01 TREBALLS D'ADEQUACIÓ D'INSTAL·LACIONS EXISTENTS (22/06/2022)
Import: 4715.27

| Codi | Ut | Descripció | Quantitat | Preu |
|---|---|---|---|---|
| P001 | ud | 6711174 CONC AIS BT PST 150-240DV 150-240 (22/06/2022) | 1 | 38.97 |
| P002 | ud | 6701261 RÒTUL SORTIDA DE BT (22/06/2022) | 1 | 0.34 |
| P003 | ud | TAXES/IMP A ORGANISMES OFICIALS (22/06/2022) | 1 | 255.6 |
| P004 | ud | CABLE AL XZ1 0,6/1KV 1X240 MM2 AL (22/06/2022) | 60 | 3.04 |
| P005 | ud | CANDAU 25*5, ARMARI I INSTAL·LACIONS BT (22/06/2022) | 1 | 41.09 |
| P006 | ud | LEGALITZACIÓ (22/06/2022) | 1 | 197.52 |
| P007 | ud | QUADRE BT PER CT 25 KA-C.GRUP-4 SORTIDA (22/06/2022) | 1 | 1849.84 |
| P008 | ud | INSTAL·LACIÓ QUADRE BT CT INTERIOR (22/06/2022) | 1 | 179.41 |
| P009 | ud | PONT BT CT TRAFO DE 630KVA (22/06/2022) | 1 | 421.31 |
| P010 | ud | POSADA EN SERVEI NOVA SORTIDA XARXA BT (22/06/2022) | 1 | 101.38 |
| P011 | ud | CATA DE LOCALITZACIÓ DE SERVEIS (22/06/2022) | 1 | 214.64 |
| P012 | ud | ESTESA SIMPLE BT>50 MM2 (22/06/2022) | 10 | 4.637 |
| P013 | ud | ENGINYERIA, TOPOGRAFIA, PROJECTE (22/06/2022) | 1 | 650.87 |
| P014 | ud | OBRA CIVIL EN CT PER A LA INSTAL·LACIÓ DE (22/06/2022) | 1 | 535.5 |

#### 07.03.02 NOVES INSTAL·LACIONS D'ADEQUACIÓ (22/06/2022)
Import: 1839.12

| Codi | Ut | Descripció | Quantitat | Preu | Import |
|---|---|---|---|---|---|
| P015 | ud | CABLE AL XZ1 0,6/1 KV 1X50 MM2 AL (22/06/2022) | 12 | 0.66 | 7.92 |
| P016 | ud | CABLE AL XZ1 0,6/1 KV 1X150 MM2 AL (22/06/2022) | 15 | 1.97 | 29.55 |
| P017 | ud | CABLE AL XZ1 0,6/1 KV 1X240 MM2 AL (22/06/2022) | 45 | 3.04 | 136.80 |
| P018 | ud | CONNEXIÓ A CIRCUIT AMB TERMINAL (22/06/2022) | 3 | 63.73 | 191.19 |
| P019 | ud | RASA TIPUS C (22/06/2022) | 4 | 89.79 | 359.16 |
| P020 | ud | EXCAVACIÓ I REPOSICIÓ EN TERRA FINS A COTA 0 (22/06/2022) | 1.6 | 23.17 | 37.07 |
| P021 | ud | ESTESA SIMPLE BT <=50 MM2 (22/06/2022) | 3 | 3.77 | 11.31 |
| P022 | ud | ESTESA SIMPLE BT>50 MM2 (22/06/2022) | 5 | 4.64 | 23.20 |
| P023 | ud | PLANOLS AS BUILT XARXA SUBT MT7BT <15M (22/06/2022) | 1 | 231.73 | 231.73 |
| P024 | ud | INFORME DE CREUAMENTS I PARAL·LELISMES (22/06/2022) | 1 | 165.69 | 165.69 |
| P025 | ud | ENGINYERIA, TOPOGRAFIA, PROJECTE (22/06/2022) | 1 | 424.78 | 424.78 |
| P026 | ud | LEGALITZACIÓ (22/06/2022) | 1 | 220.72 | 220.72 |

#### 07.03.03 COLUMNES I LLUMENERES
Import: 8620.32

**E10129** u Fonamentació fanal columna h>5m alçada
1 u × 186.59 = 186.59
Fonamentació de fanal amb columna de més de 5 m d'alçada, inclòs excavació, formigó HA-25 abocat i vibrat, motlle, passatubs, placa i perns d'ancoratge d'acer galvanitzat amb forma de gaiata, totalment acabada.

| Codi | Ut | Descripció | Rendiment | Preu | Import |
|---|---|---|---|---|---|
| O0101 | h | Cap de colla | 0.12 | 26.02 | 3.12 |
| O0110 | h | Peó | 0.48 | 20.41 | 9.80 |
| P1609 | m3 | Excavació de terres | 2 | 11.12 | 22.24 |
| P0505 | m3 | Formigó HA-25 posat a l'obra | 2 | 70 | 140.00 |
| P1680 | u | Placa d'ancoratge per a barreres metàl.liques (material; 12/01/2009) | 1 | 7.510158 | 7.51 |
| vg | % | Despeses indirectes | 0.654 | 6 | 3.92 |
|  |  | Total |  |  | 186.59 |

| Amidament | Uts. | Parcial |
|---|---|---|
| Centre rotonda PK 1+300 | 1 | 1.00 |
| Total |  | 1 |

**E111316X** u Columna tipus Cilindrica ICCL.8 (Benito) (23/07/1998)
1 u × 993.13 = 993.13
Columna CILÍNDRICA de BENITO, alçada 8000mm, fabricada en acer S-235 JR galvanitzada en calent, per instal·lar lluminària TOP amb fixació Ø60mm. Instal·lat i connexionat en caixa a l'interior, hissada, aplomada i fixada sobre dau de formigó.

| Codi | Ut | Descripció | Rendiment | Preu | Import |
|---|---|---|---|---|---|
| O0101 | h | Cap de colla | 0.5 | 26.02 | 13.0100 |
| O0102 | h | Oficial 1ª | 1 | 24.56 | 24.5600 |
| O0110 | h | Peó | 1 | 20.41 | 20.4100 |
| P99043X | u | Columna galvanitzada CILÍNDRICA, 8m, per llum. TOP Ø60mm (material; 07/07/2022) | 1 | 761.25 | 761.2500 |
| P10209 | pp | Petit material | 2 | 29.834592 | 59.6692 |
| P10109 | m | Conductor Cu tripolar 3x2,5 rv 0,6/1 kV (material; 23/07/1998) | 7 | 1.3 | 9.1000 |
| P101101 | m | Conductor Cu bipolar 2x2,5 rv 0,6/1 kV (material; 23/07/1998) | 7 | 0.98 | 6.8600 |
| M0214 | h | Camió grua 12 tn | 1 | 42.07 | 42.0700 |
| % | % | Despeses generals (23/07/1998) | 6 % | 936.9292 | 56.2158 |
|  |  | Total |  |  | 993.13 |

| Amidament | Uts. | Parcial |
|---|---|---|
| Centre rotonda PK 1+300 | 1 | 1.00 |
| Total |  | 1 |

**E1115661** u Lluminària Omniflood 3 72 LEDs 157 W (Schréder o equivalent) (23/07/1998)
6 u × 1240.1 = 7440.60
Llumenera LED model Omniflood 3 Schréder o equivalent, de fundició injectada d'alumini, amb òptica RJ, temperatura de color 3000K, potència de 157 W, corrent de LED 700 mA, amb accessori per fixar vertical i acoblat a l'extrem del suport. Totalment col·locat.

| Codi | Ut | Descripció | Rendiment | Preu | Import |
|---|---|---|---|---|---|
| O0101 | h | Cap de colla | 0.15 | 26.02 | 3.90 |
| O0102 | h | Oficial 1ª | 1 | 24.56 | 24.56 |
| O0110 | h | Peó | 1 | 20.41 | 20.41 |
| P99019X1 | u | Lluminària Omniflood 3 72 LEDs 157 W (Schréder o equivalent) (material; 22/06/2022) | 1 | 1100 | 1100.00 |
| M0214 | h | Camió grua 12 tn | 0.5 | 42.07 | 21.04 |
| % | % | Despeses generals | 6 % | 1169.91 | 70.19 |
|  |  | Total |  |  | 1240.1 |

| Amidament | Uts. | Parcial |
|---|---|---|
| Centre rotonda PK 1+300 | 6 | 6.00 |
| Total |  | 6 |

### 07.04 URBANITZACIÓ
Import: 12347.97

**E06200** m3 Paviment de formigó tipus HM-20, amb junts
6.25 m3 × 98.94 = 618.38
Paviment de formigó tipus HM-20, inclòs junts, encofrat i col·locació.

| Codi | Ut | Descripció | Rendiment | Preu | Import |
|---|---|---|---|---|---|
| O0101 | h | Cap de colla | 0.025 | 26.02 | 0.65 |
| O0102 | h | Oficial 1ª | 0.05 | 24.56 | 1.23 |
| O0110 | h | Peó | 0.15 | 20.41 | 3.06 |
| P0503 | m3 | Formigó HM-20 posat a l'obra | 1 | 67 | 67.00 |
| E0515 | m2 | Encofrat de fusta per a fonaments i/o formigó ocult | 0.5 | 25.46 | 12.73 |
| P1604 | m2 | Junta material inorg. 2 cm. (material; 12/01/2009) | 0.5 | 2.93607 | 1.47 |
| P1605 | m | Fibra bitum. pre-emmotllada (material; 12/01/2009) | 2.5 | 3.162714 | 7.91 |
| M0240 | h | Regle vibratori (maquinària; 12/01/2009) | 0.05 | 4.58439 | 0.23 |
| vg | % | Despeses indirectes | 0.779 | 6 | 4.67 |
|  |  | Total |  |  | 98.94 |

| Amidament | Uts. | Llarg | Ample | Alt | Parcial |
|---|---|---|---|---|---|
| Rampes pas de vianants PK 0+045 | 2 | 2 | 1.17 | 0.15 | 0.70 |
| Illetes rotonda PK 1+300 | 1 | 37 |  | 0.15 | 5.55 |
| Subtotal |  |  |  |  | 6.25 |
| Total |  |  |  |  | 6.25 |

**E0629** m Rigola blanca de 20x20x8 cm.
85 m × 15.06 = 1280.10
Rigola blanca prefabricada de formigó de 20x20x8 cm, inclòs l'excavació, la base de formigó HM-20 i la beurada, totalment col·locada.

| Codi | Ut | Descripció | Rendiment | Preu | Import |
|---|---|---|---|---|---|
| O0101 | h | Cap de colla | 0.005 | 26.02 | 0.13 |
| O0102 | h | Oficial 1ª | 0.06 | 24.56 | 1.47 |
| O0110 | h | Peó | 0.25 | 20.41 | 5.10 |
| P19020 | u | Rigola blanca 20x20x8 cm (material; 23/07/1998) | 5 | 0.8 | 4.00 |
| E0108 | m3 | Morter de ciment elaborat a l'obra | 0.005 | 54.62 | 0.27 |
| P0503 | m3 | Formigó HM-20 posat a l'obra | 0.05 | 67 | 3.35 |
| vg | % | Despeses indirectes | 0.124 | 6 | 0.74 |
|  |  | Total |  |  | 15.06 |

| Amidament | Uts. | Llarg | Parcial |
|---|---|---|---|
| Pas de vianants PK 0+045 | 1 | 24 | 24.00 |
| Rotonda PK 1+300 | 1 | 61 | 61.00 |
| Subtotal |  |  | 85.00 |
| Total |  |  | 85 |

**E0626** m Vorada remuntable de formigó de 25x13 cm estriada (tipus americà illots/rotondes)
104 m × 18.53 = 1927.12
Vorada muntable prefabricada de formigó bicapa de 25x13 cm amb la superfície estriada, tipus americà, per illots i rotondes, col·locada, inclòs l'excavació, talls, base de formigó tipus HM-20 i rejuntada amb morter de ciment.

| Codi | Ut | Descripció | Rendiment | Preu | Import |
|---|---|---|---|---|---|
| O0101 | h | Cap de colla | 0.033 | 26.02 | 0.86 |
| O0102 | h | Oficial 1ª | 0.07 | 24.56 | 1.72 |
| O0110 | h | Peó | 0.14 | 20.41 | 2.86 |
| P1609 | m3 | Excavació de terres | 0.052 | 11.12 | 0.58 |
| P0503 | m3 | Formigó HM-20 posat a l'obra | 0.038 | 67 | 2.55 |
| E0108 | m3 | Morter de ciment elaborat a l'obra | 0.003 | 54.62 | 0.16 |
| P10200 | m | Vorada munta. form. 25x13 cm. (material; 01/04/2009) | 1 | 8.8375 | 8.84 |
| vg | % | Despeses indirectes | 0.16 | 6 | 0.96 |
|  |  | Total |  |  | 18.53 |

| Amidament | Uts. | Llarg | Parcial |
|---|---|---|---|
| Rotonda PK 1+300 | 1 | 104 | 104.00 |
| Total |  |  | 104 |

**E06310** m2 Paviment de llambordins de formigó de 20x10x8 cm (gris)
107.5 m2 × 45.19 = 4857.93
Paviment de llambordins de formigó prefabricat bicapa de 20x10x8 cm de color gris, col·locats sobre llit de morter de ciment de 2 cm de gruix amb rebliment de junts amb sorra fina i compactació del paviment acabat, inclòs solera de formigó tipus HA-25 de 25 cm de gruix.

| Codi | Ut | Descripció | Rendiment | Preu | Import |
|---|---|---|---|---|---|
| O0101 | h | Cap de colla | 0.1 | 26.02 | 2.60 |
| O0102 | h | Oficial 1ª | 0.2 | 24.56 | 4.91 |
| O0110 | h | Peó | 0.35 | 20.41 | 7.14 |
| M0211 | h | Corró de llança 650 kg | 0.15 | 9.611766 | 1.44 |
| P0320 | m3 | Sorra de pedrera (material; 12/01/2009) | 0.005 | 9.591162 | 0.05 |
| P10250 | u | Llambordí de formigó 20x10x8 cm. (material; 23/07/1998) | 50 | 0.28 | 14.00 |
| E0108 | m3 | Morter de ciment elaborat a l'obra | 0.05 | 54.62 | 2.73 |
| P0503 | m3 | Formigó HM-20 posat a l'obra | 0.15 | 67 | 10.05 |
| vg | % | Despeses indirectes | 0.379 | 6 | 2.27 |
|  |  | Total |  |  | 45.19 |

| Amidament | Uts. | Llarg | Parcial |
|---|---|---|---|
| Vorera illot central rotonda PK 1+300 | 1 | 107.5 | 107.50 |
| Total |  |  | 107.5 |

**E0623Z** m2 Paviment de panot 9 pastilles de color gris de 20x20x4 cm, en alineacions corbes, rectes i de qualsevol tipus
35 m2 × 27 = 945.00
Paviment de panot 9 pastilles de color gris de 20x20x4 cm, en alineacions corbes, rectes i de qualsevol tipus, sobre capa de 3 cm de morter i col·locat sobre solera de formigó HM-20 inclosa i rejuntat amb morter de ciment., inclòs peces especials per entregues a diferents elements.

| Codi | Ut | Descripció | Rendiment | Preu | Import |
|---|---|---|---|---|---|
| O0101 | h | Cap de colla | 0.18 | 26.02 | 4.68 |
| O0102 | h | Oficial 1ª | 0.25 | 24.56 | 6.14 |
| O0110 | h | Peó | 0.38 | 20.41 | 7.76 |
| P0504 | m3 | Formigó HM-20 posat a l'obra | 0.1 | 52 | 5.20 |
| E0108 | m3 | Morter de ciment elaborat a l'obra | 0.031 | 54.62 | 1.69 |
| %1613 | % | Despeses indirectes | 6 % | 25.47 | 1.53 |
|  |  | Total |  |  | 27 |

| Amidament | Uts. | Llarg | Parcial |
|---|---|---|---|
| Pas de vianants PK 0+045 | 1 | 35 | 35.00 |
| Total |  |  | 35 |

**E1108** m Vorada de peces de formigó de 8x20 cm tipus jardí
47.5 m × 17.67 = 839.33
Vorada prefabricada de peces de formigó bicapa de 8x20 cm tipus tauló, col·locada, inclòs l'excavació, base de formigó tipus HM-20 i rejuntat amb morter de ciment.

| Codi | Ut | Descripció | Rendiment | Preu | Import |
|---|---|---|---|---|---|
| O0101 | h | Cap de colla | 0.03 | 26.02 | 0.78 |
| O0102 | h | Oficial 1ª | 0.06 | 24.56 | 1.47 |
| O0110 | h | Peó | 0.18 | 20.41 | 3.67 |
| P1609 | m3 | Excavació de terres | 0.06 | 11.12 | 0.67 |
| P1007 | m | Vorada pref. form. 8x20 cm. tipus jardí (material; 23/07/1998) | 1 | 3.14 | 3.14 |
| P0503 | m3 | Formigó HM-20 posat a l'obra | 0.04 | 67 | 2.68 |
| E0108 | m3 | Morter de ciment elaborat a l'obra | 0.08 | 54.62 | 4.37 |
| vg | % | Despeses indirectes | 0.148 | 6 | 0.89 |
|  |  | Total |  |  | 17.67 |

| Amidament | Uts. | Llarg | Parcial |
|---|---|---|---|
| Rotonda PK 1+300 | 1 | 47.5 | 47.50 |
| Total |  |  | 47.5 |

**E05172** m2 Malla electrosoldada en acer corrugat B500T 15x15 cm Ø 8 mm
107.5 m2 × 4.31 = 463.33
Subministrament i col·locació de malla electrosoldada en acer corrugat B 500 T de 15x15 cm i 8 mm de diàmetre.

| Codi | Ut | Descripció | Rendiment | Preu | Import |
|---|---|---|---|---|---|
| O0101 | h | Cap de colla | 0.001 | 26.02 | 0.03 |
| O0102 | h | Oficial 1ª | 0.003 | 24.56 | 0.07 |
| O0110 | h | Peó | 0.003 | 20.41 | 0.06 |
| P0602 | kg | Filferro recuit | 0.008 | 1.565904 | 0.01 |
| P06102 | m2 | Malla electrosoldada en acer corrugat B500T, de 15x15 cm i 8 mm de diàmetre (material; 18/10/2021) | 1 | 3.87 | 3.87 |
| M0245 | h | Cisalla elèctrica | 0.002 | 3.729324 | 0.01 |
| M0246 | h | Màquina de doblegar rodó d'acer | 0.002 | 2.997882 | 0.01 |
| %16130 | % | Despeses indirectes | 6 % | 4.06 | 0.24 |
|  |  | Total |  |  | 4.31 |

| Amidament | Uts. | Llarg | Parcial |
|---|---|---|---|
| Sota llambordins rotonda PK 1+300 | 1 | 107.5 | 107.50 |
| Total |  |  | 107.5 |

**E0621** m Vorada de peces de formigó 17x28 cm (tipus T-3)
13 m × 23.25 = 302.25
Vorada prefabricada de peces de formigó bicapa de 17x28 cm tipus T-3, col·locada, inclòs l'excavació, talls, base de formigó tipus HM-20 i rejuntada amb morter de ciment.

| Codi | Ut | Descripció | Rendiment | Preu | Import |
|---|---|---|---|---|---|
| O0101 | h | Cap de colla | 0.05 | 26.02 | 1.30 |
| O0102 | h | Oficial 1ª | 0.1 | 24.56 | 2.46 |
| O0110 | h | Peó | 0.12 | 20.41 | 2.45 |
| P1609 | m3 | Excavació de terres | 0.09 | 11.12 | 1.00 |
| P0503 | m3 | Formigó HM-20 posat a l'obra | 0.08 | 67 | 5.36 |
| E0108 | m3 | Morter de ciment elaborat a l'obra | 0.023 | 54.62 | 1.26 |
| P10091 | m | Vorada pref. form. 17x28cm. (material; 23/07/1998) | 1 | 8.24 | 8.24 |
| vg | % | Despeses indirectes | 0.197 | 6 | 1.18 |
|  |  | Total |  |  | 23.25 |

| Amidament | Uts. | Llarg | Parcial |
|---|---|---|---|
| Pas de vianants PK 0+045 | 1 | 13 | 13.00 |
| Total |  |  | 13 |

**E0681** m Gual vehicles ó vianants, 570x400x100 mm, peça central
12 m × 58.36 = 700.32
Gual per a vehicles ó vianants de formigó, format per peces de 570x400x100 mm, sobre una base de formigó HM-20 de 25 cm de gruix i la seva excavació, ambdues incloses, i rejuntat amb morter de ciment, segons plànols, col·locat

| Codi | Ut | Descripció | Rendiment | Preu | Import |
|---|---|---|---|---|---|
| O0101 | h | Cap de colla | 0.05 | 26.02 | 1.30 |
| O0102 | h | Oficial 1ª | 0.25 | 24.56 | 6.14 |
| O0110 | h | Peó | 0.25 | 20.41 | 5.10 |
| P1609 | m3 | Excavació de terres | 0.16 | 11.12 | 1.78 |
| P10094 | u | Gual vehicles, peça central de 570x400x100 mm (material; 23/07/1998) | 2.5 | 11.72 | 29.30 |
| E0108 | m3 | Morter de ciment elaborat a l'obra | 0.03 | 54.62 | 1.64 |
| P0503 | m3 | Formigó HM-20 posat a l'obra | 0.15 | 67 | 10.05 |
| vg | % | Despeses indirectes | 0.508 | 6 | 3.05 |
|  |  | Total |  |  | 58.36 |

| Amidament | Uts. | Llarg | Parcial |
|---|---|---|---|
| Pas de vianants PK 0+045 | 2 | 6 | 12.00 |
| Total |  |  | 12 |

**E0682** u Peça de cantonada per a gual vehicles ó vianants, 570x400x280 mm
4 u × 59.92 = 239.68
Peça de cantonada de 570x400x280 mm, per gual de vehicles ó vianants, sobre una base de formigó HM-20 de 25 cm de gruix i la seva excavació, ambdues incloses, i rejuntat amb morter de ciment, segons plànols, col·locat

| Codi | Ut | Descripció | Rendiment | Preu | Import |
|---|---|---|---|---|---|
| O0101 | h | Cap de colla | 0.05 | 26.02 | 1.30 |
| O0102 | h | Oficial 1ª | 0.15 | 24.56 | 3.68 |
| O0110 | h | Peó | 0.25 | 20.41 | 5.10 |
| P1609 | m3 | Excavació de terres | 0.05 | 11.12 | 0.56 |
| P0503 | m3 | Formigó HM-20 posat a l'obra | 0.05 | 67 | 3.35 |
| E0108 | m3 | Morter de ciment elaborat a l'obra | 0.017 | 54.62 | 0.93 |
| P10095 | u | Peça cantonada 570x400x280 mm per a gual de vehicles ó vianants (material; 23/07/1998) | 1 | 41.75 | 41.75 |
| vg | % | Despeses indirectes | 0.541 | 6 | 3.25 |
|  |  | Total |  |  | 59.92 |

| Amidament | Uts. | Parcial |
|---|---|---|
| Pas de vianants PK 0+045 | 4 | 4.00 |
| Total |  | 4 |

**E0674** m2 Paviment lloseta tàctil indicador direccional
1.6 m2 × 35.06 = 56.10
Paviment de lloseta tàctil indicador direccional, prefabricada de formigó de 20x20 cm. amb 4 línies de 2,5 cm. d'ample i 0,5 cm. de ressalt , de color diferenciat de la resta del paviment, col·locat sobre solera de formigó (inclosa), totalment acabat.

| Codi | Ut | Descripció | Rendiment | Preu | Import |
|---|---|---|---|---|---|
| O0102 | h | Oficial 1ª | 0.4 | 24.56 | 9.82 |
| O0110 | h | Peó | 0.4 | 20.41 | 8.16 |
| E0108 | m3 | Morter de ciment elaborat a l'obra | 0.015 | 54.62 | 0.82 |
| E0199 | kg | Ciment Portland, a peu d'obra (03/02/2006) | 3 | 0.11 | 0.33 |
| P1601 | m3 | Aigua | 0.01 | 0.65 | 0.01 |
| P0503 | m3 | Formigó HM-20 posat a l'obra | 0.1 | 67 | 6.70 |
| P0674 | m2 | Lloseta tàctil de línies (material; 23/07/1998) | 1 | 7.5 | 7.50 |
| vg | % | Despeses indirectes | 0.287 | 6 | 1.72 |
|  |  | Total |  |  | 35.06 |

| Amidament | Uts. | Llarg | Parcial |
|---|---|---|---|
| Pas de vianants PK 0+045 | 1 | 1.6 | 1.60 |
| Total |  |  | 1.6 |

**E1157** u Paperera circular de 50-60l
1 u × 118.43 = 118.43
Subministrament i instal·lació de paperera circular de 50-60l de capacitat, anclades mecànicament.

| Codi | Ut | Descripció | Rendiment | Preu | Import |
|---|---|---|---|---|---|
| O0102 | h | Oficial 1ª | 0.6 | 24.56 | 14.74 |
| O0110 | h | Peó | 0.6 | 20.41 | 12.25 |
| P0428 | u | Paperera circular 50-60l (material; 23/07/1998) | 1 | 85 | 85.00 |
| vg | % | Despeses indirectes | 1.073 | 6 | 6.44 |
|  |  | Total |  |  | 118.43 |

| Amidament | Uts. | Parcial |
|---|---|---|
| Pas de vianants PK 0+045 | 1 | 1.00 |
| Total |  | 1 |

### 07.05 OBRES ACCESSÒRIES (22/06/2022)
Import: 10000

**E1600** pa A justificar obres no previstes i imprescindibles (22/06/2022)
1 pa × 10000 = 10000.00
Partida alçada a justificar per a obres no previstes i imprescindibles de realitzar.

## 08 SENYALITZACIÓ, ABALISAMENT I SISTEMES DE CONTENCIÓ
Import: 288016.81

### 08.01 SENYALITZACIÓ HORITZONTAL
Import: 29264.57

**E0704** m Premarcatge de marca viària longitudinal
13643.6 m × 0.16 = 2182.98

**E0706** m Marca viària longitudinal 15 cm. amplada, pintura acrílica
13553.6 m × 0.57 = 7725.55
Marca viària longitudinal de 15 cm d'amplada de pintura acrílica amb base solvent postmesclada amb microesferes de vidre, aplicada amb màquina autopropulsada pinta franges.

| Codi | Ut | Descripció | Rendiment | Preu | Import |
|---|---|---|---|---|---|
| O0101 | h | Cap de colla | 0.001 | 26.02 | 0.03 |
| O0110 | h | Peó | 0.002 | 20.41 | 0.04 |
| P14220 | kg | Pintura (material; 12/01/2009) | 0.135 | 2.26644 | 0.31 |
| P14210 | kg | Microesferes de vidre (material; 12/01/2009) | 0.082 | 0.958086 | 0.08 |
| M0220 | h | Escombradora autopropulsada | 0.001 | 42.15 | 0.04 |
| M0224 | h | Màquina pintura bandes autop. (maquinària; 12/01/2009) | 0.001 | 41.56857 | 0.04 |
| vg | % | Despeses indirectes | 0.005 | 6 | 0.03 |
|  |  | Total |  |  | 0.57 |

| Amidament | Uts. | Llarg | Parcial |
|---|---|---|---|
| M-1.9 | 0.7 | 820 | 574.00 |
| M-1.12 | 0.33 | 580 | 191.40 |
| M-2.2 | 1 | 4099 | 4099.00 |
| M-2.6 | 1 | 8198 | 8198.00 |
| M-1.2 | 0.28 | 200 | 56.00 |
| M-3.2 | 1.28 | 340 | 435.20 |
| Subtotal |  |  | 13553.60 |
| Total |  |  | 13553.6 |

**E0732** m Marca viària transversal 40 cm. amplada, pintura blanca
90 m × 1.45 = 130.50
Marca viària transversal de 40 cm d'amplada de pintura acrílica amb base solvent postmesclada amb microesferes de vidre, aplicada amb màquina autopropulsada pinta franges.

| Codi | Ut | Descripció | Rendiment | Preu | Import |
|---|---|---|---|---|---|
| O0101 | h | Cap de colla | 0.001 | 26.02 | 0.03 |
| O0110 | h | Peó | 0.003 | 20.41 | 0.06 |
| P14220 | kg | Pintura | 0.4 | 2.26644 | 0.91 |
| P14210 | kg | Microesferes de vidre | 0.3 | 0.958086 | 0.29 |
| M0220 | h | Escombradora autopropulsada | 0.001 | 42.15 | 0.04 |
| M0224 | h | Màquina pintura bandes autop. | 0.001 | 41.56857 | 0.04 |
| vg | % | Despeses indirectes | 0.014 | 6 | 0.08 |
|  |  | Total |  |  | 1.45 |

| Amidament | Uts. | Llarg | Parcial |
|---|---|---|---|
| M-4.1 | 1 | 40 | 40.00 |
| M-4.2 | 1 | 50 | 50.00 |
| Subtotal |  |  | 90.00 |
| Total |  |  | 90 |

**E0708** m2 Marca viària transversal, fletxes, inscripcions i zebrats, pintura acrílica
76.23 m2 × 12.89 = 982.60
Marca viària transversal, fletxes, inscripcions i zebrats, amb pintura acrílica amb base solvent postmesclada amb microesferes de vidre, aplicada mecànicament, totalment acabada.

| Codi | Ut | Descripció | Rendiment | Preu | Import |
|---|---|---|---|---|---|
| O0101 | h | Cap de colla | 0.095 | 26.02 | 2.47 |
| O0110 | h | Peó | 0.286 | 20.41 | 5.84 |
| P14220 | kg | Pintura | 0.9 | 2.26644 | 2.04 |
| P14210 | kg | Microesferes de vidre | 0.55 | 0.958086 | 0.53 |
| M0220 | h | Escombradora autopropulsada | 0.002 | 42.15 | 0.08 |
| M0224 | h | Màquina pintura bandes autop. | 0.031 | 41.56857 | 1.29 |
| vg | % | Despeses indirectes | 0.107 | 6 | 0.64 |
|  |  | Total |  |  | 12.89 |

| Amidament | Uts. | Llarg | Parcial |
|---|---|---|---|
| M-7.2 | 1 | 18.17 |  |
| M-4.3 | 1 | 45 |  |
| M-4.4 | 1 | 2.25 |  |
| M-6.5 | 5 | 1.434 |  |
| M-5.2 | 1 | 1.2 |  |
| M-6.4 | 2 | 1.23 |  |
| Subtotal |  |  |  |
| Total |  |  | 76.23 |

**E0787** m2 Eliminació marques viàries sobre paviment amb qualsevol procediment
1400 m2 × 12.43 = 17402.00
Eliminació de les marques viàries sobre paviment amb qualsevol dels següents procediments a determinar per la Direcció d'Obra: aigua a presió, projecció d'abrasius o fresat, mitjançant utilització de sistemes fixos rotatoris o flotants horitzontals.

| Codi | Ut | Descripció | Rendiment | Preu | Import |
|---|---|---|---|---|---|
| O0101 | h | Cap de colla | 0.01 | 26.02 | 0.26 |
| O0102 | h | Oficial 1ª | 0.05 | 24.56 | 1.23 |
| O0110 | h | Peó | 0.1 | 20.41 | 2.04 |
| M0242 | h | Fresadora | 0.052 | 133.01 | 6.92 |
| %1616 | % | Eines i mitjans auxiliars (02/09/2009) | 5 % | 10.45 | 0.52 |
| vg | % | Despeses indirectes | 0.241 | 6 | 1.45 |
|  |  | Total |  |  | 12.43 |

| Amidament | Llarg | Ample | Parcial |
|---|---|---|---|
| Pont del ferrocarril | 200 | 7 | 1400.00 |
| Total |  |  | 1400 |

**E07082** m Pintura en vorades de color alternatiu blanc i vermell
104 m × 5.93 = 616.72
Pintura acrílica amb base solvent aplicada en vorades de qualsevol mida de color alternatiu blanc i vermell amb microesferes de vidre, totalment acabada.

| Codi | Ut | Descripció | Rendiment | Preu | Import |
|---|---|---|---|---|---|
| O0101 | h | Cap de colla | 0.05 | 26.02 | 1.30 |
| O0110 | h | Peó | 0.14 | 20.41 | 2.86 |
| M0220 | h | Escombradora autopropulsada | 0.002 | 42.15 | 0.08 |
| M0224 | h | Màquina pintura bandes autop. | 0.012 | 41.56857 | 0.50 |
| P14220 | kg | Pintura | 0.385 | 2.26644 | 0.87 |
| P14210 | kg | Microesferes de vidre | 0.095 | 0.958086 | 0.09 |
| vg | % | Despeses indirectes | 0.039 | 6 | 0.23 |
|  |  | Total |  |  | 5.93 |

| Amidament | Llarg | Parcial |
|---|---|---|
| Rotonda 1+300 | 104 | 104.00 |
| Total |  | 104 |

**E0708X** m2 Pintura de color estesa sobre paviment de formigó amb RAL 7042
37 m2 × 6.06 = 224.22

| Codi | Ut | Descripció | Rendiment | Preu | Import |
|---|---|---|---|---|---|
| O0101 | h | Cap de colla | 0.02 | 26.02 | 0.52 |
| O0110 | h | Peó | 0.1 | 20.41 | 2.04 |
| M0220 | h | Escombradora autopropulsada | 0.002 | 42.15 | 0.08 |
| M0224 | h | Màquina pintura bandes autop. | 0.02 | 41.56857 | 0.83 |
| P14220 | kg | Pintura | 1 | 2.26644 | 2.27 |
| P14210 | kg | Microesferes de vidre | 0.095 | 0.958086 | 0.09 |
| vg | % | Despeses indirectes | 0.039 | 6 | 0.23 |
|  |  | Total |  |  | 6.06 |

| Amidament | Llarg | Parcial |
|---|---|---|
| Illetes rotonda 1+300 | 37 | 37.00 |
| Total |  | 37 |

### 08.02 SENYALITZACIÓ VERTICAL
Import: 44227.89

**E0710** u Placa reflectora triangular L=135 cm, nivell 2 HIP
33 u × 244.22 = 8059.26
Placa reflectora triangular de 135 cm. de costat, per a senyals de trànsit, nivell 2 HIP, inclòs ancoratges i cargoleria.

| Codi | Ut | Descripció | Rendiment | Preu | Import |
|---|---|---|---|---|---|
| O0102 | h | Oficial 1ª | 0.175 | 24.56 | 4.30 |
| O0110 | h | Peó | 0.2 | 20.41 | 4.08 |
| P1438 | u | Placa triang. reflect. 135 cm (material; 12/01/2009) | 1 | 222.100818 | 222.10 |
| vg | % | Despeses indirectes | 2.29 | 6 | 13.74 |
|  |  | Total |  |  | 244.22 |

**E0712** u Placa reflectora circular Ø90 cm, nivell 2 HIP
53 u × 171.41 = 9084.73
Placa reflectora circular de 90 cm. de diàmetre, per a senyals de trànsit, nivell 2 HIP, inclòs ancoratges i cargoleria.

| Codi | Ut | Descripció | Rendiment | Preu | Import |
|---|---|---|---|---|---|
| O0102 | h | Oficial 1ª | 0.175 | 24.56 | 4.30 |
| O0110 | h | Peó | 0.2 | 20.41 | 4.08 |
| P1404 | u | Placa circular reflect. 90 cm. (material; 12/01/2009) | 1 | 153.407082 | 153.41 |
| vg | % | Despeses indirectes | 1.603 | 6 | 9.62 |
|  |  | Total |  |  | 171.41 |

**E0715** u Placa reflectora quadrada de 60 cm. costat, nivell 2 HIP
2 u × 77.98 = 155.96
Placa reflectora quadrada de 60 cm. de costat, per a senyals de trànsit, nivell 2 HIP, inclòs ancoratges i cargoleria.

| Codi | Ut | Descripció | Rendiment | Preu | Import |
|---|---|---|---|---|---|
| O0102 | h | Oficial 1ª | 0.175 | 24.56 | 4.30 |
| O0110 | h | Peó | 0.2 | 20.41 | 4.08 |
| P1408 | u | Placa infor. refl. 60x60 cm. (material; 12/01/2009) | 1 | 65.273472 | 65.27 |
| vg | % | Despeses indirectes | 0.722 | 6 | 4.33 |
|  |  | Total |  |  | 77.98 |

| Amidament | Uts. | Parcial |
|---|---|---|
| S-13 | 2 | 2.00 |
| Total |  | 2 |

**E0719** u Placa reflectora rectangular 85x17 cm, nivell 2 HIP
7 u × 70.7 = 494.90
Placa reflectora rectangular de 85x17 cm.,per a senyals de trànsit, nivell 2 HIP, inclòs ancoratges i cargoleria.

| Codi | Ut | Descripció | Rendiment | Preu | Import |
|---|---|---|---|---|---|
| O0102 | h | Oficial 1ª | 0.08 | 24.56 | 1.96 |
| O0110 | h | Peó | 0.12 | 20.41 | 2.45 |
| P1427 | u | Placa comp. refl. 85x17 cm. (material; 12/01/2009) | 1 | 62.3271 | 62.33 |
| vg | % | Despeses indirectes | 0.66 | 6 | 3.96 |
|  |  | Total |  |  | 70.7 |

| Amidament | Uts. | Parcial |
|---|---|---|
| S-800 | 2 | 2.00 |
| S-810 | 3 | 3.00 |
| S-840 | 1 | 1.00 |
| S-870 | 1 | 1.00 |
| Subtotal |  | 7.00 |
| Total |  | 7 |

**E0714** u Placa reflectora octogonal 90 cm. doble apotema, nivell 2 HIP
2 u × 196.8 = 393.60
Placa reflectora octogonal de 90 cm. de doble apotema, per a senyals de trànsit, nivell 2 HIP, inclòs ancoratges i cargoleria.

| Codi | Ut | Descripció | Rendiment | Preu | Import |
|---|---|---|---|---|---|
| O0102 | h | Oficial 1ª | 0.175 | 24.56 | 4.30 |
| O0110 | h | Peó | 0.2 | 20.41 | 4.08 |
| P1405 | u | Placa octog. reflect. 90 cm. (material; 12/01/2009) | 1 | 177.359232 | 177.36 |
| vg | % | Despeses indirectes | 1.843 | 6 | 11.06 |
|  |  | Total |  |  | 196.8 |

| Amidament | Uts. | Parcial |
|---|---|---|
| R-2 | 2 | 2.00 |
| Total |  | 2 |

**E0725** m Suport rectangular d'acer galvanitzat de 80x40x2 mm.
561 m × 15.93 = 8936.73
Suport rectangular d'acer galvanitzat de 80x40x2 mm., col.locat.

| Codi | Ut | Descripció | Rendiment | Preu | Import |
|---|---|---|---|---|---|
| O0102 | h | Oficial 1ª | 0.05 | 24.56 | 1.23 |
| O0110 | h | Peó | 0.09 | 20.41 | 1.84 |
| P1417 | m | Suport tub acer galv. 80x40x2mm. (material; 12/01/2009) | 1 | 11.991528 | 11.99 |
| vg | % | Despeses indirectes | 0.145 | 6 | 0.87 |
|  |  | Total |  |  | 15.93 |

| Amidament | Uts. | Llarg | Alt | Parcial |
|---|---|---|---|---|
| Senyals simples | 90 |  | 3.5 | 315.00 |
| Fites S-575 | 4 |  | 2 | 8.00 |
| Panells direccionals simples | 34 | 2 | 3.5 | 238.00 |
| Subtotal |  |  |  | 561.00 |
| Total |  |  |  | 561 |

**E0739** m Suport rectangular d'acer galvanitzat de 100x50x3 mm.
52 m × 25.24 = 1312.48
Suport rectangular d'acer galvanitzat de 100x50x3 mm.,col·locat.

| Codi | Ut | Descripció | Rendiment | Preu | Import |
|---|---|---|---|---|---|
| O0102 | h | Oficial 1ª | 0.05 | 24.56 | 1.23 |
| O0110 | h | Peó | 0.09 | 20.41 | 1.84 |
| P1439 | m | Suport acer galv. 100x50x3 mm (material; 12/01/2009) | 1 | 20.768832 | 20.77 |
| vg | % | Despeses indirectes | 0.233 | 6 | 1.40 |
|  |  | Total |  |  | 25.24 |

| Amidament | Uts. | Llarg | Alt | Parcial |
|---|---|---|---|---|
| Senyals dobles | 7 |  | 4 | 28.00 |
| Panell direccional doble | 3 | 2 | 4 | 24.00 |
| Subtotal |  |  |  | 52.00 |
| Total |  |  |  | 52 |

**E0729** u Fonamentació de senyals
97 u × 30.97 = 3004.09
Fonamentació de senyals, segons plànols, inclòs l'excavació, totalment acabada.

| Codi | Ut | Descripció | Rendiment | Preu | Import |
|---|---|---|---|---|---|
| O0101 | h | Cap de colla | 0.12 | 26.02 | 3.12 |
| O0110 | h | Peó | 0.48 | 20.41 | 9.80 |
| P1609 | m3 | Excavació de terres | 0.18 | 11.12 | 2.00 |
| E0502 | m3 | Formigó HM-20 fonaments | 0.18 | 79.42 | 14.30 |
| %16130 | % | Despeses indirectes | 6 % | 29.22 | 1.75 |
|  |  | Total |  |  | 30.97 |

| Amidament | Uts. | Parcial |
|---|---|---|
| Senyals verticals | 97 | 97.00 |
| Total |  | 97 |

**E0730** u Fonamentació de cartell de pre-senyalització
16 u × 135.29 = 2164.64
Fonamentació de cartell de pre-senyalització, totalment acabada.

| Codi | Ut | Descripció | Rendiment | Preu | Import |
|---|---|---|---|---|---|
| O0101 | h | Cap de colla | 0.12 | 26.02 | 3.12 |
| O0102 | h | Oficial 1ª | 0.36 | 24.56 | 8.84 |
| O0110 | h | Peó | 1.2 | 20.41 | 24.49 |
| P1609 | m3 | Excavació de terres | 1.175 | 11.12 | 13.07 |
| E0502 | m3 | Formigó HM-20 fonaments | 1 | 79.42 | 79.42 |
| vg | % | Despeses indirectes | 1.059 | 6 | 6.35 |
|  |  | Total |  |  | 135.29 |

**E0755** m2 Placa d'alumini fins a 0,25 m², nivell 2 HIP, amb abraçadores
0.17 m2 × 286.96 = 48.78
Placa d'alumini fins a 0,25 m², per a senyals de trànsit senyals d'orientació, amb revestiment reflectant nivell 2 HIP, inclosos abraçadores d'unió al suport i cargoleria corresponent, totalment col·locada.

| Codi | Ut | Descripció | Rendiment | Preu | Import |
|---|---|---|---|---|---|
| O0101 | h | Cap de colla | 0.15 | 26.02 | 3.90 |
| O0102 | h | Oficial 1ª | 0.3 | 24.56 | 7.37 |
| O0110 | h | Peó | 0.4 | 20.41 | 8.16 |
| P1495 | m2 | Placa d'alumini fins 0,25 m2 (material; 11/03/2009) | 1 | 251.49 | 251.49 |
| vg | % | Despeses indirectes | 2.674 | 6 | 16.04 |
|  |  | Total |  |  | 286.96 |

| Amidament | Uts. | Llarg | Parcial |
|---|---|---|---|
| Senyal 12 | 1 | 0.173 | 0.17 |
| Total |  |  | 0.17 |

**E0757** m2 Placa d'alumini >0,50 m² i <1,00 m², nivell 2 HIP, amb abraçadores
3.93 m2 × 223.8 = 879.53
Placa d'alumini superior a 0,50 m² i fins a 1,00 m², per a senyals de trànsit d'orientació, amb revestiment reflectant HIP nivell 2, inclosos abraçadores d'unió al suport i cargoleria corresponent, totalment col·locada.

| Codi | Ut | Descripció | Rendiment | Preu | Import |
|---|---|---|---|---|---|
| O0101 | h | Cap de colla | 0.15 | 26.02 | 3.90 |
| O0102 | h | Oficial 1ª | 0.3 | 24.56 | 7.37 |
| O0110 | h | Peó | 0.4 | 20.41 | 8.16 |
| P14970 | m2 | Placa d'alumini de 0,50 m2 a 1,00 m2 (material; 11/03/2009) | 1 | 191.9 | 191.90 |
| vg | % | Despeses indirectes | 2.078 | 6 | 12.47 |
|  |  | Total |  |  | 223.8 |

| Amidament | Uts. | Llarg | Parcial |
|---|---|---|---|
| Senyal 2 | 1 | 0.72 | 0.72 |
| Senyal 3 | 1 | 0.72 | 0.72 |
| Senyal 5 | 1 | 0.525 | 0.53 |
| Senyal 8 | 1 | 0.65 | 0.65 |
| Senyal 12 | 1 | 0.775 | 0.78 |
| Senyal 14 | 1 | 0.533 | 0.53 |
| Subtotal |  |  | 3.93 |
| Total |  |  | 3.93 |

**E0758** m2 Placa d'alumini >1,00 m² i <1,50 m², nivell 2 HIP, amb abraçadores
2.44 m2 × 172.41 = 420.68
Placa d'alumini superior a 1,00 m² i fins a 1,50 m², per a senyals de trànsit d'orientació, amb revestiment reflectant HIP nivell 2, inclosos abraçadores d'unió al suport i cargoleria corresponent, totalment col·locada.

| Codi | Ut | Descripció | Rendiment | Preu | Import |
|---|---|---|---|---|---|
| O0101 | h | Cap de colla | 0.15 | 26.02 | 3.90 |
| O0102 | h | Oficial 1ª | 0.3 | 24.56 | 7.37 |
| O0110 | h | Peó | 0.4 | 20.41 | 8.16 |
| P14972 | m2 | Placa d'alumini superior a 1,50 m2 (material; 11/03/2009) | 1 | 143.42 | 143.42 |
| vg | % | Despeses indirectes | 1.594 | 6 | 9.56 |
|  |  | Total |  |  | 172.41 |

| Amidament | Uts. | Llarg | Parcial |
|---|---|---|---|
| Senyal 6 | 1 | 1.119 | 1.12 |
| Senyal 10 | 1 | 1.317 | 1.32 |
| Subtotal |  |  | 2.44 |
| Total |  |  | 2.44 |

**E07581** m2 Placa d'alumini >1,50 m² , nivell 2 HIP, amb abraçadores
21.91 m2 × 170.27 = 3730.62
Placa d'alumini superior a 1,50 m² , per a senyals de trànsit d'orientació, amb revestiment reflectant HIP nivell 2, inclosos abraçadores d'unió al suport i cargoleria corresponent, totalment col·locada.

| Codi | Ut | Descripció | Rendiment | Preu | Import |
|---|---|---|---|---|---|
| O0101 | h | Cap de colla | 0.15 | 26.02 | 3.90 |
| O0102 | h | Oficial 1ª | 0.3 | 24.56 | 7.37 |
| O0110 | h | Peó | 0.4 | 20.41 | 8.16 |
| P14973 | m2 | Placa d'alumini superior a 1,50 m2 (material; 11/03/2009) | 1 | 141.4 | 141.40 |
| vg | % | Despeses indirectes | 1.573 | 6 | 9.44 |
|  |  | Total |  |  | 170.27 |

| Amidament | Uts. | Llarg | Parcial |
|---|---|---|---|
| senyal 1 | 1 | 2.307 | 2.31 |
| Senyal 1 | 1 | 1.64 | 1.64 |
| Senyal 4 | 1 | 3.67 | 3.67 |
| Senyal 7 | 1 | 2.023 | 2.02 |
| Senyal 9 | 1 | 3.673 | 3.67 |
| Senyal 11 | 1 | 3.148 | 3.15 |
| Senyal 13 | 1 | 1.783 | 1.78 |
| Senyal 15 | 1 | 3.67 | 3.67 |
| Subtotal |  |  | 21.91 |
| Total |  |  | 21.91 |

**E0745** m Pal d'alumini anoditzat color plata, Ø90 mm. MC
27.75 m × 35.4 = 982.35
Pal d'alumini anoditzat color plata, estriat, de 90 mm. de diàmetre MC, col·locat.

| Codi | Ut | Descripció | Rendiment | Preu | Import |
|---|---|---|---|---|---|
| O0102 | h | Oficial 1ª | 0.05 | 24.56 | 1.23 |
| O0110 | h | Peó | 0.09 | 20.41 | 1.84 |
| P1472 | m | Pal alumini diàmetre 90 mm. MC (material; 23/07/1998) | 1 | 30.36 | 30.36 |
| vg | % | Despeses indirectes | 0.329 | 6 | 1.97 |
|  |  | Total |  |  | 35.4 |

| Amidament | Uts. | Llarg | Parcial |
|---|---|---|---|
| Senyal 2 | 1 | 2.05 | 2.05 |
| Senyal 3 | 1 | 3.25 | 3.25 |
| Senyal 5 | 1 | 3.15 | 3.15 |
| Senyal 6 | 1 | 1.35 | 1.35 |
| Senyal 7 | 1 | 1.55 | 1.55 |
| Senyal 8 | 1 | 3.15 | 3.15 |
| Senyal 10 | 1 | 1.4 | 1.40 |
| Senyal 12 | 1 | 3.45 | 3.45 |
| Senyal 13 | 1 | 1.85 | 1.85 |
| Senyal 14 | 1 | 3.05 | 3.05 |
| Senyal 15 | 2 | 1.75 | 3.50 |
| Subtotal |  |  | 27.75 |
| Total |  |  | 27.75 |

**E0746** m Pal d'alumini anoditzat color plata, Ø114 mm. MD
16.45 m × 40.53 = 666.72
Pal d'alumini anoditzat color plata, estriat, de 114 mm. de diàmetre MD, col·locat.

| Codi | Ut | Descripció | Rendiment | Preu | Import |
|---|---|---|---|---|---|
| O0102 | h | Oficial 1ª | 0.05 | 24.56 | 1.23 |
| O0110 | h | Peó | 0.09 | 20.41 | 1.84 |
| P14730 | m | Pal alumini diàmetre 114 mm. MD (material; 23/07/1998) | 1 | 35.2 | 35.20 |
| vg | % | Despeses indirectes | 0.377 | 6 | 2.26 |
|  |  | Total |  |  | 40.53 |

| Amidament | Uts. | Llarg | Parcial |
|---|---|---|---|
| senyal 2 | 1 | 2.35 | 2.35 |
| Senyal 6 | 1 | 2.35 | 2.35 |
| Senyal 7 | 1 | 2.35 | 2.35 |
| Senyal 10 | 1 | 2.35 | 2.35 |
| Senyal 13 | 1 | 2.35 | 2.35 |
| Senyal 15 | 2 | 2.35 | 4.70 |
| Subtotal |  |  | 16.45 |
| Total |  |  | 16.45 |

**E07461** m Pal d'alumini anoditzat color plata, Ø114/Ø140 mm. ME
8.54 m × 60.56 = 517.18
Pal d'alumini anoditzat color plata, estriat, de 114 mm. de diàmetre MF, col·locat.

| Codi | Ut | Descripció | Rendiment | Preu | Import |
|---|---|---|---|---|---|
| O0102 | h | Oficial 1ª | 0.05 | 24.56 | 1.23 |
| O0110 | h | Peó | 0.09 | 20.41 | 1.84 |
| P14731 | m | Pal alumini diàmetre 114 o 140 mm. ME (material; 12/01/2009) | 1 | 54.0855 | 54.09 |
| vg | % | Despeses indirectes | 0.566 | 6 | 3.40 |
|  |  | Total |  |  | 60.56 |

| Amidament | Uts. | Llarg | Parcial |
|---|---|---|---|
| Senyal 1 | 1 | 2.65 | 2.65 |
| Senyal 4 | 1 | 2.02 | 2.02 |
| Senyal 9 | 1 | 2.02 | 2.02 |
| Senyal 11 | 1 | 1.85 | 1.85 |
| Subtotal |  |  | 8.54 |
| Total |  |  | 8.54 |

**E07462** m Pal d'alumini anoditzat color plata, Ø140 mm. MF
9.4 m × 98.48 = 925.71
Pal d'alumini anoditzat color plata, estriat, de 140 mm. de diàmetre MF, col·locat.

| Codi | Ut | Descripció | Rendiment | Preu | Import |
|---|---|---|---|---|---|
| O0102 | h | Oficial 1ª | 0.05 | 24.56 | 1.23 |
| O0110 | h | Peó | 0.09 | 20.41 | 1.84 |
| P14732 | m | Pal alumini diàmetre 140 mm. MF (material; 23/07/1998) | 1 | 89.87 | 89.87 |
| vg | % | Despeses indirectes | 0.924 | 6 | 5.54 |
|  |  | Total |  |  | 98.48 |

| Amidament | Uts. | Llarg | Parcial |
|---|---|---|---|
| Senyal 1 | 1 | 2.35 | 2.35 |
| Senyal 4 | 1 | 2.35 | 2.35 |
| Senyal 9 | 1 | 2.35 | 2.35 |
| Senyal 11 | 1 | 2.35 | 2.35 |
| Subtotal |  |  | 9.40 |
| Total |  |  | 9.4 |

**E07441** u Base d'acer galvanitzat per a suport de 90 mm.
5 u × 112.43 = 562.15
Base d'acer galvanitzat per a suport de 90 mm. col·locada.

| Codi | Ut | Descripció | Rendiment | Preu | Import |
|---|---|---|---|---|---|
| O0102 | h | Oficial 1ª | 0.05 | 24.56 | 1.23 |
| O0110 | h | Peó | 0.09 | 20.41 | 1.84 |
| P14711 | u | Base d'acer galvanit. suport 90 mm. (material; 12/01/2009) | 1 | 103.02 | 103.02 |
| vg | % | Despeses indirectes | 1.056 | 6 | 6.34 |
|  |  | Total |  |  | 112.43 |

| Amidament | Uts. | Parcial |
|---|---|---|
| Senyal 3 | 1 | 1.00 |
| Senyal 5 | 1 | 1.00 |
| Senyal 8 | 1 | 1.00 |
| Senyal 12 | 1 | 1.00 |
| Senyal 14 | 1 | 1.00 |
| Subtotal |  | 5.00 |
| Total |  | 5 |

**E07442** u Base d'acer galvanitzat per a suport de 114 mm.
7 u × 134.4 = 940.80
Base d'acer galvanitzat per a suport de 114 mm. col·locada.

| Codi | Ut | Descripció | Rendiment | Preu | Import |
|---|---|---|---|---|---|
| O0102 | h | Oficial 1ª | 0.05 | 24.56 | 1.23 |
| O0110 | h | Peó | 0.09 | 20.41 | 1.84 |
| P14712 | u | Base d'acer galvanit. suport 114 mm. (material; 12/01/2009) | 1 | 123.747624 | 123.75 |
| vg | % | Despeses indirectes | 1.263 | 6 | 7.58 |
|  |  | Total |  |  | 134.4 |

| Amidament | Uts. | Parcial |
|---|---|---|
| Senyal 2 | 1 | 1.00 |
| Senyal 6 | 1 | 1.00 |
| Senyal 7 | 1 | 1.00 |
| Senyal 10 | 1 | 1.00 |
| Senyal 13 | 1 | 1.00 |
| Senyal 15 | 2 | 2.00 |
| Subtotal |  | 7.00 |
| Total |  | 7 |

**E07443** u Base d'acer galvanitzat per a suport de 140 mm.
4 u × 164.2 = 656.80
Base d'acer galvanitzat per a suport de 140 mm., col·locada.

| Codi | Ut | Descripció | Rendiment | Preu | Import |
|---|---|---|---|---|---|
| O0102 | h | Oficial 1ª | 0.05 | 24.56 | 1.23 |
| O0110 | h | Peó | 0.09 | 20.41 | 1.84 |
| P14713 | u | Base d'acer galvanit. suport 140 mm. (material; 12/01/2009) | 1 | 151.872084 | 151.87 |
| vg | % | Despeses indirectes | 1.544 | 6 | 9.26 |
|  |  | Total |  |  | 164.2 |

| Amidament | Uts. | Parcial |
|---|---|---|
| Senyal 1 | 1 | 1.00 |
| Senyal 4 | 1 | 1.00 |
| Senyal 9 | 1 | 1.00 |
| Senyal 11 | 1 | 1.00 |
| Subtotal |  | 4.00 |
| Total |  | 4 |

**E0731** u Retirada de senyal o cartell
1 u × 16.22 = 16.22

**E07311** u Trasllat de senyal existent
1 u × 33.15 = 33.15
Trasllat de senyal existent, inclòs fonamentació.

| Codi | Ut | Descripció | Rendiment | Preu | Import |
|---|---|---|---|---|---|
| O0101 | h | Cap de colla | 0.1 | 26.02 | 2.60 |
| O0110 | h | Peó | 0.4 | 20.41 | 8.16 |
| M0212B | h | Camió de trabuc 16 m³ | 0.1 | 45.4 | 4.54 |
| P1609 | m3 | Excavació de terres | 0.18 | 11.12 | 2.00 |
| E0502 | m3 | Formigó HM-20 fonaments | 0.18 | 79.42 | 14.30 |
| vg | % | Despeses indirectes | 0.258 | 6 | 1.55 |
|  |  | Total |  |  | 33.15 |

**E07312** u Trasllat de senyal d'indicació o orientació existent
1 u × 240.81 = 240.81
Trasllat de senyal d'indicació o orientació existent de qualsevol tipus a nova ubicació, inclòs la demolició de la base de formigó, l'excavació i fonamanetació de la nova base de formigó, tots els treballs i materials necessaris per deixar la partida acabada.

| Codi | Ut | Descripció | Rendiment | Preu | Import |
|---|---|---|---|---|---|
| O0101 | h | Cap de colla | 3 | 26.02 | 78.06 |
| O0110 | h | Peó | 3 | 20.41 | 61.23 |
| M0212B | h | Camió de trabuc 16 m³ | 0.5 | 45.4 | 22.70 |
| P1609 | m3 | Excavació de terres | 0.72 | 11.12 | 8.01 |
| E0502 | m3 | Formigó HM-20 fonaments | 0.72 | 79.42 | 57.18 |
| %16130 | % | Despeses indirectes | 6 % | 227.18 | 13.63 |
|  |  | Total |  |  | 240.81 |

### 08.03 SISTEMES DE CONTENCIÓ
Import: 184430.63

**E0736X** m Barrera de seguretat metàl·lica simple sense separador, tipus AS-BLB.H (C4) o similar, amb nivell de contenció N2, índex de seve
3060 m × 39.42 = 120625.20
Barrera de seguretat metàl·lica simple sense separador, tipus AS-BLB.H (C4) o similar, amb nivell de contenció N2, índex de severitat A, amplària de treball W4 i deflexió dinàmica 1,1 m, segons UNE-EN 1317-2, amb un perfil longitudinal de secció de doble ona i pals de perfil en "C" tipus CPN C-120 de 1,4 m de longitud cada 4 m, inclòs enclavament en terres o formigó, soldadures, peça reflectora a dues cares cada 8 m, topall final si s'escau, material auxiliar, totalment col·locada en recta o corba de qualsevol radi.

| Codi | Ut | Descripció | Rendiment | Preu | Import |
|---|---|---|---|---|---|
| O0101 | h | Cap de colla | 0.02 | 26.02 | 0.52 |
| O0102 | h | Oficial 1ª | 0.04 | 24.56 | 0.98 |
| O0110 | h | Peó | 0.04 | 20.41 | 0.82 |
| P1414X | m | Barrera de seguretat metàl·lica simple sense separador tipus AS-BLB.H (C4) o similar (material; 22/06/2022) | 1 | 26.24 | 26.24 |
| P1424 | u | Part proporc. mater. barreres (material; 11/05/2010) | 1 | 6.2822 | 6.28 |
| M0253 | h | Màquina per a clavar muntants metàl·lics (maquinària; 12/01/2009) | 0.04 | 43.968936 | 1.76 |
| vg | % | Despeses indirectes | 0.47 | 6 | 2.82 |
|  |  | Total |  |  | 39.42 |

| Amidament | Uts. | Llarg | Parcial |
|---|---|---|---|
| Tram 1 | 1 | 1473 | 1473.00 |
| Tram 2 | 1 | 964 | 964.00 |
| Tram 3 | 1 | 623 | 623.00 |
| Subtotal |  |  | 3060.00 |
| Total |  |  | 3060 |

**E07364** u Extrem de 8 m de barrera de seguretat metàl·lica
5 u × 338.99 = 1694.95
Extrem de 8 m mínim de barrera de seguretat metàl·lica de qualsevol tipus, amb abatiment o encastament en talús del desmunt, galvanitzada en calent, incloent tanca de secció doble ona, pals cada 2 m, xapes de reforç, peça en angle, topall final, elements de fixació, peça reflectora a dues cares, inclòs enclavament i soldadures, totalment col·locat.

| Codi | Ut | Descripció | Rendiment | Preu | Import |
|---|---|---|---|---|---|
| O0101 | h | Cap de colla | 0.2 | 26.02 | 5.20 |
| O0102 | h | Oficial 1ª | 0.8 | 24.56 | 19.65 |
| O0110 | h | Peó | 0.8 | 20.41 | 16.33 |
| P14450 | u | Extrem de 8 metres (material; 23/07/1998) | 1 | 271 | 271.00 |
| P1424 | u | Part proporc. mater. barreres | 1 | 6.2822 | 6.28 |
| M0253 | h | Màquina per a clavar muntants metàl·lics | 0.04 | 43.968936 | 1.76 |
| vg | % | Despeses indirectes | 3.129 | 6 | 18.77 |
|  |  | Total |  |  | 338.99 |

| Amidament | Uts. | Parcial |
|---|---|---|
| Tram 1 | 5 | 5.00 |
| Total |  | 5 |

**E07365** u Extrem de 12 m de barrera de seguretat metàl·lica
29 u × 493.96 = 14324.84
Extrem de 12 m mínim de barrera de seguretat metàl·lica de qualsevol tipus, amb abatiment o encastament en talús del desmunt, galvanitzada en calent, incloent tanca de secció doble ona, pals cada 2 m, xapes de reforç, peça en angle, topall final, elements de fixació, peça reflectora a dues cares, inclòs enclavament i soldadures, totalment col·locat.

| Codi | Ut | Descripció | Rendiment | Preu | Import |
|---|---|---|---|---|---|
| O0101 | h | Cap de colla | 0.25 | 26.02 | 6.51 |
| O0102 | h | Oficial 1ª | 1 | 24.56 | 24.56 |
| O0110 | h | Peó | 1 | 20.41 | 20.41 |
| P14451 | u | Extrem de 12 metres (material; 23/07/1998) | 1 | 407 | 407.00 |
| P1424 | u | Part proporc. mater. barreres | 1 | 6.2822 | 6.28 |
| M0253 | h | Màquina per a clavar muntants metàl·lics | 0.04 | 43.968936 | 1.76 |
| vg | % | Despeses indirectes | 4.574 | 6 | 27.44 |
|  |  | Total |  |  | 493.96 |

| Amidament | Uts. | Parcial |
|---|---|---|
| Tram 1 | 11 | 11.00 |
| Tram 2 | 7 | 7.00 |
| Tram 3 | 11 | 11.00 |
| Subtotal |  | 29.00 |
| Total |  | 29 |

**E07366** u Extrem de barrera en accessos i altres, col·locat en corba a 90º
33 u × 153.14 = 5053.62
Extrem de barrera de seguretat en accessos i altres, col·locat en corba a 90º o radi similar, incloent 4 m de tanca de secció doble ona, pals, separadors, topall final, elements de fixació, peça reflectora, inclòs enclavament i soldadures, totalment col·locat.

| Codi | Ut | Descripció | Rendiment | Preu | Import |
|---|---|---|---|---|---|
| O0101 | h | Cap de colla | 0.1 | 26.02 | 2.60 |
| O0102 | h | Oficial 1ª | 0.3 | 24.56 | 7.37 |
| O0110 | h | Peó | 0.3 | 20.41 | 6.12 |
| P1446 | u | Extrem de barrera, forma de corba, de 4 m de llargada (material; 23/07/1998) | 1 | 120.5 | 120.50 |
| P1424 | u | Part proporc. mater. barreres | 1 | 6.2822 | 6.28 |
| M0253 | h | Màquina per a clavar muntants metàl·lics | 0.04 | 43.968936 | 1.76 |
| vg | % | Despeses indirectes | 1.418 | 6 | 8.51 |
|  |  | Total |  |  | 153.14 |

| Amidament | Uts. | Parcial |
|---|---|---|
| Tram 1 | 13 | 13.00 |
| Tram 2 | 15 | 15.00 |
| Tram 3 | 5 | 5.00 |
| Subtotal |  | 33.00 |
| Total |  | 33 |

**E07016** m Pantalla de protecció de motociclistes SPM-ES4TUB
293 m × 19.62 = 5748.66
Sistema de protecció de motociclistes tipus BMSNA4/120 g (SPM-ES4TUB) en barreres de seguretat flexibles, incloen part proporcinal de braç de subjecció cada 2 m, suports i material auxiliar.

| Codi | Ut | Descripció | Rendiment | Preu | Import |
|---|---|---|---|---|---|
| O0101 | h | Cap de colla | 0.005 | 26.02 | 0.13 |
| O0102 | h | Oficial 1ª | 0.01 | 24.56 | 0.25 |
| O0110 | h | Peó | 0.02 | 20.41 | 0.41 |
| P1424 | u | Part proporc. mater. barreres | 0.25 | 6.2822 | 1.57 |
| P1444 | m | Sistema prot. motociclistes SPM-ES4TUB inclòs suports (material; 23/07/1998) | 1 | 16.16 | 16.16 |
| vg | % | Despeses indirectes | 0.184 | 6 | 1.10 |
|  |  | Total |  |  | 19.62 |

| Amidament | Uts. | Llarg | Parcial |
|---|---|---|---|
| Tram 1 | 1 | 271 | 271.00 |
| Tram 2 | 2 | 11 | 22.00 |
| Subtotal |  |  | 293.00 |
| Total |  |  | 293 |

**E07013** m Ampit metàl·lic BP.ID-H2/C2
108 m × 180.54 = 19498.32
Pretil metàl·lic d'acer galvanitzat tipus BP.ID-H2/C2 o equivalent, nivell de contenció H2, índex de severitat B, amplària de treball W5, deflexió dinàmica 1,4 amb marcatge CE i perfil inferior tipus biona, pintada en color termolacat de color a determinar per la D.O., inclòs peça reflectora a dues cares cada 8 m, part proporcional d'ancoratges, elements de fixació, tacs químics i material auxiliar, totalment col·locada en qualsevol part dels marges d'estructures.

| Codi | Ut | Descripció | Rendiment | Preu | Import |
|---|---|---|---|---|---|
| O0101 | h | Cap de colla | 0.1 | 26.02 | 2.6020 |
| O0102 | h | Oficial 1ª | 0.5 | 24.56 | 12.2800 |
| O0110 | h | Peó | 1 | 20.41 | 20.4100 |
| M0214 | h | Camió grua 12 tn | 0.06 | 42.07 | 2.5242 |
| PE1018 | m | Pretil BP.ID-H2/C2 (material; 23/07/1998) | 1 | 130.58 | 130.5800 |
| M0235 | h | Equip de soldadura elèctrica | 0.1 | 14.546424 | 1.4546 |
| M0226 | h | Grup electrògen de 20/30 kVA | 0.1 | 4.73892 | 0.4739 |
| %16130 | % | Despeses indirectes | 6 % | 170.3247 | 10.2195 |
|  |  | Total |  |  | 180.54 |

| Amidament | Uts. | Llarg | Parcial |
|---|---|---|---|
| Tram 1 | 2 | 34 | 68.00 |
| Tram 2 | 2 | 20 | 40.00 |
| Subtotal |  |  | 108.00 |
| Total |  |  | 108 |

**E07015** u Terminal de pretil BP.ID-H2/C2
8 u × 461.29 = 3690.32
Terminal de pretil, tope final i peça coneguda com "travesser a l'aire", per a pretil metàl·lic tipus BP.ID-H2/C2, pintada en color termocalat de color a determinar per la D.O, inclòs part proporcional d'ancoratges, elements de fixació, tacs químics i material auxiliar, i pletines de reforç en el tram final del pretil, totalment col·locat.

| Codi | Ut | Descripció | Rendiment | Preu | Import |
|---|---|---|---|---|---|
| O0101 | h | Cap de colla | 0.2 | 26.02 | 5.20 |
| O0102 | h | Oficial 1ª | 1 | 24.56 | 24.56 |
| O0110 | h | Peó | 2 | 20.41 | 40.82 |
| M0214 | h | Camió grua 12 tn | 0.25 | 42.07 | 10.52 |
| PE1019 | u | Terminal de pretil BP.ID-H2/C2 (material; 23/07/1998) | 1 | 369.58 | 369.58 |
| P1424 | u | Part proporc. mater. barreres | 1 | 6.2822 | 6.28 |
| vg | % | Despeses indirectes | 0.722 | 6 | 4.33 |
|  |  | Total |  |  | 461.29 |

| Amidament | Uts. | Parcial |
|---|---|---|
| Tram 1 | 4 | 4.00 |
| Tram 2 | 4 | 4.00 |
| Subtotal |  | 8.00 |
| Total |  | 8 |

**E0701X** u Mòdul de tancament de 2,00 x 2,50 m de protecció antivandalisme a passos superiors
46.4 u × 297.3 = 13794.72

| Codi | Ut | Descripció | Rendiment | Preu |
|---|---|---|---|---|
| O0101 | h | Cap de colla | 1 | 26.02 |
| O0102 | h | Oficial 1ª | 1 | 24.56 |
| O0110 | h | Peó | 1 | 20.41 |
| P0609 | kg | Acer en perf. lamin. galvan. (material; 12/01/2009) | 40 | 2.606406 |
| P0603X | m2 | Panell de metall (material; 10/06/2022) | 1 | 56.34 |
| P0602X | m2 | Xapa perfilada prelacada (material; 10/06/2022) | 1 | 25.43 |
| P0601X | u | Caragol, femelles i volanderes M6 (material; 10/06/2022) | 1 | 10.68 |
| P0604X | u | Ancoratge mecànic d'expansió (material; 10/06/2022) | 1 | 11.64 |
| vg | % | Despeses indirectes | 2.97 | 6 |

| Amidament | Uts. | Llarg | Parcial |
|---|---|---|---|
| Tram 1 | 2 | 23.2 | 46.40 |
| Total |  |  | 46.4 |

### 08.04 ABALISAMENT
Import: 18093.72

**E0723** u Fita quilomètrica amb placa reflectora de 40x60 cm, nivell 2 HIP
8 u × 208.16 = 1665.28
Fita quilomètrica, amb placa reflectora de 600x400 mm, nivell 2 HIP, inclòs les 2 plaques, suports, ancoratges i cargoleria, totalment col·locada
.

| Codi | Ut | Descripció | Rendiment | Preu | Import |
|---|---|---|---|---|---|
| O0102 | h | Oficial 1ª | 0.18 | 24.56 | 4.421 |
| O0110 | h | Peó | 0.2 | 20.41 | 4.082 |
| P1431 | u | Placa qm. refl. 40x60 cm (material; 12/01/2009) | 2 | 71.506182 | 143.012 |
| P1439 | m | Suport acer galv. 100x50x3 mm | 2.5 | 20.768832 | 51.922 |
| vg | % | Despeses indirectes | 0.785 | 6 | 4.710 |
|  |  | Total |  |  | 208.16 |

| Amidament | Uts. | Parcial |
|---|---|---|
| PK 1 TV-2034 | 2 | 2.00 |
| PK 2 TV-2034 | 2 | 2.00 |
| PK 5 TV-2034 | 2 | 2.00 |
| PK 6 TV-2034 | 2 | 2.00 |
| Subtotal |  | 8.00 |
| Total |  | 8 |

**E0722** u Plafó direccional 1600x400mm, nivell 2 HIP
45 u × 139.36 = 6271.20
Plafó direccional, amb placa reflectora, per a corbes, de 1600x400mm., nivell 2 HIP, inclòs ancoratges i cargoleria.

| Codi | Ut | Descripció | Rendiment | Preu | Import |
|---|---|---|---|---|---|
| O0102 | h | Oficial 1ª | 0.18 | 24.56 | 4.42 |
| O0110 | h | Peó | 0.2 | 20.41 | 4.08 |
| P1430 | u | Panell direc.refl. 1600x400 mm (material; 12/01/2009) | 1 | 123.047088 | 123.05 |
| vg | % | Despeses indirectes | 1.301 | 6 | 7.81 |
|  |  | Total |  |  | 139.36 |

**E0785** u Captafars 1 cara, nivell 3 HI
72 u × 9.27 = 667.44
Captafars de prisma per calçada, d'1 cara, amb nivell 3 HI, totalment col·locat

| Codi | Ut | Descripció | Rendiment | Preu | Import |
|---|---|---|---|---|---|
| O0102 | h | Oficial 1ª | 0.075 | 24.56 | 1.84 |
| O0110 | h | Peó | 0.075 | 20.41 | 1.53 |
| P1479 | u | Captafars de prisma per calçada, 1 cara, nivell retrorreflexió 3 (material; 23/07/1998) | 1 | 4.57 | 4.57 |
| M0214 | h | Camió grua 12 tn | 0.02 | 42.07 | 0.84 |
| vg | % | Despeses indirectes | 0.082 | 6 | 0.49 |
|  |  | Total |  |  | 9.27 |

| Amidament | Uts. | Parcial |
|---|---|---|
| Rotonda i illetes | 72 | 72.00 |
| Total |  | 72 |

**E07812** u Pilona flexible d'alta resisitència de Ø100 element delimitador
20 u × 51.76 = 1035.20
Subministrament i instal·lació de pilona flexible d'alta resistència de 100 mm de diàmetre tipus KRL (R10) o equivalent, de color negre o a determinar per la Direcció d'Obra amb argollat reflectant, de cautxú 100% reciclat, inclòs tots els elements de fixació, ancoratges, medis i materials auxiliars, totalment col·locat.

| Codi | Ut | Descripció | Rendiment | Preu | Import |
|---|---|---|---|---|---|
| M0214 | h | Camió grua 12 tn | 0.04 | 42.07 | 1.68 |
| O0110 | h | Peó | 0.3 | 20.41 | 6.12 |
| O0102 | h | Oficial 1ª | 0.15 | 24.56 | 3.68 |
| P14773 | u | Pilona tubular flexible Ø100 mm., h=1000 mm amb banda reflectant, color negre (material; 23/07/1998) | 1 | 34 | 34.00 |
| P0503 | m3 | Formigó HM-20 posat a l'obra | 0.05 | 67 | 3.35 |
| %16130 | % | Despeses indirectes | 6 % | 48.83 | 2.93 |
|  |  | Total |  |  | 51.76 |

| Amidament | Uts. | Parcial |
|---|---|---|
| Protecció voral PK 2+265 a 2+340 | 20 | 20.00 |
| Total |  | 20 |

**E0742** m Marca viària ressalts 100x50x10 mm banda sonora
150 m × 56.01 = 8401.50
Marca viària transversal reflexiva per a la reducció de velocitat de 50 cm d'amplada formada per 3 línies transversals i amb ressalts de 100x50x10 mm bisellats amb una densitat de 36 unitats per m2 de marca viària, amb pintura de 2 components blanca, instal·lada, segons plànols.

| Codi | Ut | Descripció | Rendiment | Preu | Import |
|---|---|---|---|---|---|
| O0101 | h | Cap de colla | 0.1 | 26.02 | 2.602 |
| O0102 | h | Oficial 1ª | 0.35 | 24.56 | 8.596 |
| O0110 | h | Peó | 0.35 | 20.41 | 7.144 |
| P14220 | kg | Pintura | 1.5 | 2.26644 | 3.400 |
| P14210 | kg | Microesferes de vidre | 0.3 | 0.958086 | 0.287 |
| M0220 | h | Escombradora autopropulsada | 0.002 | 42.15 | 0.084 |
| M0224 | h | Màquina pintura bandes autop. | 0.002 | 41.56857 | 0.083 |
| P1839 | kg | Resina epoxi. (material; 12/01/2009) | 1.75 | 16.17414 | 28.305 |
| %1616 | % | Eines i mitjans auxiliars | 5 % | 50.501 | 2.525 |
| vg | % | Despeses indirectes | 0.496 | 6 | 2.976 |
|  |  | Total |  |  | 56.01 |

| Amidament | Uts. | Llarg | Parcial |
|---|---|---|---|
| BTA rugoses |  |  |  |
| Tram 1 | 20 | 3 | 60.00 |
| Tram 2 | 10 | 3 | 30.00 |
| Tram 3 | 20 | 3 | 60.00 |
| Subtotal |  |  | 150.00 |
| Total |  |  | 150 |

**E0732X** m Marca viària transversal 50 cm. amplada, pintura blanca
30 m × 1.77 = 53.10
Marca viària transversal de 50 cm d'amplada de pintura acrílica amb base solvent postmesclada amb microesferes de vidre, aplicada amb màquina autopropulsada pinta franges.

| Codi | Ut | Descripció | Rendiment | Preu | Import |
|---|---|---|---|---|---|
| O0101 | h | Cap de colla | 0.001 | 26.02 | 0.026 |
| O0110 | h | Peó | 0.003 | 20.41 | 0.061 |
| P14220 | kg | Pintura | 0.5 | 2.26644 | 1.133 |
| P14210 | kg | Microesferes de vidre | 0.4 | 0.958086 | 0.383 |
| M0220 | h | Escombradora autopropulsada | 0.001 | 42.15 | 0.042 |
| M0224 | h | Màquina pintura bandes autop. | 0.001 | 41.56857 | 0.042 |
| vg | % | Despeses indirectes | 0.014 | 6 | 0.084 |
|  |  | Total |  |  | 1.77 |

| Amidament | Uts. | Llarg | Parcial |
|---|---|---|---|
| BTA a nivell |  |  |  |
| Tram 1 | 10 | 3 | 30.00 |
| Subtotal |  |  | 30.00 |
| Total |  |  | 30 |

### 08.05 ALTRES (22/06/2022)
Import: 12000

**E1620** pa Cobrament íntegre seguretat viària, senyalització i desv provisionals (22/06/2022)
1 pa × 12000 = 12000.00
Partida alçada d'abonament íntegre per a la seguretat viària, inclòs senyalistes, instal·lacions de semàfors, senyalització horitzontal i vertical, abalisament, proteccions, barreres de seguretat, tancaments i de tots els desviaments provisionals durant les diferents fases d'execució de les obres i d'acord amb el seu avanç, inclòs els desplaçaments, muntatge i desmuntatge, manteniment, trasllats i tots els mitjans i elements auxiliars que requereixin, mà d'obra, maquinària i materials, segons indicacions de la Direcció de l'Obra.

## 09 MESURES CORRECTORES D'IMPACTE AMBIENTAL
Import: 16743.54

**E1105** m2 Estesa terra vegetal en talussos (material pròpia obra)
3682 m2 × 1.27 = 4676.14
Estesa de terra vegetal en talús amb material de la pròpia obra, inclòs càrrega i transport.

| Codi | Ut | Descripció | Rendiment | Preu | Import |
|---|---|---|---|---|---|
| O0101 | h | Cap de colla | 0.003 | 26.02 | 0.08 |
| O0110 | h | Peó | 0.012 | 20.41 | 0.24 |
| M0205 | h | Pala carregadora sobre orugues | 0.003 | 73.35 | 0.22 |
| M0208 | h | Motoanivelladora | 0.003 | 73.35024 | 0.22 |
| M0204 | h | Pala carregadora pneumàtics | 0.003 | 58.268112 | 0.17 |
| M0212B | h | Camió de trabuc 16 m³ | 0.006 | 45.4 | 0.27 |
| vg | % | Despeses indirectes | 0.011 | 6 | 0.07 |
|  |  | Total |  |  | 1.27 |

| Amidament | Uts. | Llarg | Parcial |
|---|---|---|---|
| Tram 1 | 1 | 1812 | 1812.00 |
| Tram 2 | 1 | 120 | 120.00 |
| Tram 3 | 1 | 1750 | 1750.00 |
| Subtotal |  |  | 3682.00 |
| Total |  |  | 3682 |

**E1143** m2 Hidrosembra projectada en 2 fases (23/07/1998)
4792 m2 × 1.25 = 5990.00
Hidrosembra projectada en dues fases amb espècies adaptades agroclimàticament a la zona, inclòs el subministrament de tots els components necessaris (aigua, llavors, estabilitzant, adobs, mulch) i regs d'arrelament; totalment acabada segons les característiques especificades al plec de condicions.

| Codi | Ut | Descripció | Rendiment | Preu | Import |
|---|---|---|---|---|---|
| O0110 | h | Peó | 0.02 | 20.41 | 0.41 |
| P1601 | m3 | Aigua | 0.04 | 0.65 | 0.03 |
| P1101 |  | Adob mineral d'anivellament lent (material; 12/01/2009) | 1 | 0.030906 | 0.03 |
| P1122 |  | Fixador sintètic base acrílica (material; 12/01/2009) | 1.2 | 0.072114 | 0.09 |
| P1120 |  | Bioactivador microbià (material; 12/01/2009) | 1 | 0.123624 | 0.12 |
| P1505 |  | Barreja llavors herbàcies hidros (material; 12/01/2009) | 1 | 0.123624 | 0.12 |
| P1123 |  | Mulch prot hidros fibra semi-cur (material; 12/01/2009) | 3 | 0.010302 | 0.03 |
| M0213 | h | Camió cisterna de 8 m³ | 0.003 | 48 | 0.14 |
| P1126 | u | Altres conceptes (12/01/2009) | 1 | 0.2856 | 0.29 |
|  |  | Total |  |  | 1.25 |

| Amidament | Uts. | Llarg | Parcial |
|---|---|---|---|
| Tram 1 |  |  |  |
| Desmunts | 1 | 32 | 32.00 |
| Terraplens | 1 | 1812 | 1812.00 |
| Parterre PK 0+045 | 1 | 10 | 10.00 |
| Rotonda PK 1+300 | 1 | 179 | 179.00 |
| Tram 2 |  |  |  |
| Desmunts | 1 | 814 | 814.00 |
| Terraplens | 1 | 120 | 120.00 |
| Tram 3 |  |  |  |
| Desmunts | 1 | 75 | 75.00 |
| Terraplens | 1 | 1750 | 1750.00 |
| Subtotal |  |  | 4792.00 |
| Total |  |  | 4792 |

**E1167** u Subministrament d'espígol (Lavandula angustifolia), test d'11cm (23/07/1998)
100 u × 0.7 = 70.00
Subministrament d'espígol (Lavandula Angustifolia) en test d'11 cm.

| Codi | Ut | Descripció | Quantitat | Preu | Import |
|---|---|---|---|---|---|
| E116X | u | Subministrament de farigola (Thymus vulgaris) (04/11/2020) | 100 | 0.7 | 70.00 |

**E1164** u Subministrament de romaní (Rosmarinus officinallis), h=20-30 cm (23/07/1998)
100 u × 0.7 = 70.00
Subministrament de romaní (Rosmarinus Officinalis) de 20 a 30 cm d'alçària, en contenidor d'1,5 litres.

**E1139** u Plantació d'arbust o arbre petit format, mitjans mecànics
300 u × 18.57 = 5571.00
Plantació d'arbust o arbre de petit format, comprenent l'exavació del clot de 50x50x40 cm amb mitjans mecànics, aportació de terra vegetal, adob, plantació en el lloc determinat i primer reg.

| Codi | Ut | Descripció | Rendiment | Preu | Import |
|---|---|---|---|---|---|
| O0102 | h | Oficial 1ª | 0.15 | 24.56 | 3.68 |
| O0110 | h | Peó | 0.3 | 20.41 | 6.12 |
| M0214 | h | Camió grua 12 tn | 0.1 | 42.07 | 4.21 |
| B05145 | m3 | Terra vegetal adobada, granel (material; 12/01/2009) | 0.125 | 26.589462 | 3.32 |
| B05144 | kg | Adob mineral simple, sulfat amoni (material; 12/01/2009) | 1.1 | 0.123624 | 0.14 |
| P1601 | m3 | Aigua | 0.25 | 0.65 | 0.16 |
| vg | % | Despeses indirectes | 0.159 | 6 | 0.95 |
|  |  | Total |  |  | 18.57 |

**E1124** u Subministrament de Platanus hispanica (clons meridionals) de perímetre de 20 a 25 cm, amb l'arrel nua (23/07/1998)
3 u × 58.97 = 176.91
Subministrament de Platanus hispanica (clons meridionals) de perímetre de 20 a 25 cm, en contenidor de fins a 80 litres

**E1155A** u Plantació arbres perímetre 18-25 cm, mitjans mecànics
3 u × 39.83 = 119.49
Plantació d'arbre de 18 a 25 cm. de perímetre de tronc a 1 m d'alçària (a partir del coll de l'arrel), comprenent l'excavació del clot de 120x120x80 cm amb mitjans mecànics, aportació de terra vegetal, adob, plantació en el lloc determinat i primer reg.

| Codi | Ut | Descripció | Rendiment | Preu | Import |
|---|---|---|---|---|---|
| O0102 | h | Oficial 1ª | 0.25 | 24.56 | 6.14 |
| O0110 | h | Peó | 0.4 | 20.41 | 8.16 |
| M0278 | h | Minicarregadora amb acces.retro. (maquinària; 12/01/2009) | 0.15 | 47.924904 | 7.19 |
| M0214 | h | Camió grua 12 tn | 0.3 | 42.07 | 12.62 |
| BR3P1110 | m3 | Terra vegetal adobada, granel (material; 12/01/2009) | 0.125 | 26.589462 | 3.32 |
| BR3A2000 | kg | Adob mineral simple, sulfat amoni (material; 12/01/2009) | 1.1 | 0.123624 | 0.14 |
| P1601 | m3 | Aigua | 0.25 | 0.65 | 0.16 |
| vg | % | Despeses indirectes | 0.352 | 6 | 2.11 |
|  |  | Total |  |  | 39.83 |

## 10 GESTIÓ DE RESIDUS (23/07/1998)
Import: 26437.72

### 10.01 CLASSIFICACIÓ DE RESIDUS (23/07/1998)
Import: 15294.03

**E1551** u Acondicionament de la zona de residus (23/07/1998)
1 u × 190 = 190.00
Acondicionament del terreny per la implementació dels residus, inclou l'excavació i reperfilat de la superfície del terreny per col·locar posteriorment els diferents contenidors, zones d'apilament i aïllament, i la seva posterior retirada per deixar la zona en un correcte estat.

**E1552** m3 Classificació a peu d'obra de residus (23/07/1998)
759.76 m3 × 19.88 = 15104.03
Classificació a preu d'obra de residus de la construcció o demolició en residus inerts, no especials i especials, amb mitjans manuals o mecànics.

| Amidament | Uts. | Llarg | Parcial |
|---|---|---|---|
| Residus de demolició |  |  |  |
| Residus inerts | 1 | 36.59 | 36.59 |
| 170904 Residus barrejats | 1 | 407.46 | 407.46 |
| Residus de nova construcció |  |  |  |
| Residus inerts | 1 | 11.99 | 11.99 |
| Residus no especials |  |  |  |
| 170904 Residus barrejats | 1 | 13.36 | 13.36 |
| 170201 Fusta | 1 | 2.89 | 2.89 |
| 170405 Ferro i acer | 1 | 0.03 | 0.03 |
| 170407 Metalls mesclats | 1 | 0.58 | 0.58 |
| 170302 Barreges bituminoses | 1 | 282.73 | 282.73 |
| 150101 Envasos paper i cartró | 1 | 0.55 | 0.55 |
| 170203 Plàstic | 1 | 0.49 | 0.49 |
| Residus especials | 1 | 3.09 | 3.09 |
| Subtotal |  |  | 759.76 |
| Total |  |  | 759.76 |

### 10.02 CÀRREGA I TRANSPORT DE RESIDUS (23/07/1998)
Import: 9038.73

**E1561** m3 Càrrega i transport residus inerts o no especials barrejats, contenidor 5 m3 (23/07/1998)
311.52 m3 × 27.48 = 8560.57
Càrrega amb mitjans manuals o mecànics i transport de residus inerts o no especials a instal·lació autoritzada de gestió de residus, amb contenidor de 5 m3 de capacitat, inclòs el seu subministrament.

| Amidament | Uts. | Llarg | Parcial |
|---|---|---|---|
| Residus de nova construcció |  |  |  |
| Residus inerts | 1 | 11.99 | 11.99 |
| 170904 Residus barrejats | 1 | 13.36 | 13.36 |
| 170302 Barreges bituminoses | 1 | 282.73 | 282.73 |
| 170201 Fusta | 1 | 2.89 | 2.89 |
| 150101 Envasos paper i cartró | 1 | 0.55 | 0.55 |
| Subtotal |  |  | 311.52 |
| Total |  |  | 311.52 |

**E1563** m3 Càrrega i transport residus (ferralla i plàstic), contenidor 1 m3 (23/07/1998)
1.1 m3 × 32.99 = 36.29
Càrrega amb mitjans manuals o mecànics i transport de residus de plàstic i/o ferralla a instal·lació autoritzada de gestió de residus, amb contenidor d'1 m3 de capacitat, inclòs el seu subministrament.

| Amidament | Uts. | Llarg | Parcial |
|---|---|---|---|
| Residus no especials |  |  |  |
| 170405 Ferro i acer | 1 | 0.03 | 0.03 |
| 170407 Metalls mesclats | 1 | 0.58 | 0.58 |
| 170203 Plàstic | 1 | 0.49 | 0.49 |
| Subtotal |  |  | 1.10 |
| Total |  |  | 1.1 |

**E1564** m3 Càrrega i transport residus especials, bidó 200 l (23/07/1998)
3.09 m3 × 143 = 441.87
Càrrega amb mitjans manuals o mecànics i transport de residus especials a instal·lació autoritzada de gestió de residus, amb bidó de plàstic de 200 l de capacitat, inclòs el seu subministrament.

| Amidament | Uts. | Llarg | Parcial |
|---|---|---|---|
| Residus de nova construcció |  |  |  |
| Residus especials | 1 | 3.09 | 3.09 |
| Subtotal |  |  | 3.09 |
| Total |  |  | 3.09 |

### 10.03 DISPOSICIÓ DE RESIDUS (23/07/1998)
Import: 2104.96

**E1571** m3 Disposició controlada residus inerts o no especials barrejats (23/07/1998)
308.63 m3 × 5.9 = 1820.92
Disposició controlada a centre de reciclatge de residus inerts o no especials barrejats, procedents de construcció o demolició.

| Amidament | Uts. | Llarg | Parcial |
|---|---|---|---|
| Residus de nova construcció |  |  |  |
| Residus inerts | 1 | 11.99 | 11.99 |
| 170904 Residus barrejats | 1 | 13.36 | 13.36 |
| 170302 Barreges bituminoses | 1 | 282.73 | 282.73 |
| 150101 Envasos paper i cartró | 1 | 0.55 | 0.55 |
| Subtotal |  |  | 308.63 |
| Total |  |  | 308.63 |

**E1572** m3 Disposició controlada residus de metalls no especials barrejats (23/07/1998)
0.58 m3 × 13.25 = 7.69
Disposició controlada a centre de reciclatge de residus de metalls no especials barrejats, procedents de construcció o demolició.

| Amidament | Uts. | Llarg | Parcial |
|---|---|---|---|
| 170407 Metalls mesclats | 1 | 0.58 | 0.58 |
| Total |  |  | 0.58 |

**E1573** m3 Disposició controlada residus de plàstics no especials (23/07/1998)
0.49 m3 × 8.2 = 4.02
Disposició controlada a centre de reciclatge de residus de plàstics no especials, procedents de construcció o demolició.

| Amidament | Uts. | Llarg | Parcial |
|---|---|---|---|
| 170203 Plàstic | 1 | 0.49 | 0.49 |
| Total |  |  | 0.49 |

**E1574** m3 Disposició controlada residus de fusta no especials (23/07/1998)
2.89 m3 × 7.35 = 21.24
Disposició controlada a centre de reciclatge de residus de fusta no especials, procedents de construcció o demolició.

| Amidament | Uts. | Llarg | Parcial |
|---|---|---|---|
| 170201 Fusta | 1 | 2.89 | 2.89 |
| Total |  |  | 2.89 |

**E1575** m3 Disposició controlada residus especials barrejats (23/07/1998)
3.09 m3 × 81.26 = 251.09
Disposició controlada a centre de selecció i transferència de residus especials barrejats, procedents de construcció o demolició.

| Amidament | Uts. | Llarg | Parcial |
|---|---|---|---|
| Residus especials | 1 | 3.09 | 3.09 |
| Total |  |  | 3.09 |

## 11 SEGURETAT I SALUT
Import: 39673.95

### 11.01 EQUIPS DE PROTECCIÓ INDIVIDUAL
Import: 2967.82

**E1401** u Casc de seguretat homologat (23/07/1998)
15 u × 7.67
Casc de seguretat homologat segons UNE EN 812

**E1402** u Ulleres antipols i antiimpacte
15 u × 11.53

| Codi | Ut | Descripció | Rendiment | Preu | Import |
|---|---|---|---|---|---|
| P1818 | u | Ulleres antipols i antiimpacte (material; 12/01/2009) | 1 | 10.878912 | 10.88 |
| %18530 | % | Resta d'obra | 6 % | 10.88 | 0.65 |
|  |  | Total |  |  | 11.53 |

**E1403** u Mascareta protecció respiratòria
15 u × 12.94

| Codi | Ut | Descripció | Rendiment | Preu | Import |
|---|---|---|---|---|---|
| P1827 | u | Mascareta respiratòria (material; 12/01/2009) | 1 | 12.20787 | 12.21 |
| %18530 | % | Resta d'obra | 6 % | 12.21 | 0.73 |
|  |  | Total |  |  | 12.94 |

**E1404** u Filtre per a mascareta
15 u × 1.27
Filtre contra partícules, identificat amb banda de color blanc, homologat segons UNE EN 143 i UNE EN 12083.

| Codi | Ut | Descripció | Rendiment | Preu | Import |
|---|---|---|---|---|---|
| P1817 | u | Filtre contra partícules (material; 23/07/1998) | 1 | 1.2 | 1.20 |
| %18530 | % | Resta d'obra | 6 % | 1.20 | 0.07 |
|  |  | Total |  |  | 1.27 |

**E1405** u Protector auditiu de tap d'escuma (23/07/1998)
15 u × 0.29
Protector auditiu de tap d'escuma, homologat segons UNE EN 352-2 i UNE En 458.

**E1405B** u Protector auditiu d'auricular (23/07/1998)
12 u × 24.14
Protector auditiu d'auricular, acoblat al cap amb arnès i orelleres antisoroll; homologat segons UNE EN 352-1 i UNE EN 458.

**E1407** u Granota de treball (12/01/2007)
15 u × 13.3875
Granota de treball, de polièster i cotó, amb butxaques exteriors.

**E1408** u Impermeable
15 u × 13.45
Impermeable amb jaqueta, caputxa i pantalons, de PVC soldat de 0,4 mm de gruix, de color viu, homologat segons UNE EN 340.

| Codi | Ut | Descripció | Rendiment | Preu | Import |
|---|---|---|---|---|---|
| P1822 | u | Impermeable. (material; 23/07/1998) | 1 | 12.69 | 12.69 |
| %18530 | % | Resta d'obra | 6 % | 12.69 | 0.76 |
|  |  | Total |  |  | 13.45 |

**E1409** u Parella de guants ús general
15 u × 2.31
Parella de guants de tacte per a ús general, amb palmell i dors de la mà pell flexible, dit índex sense costura exterior i sujecció elàstica al canell.

| Codi | Ut | Descripció | Rendiment | Preu | Import |
|---|---|---|---|---|---|
| P1821 | pa | Guants de pell (material; 12/01/2009) | 1 | 2.184024 | 2.18 |
| %18530 | % | Resta d'obra | 6 % | 2.18 | 0.13 |
|  |  | Total |  |  | 2.31 |

**E1410** u Parella de guants protecció punxó
12 u × 6.42
Parella de guants de protecció contra riscs mecànics molt agressius nivell 5, homologats segons UNE EN 388 i UNE EN 420.

| Codi | Ut | Descripció | Rendiment | Preu | Import |
|---|---|---|---|---|---|
| P1819 | pa | Guants cuir (material; 23/07/1998) | 1 | 6.05 | 6.05 |
| %18530 | % | Resta d'obra | 6 % | 6.05 | 0.36 |
|  |  | Total |  |  | 6.42 |

**E1412** u Parella de botes impermeables
15 u × 8.81
Parella de botes d'aigua de PVC de mitja canya, amb sola antilliscant i folrades de niló rentable.

| Codi | Ut | Descripció | Rendiment | Preu | Import |
|---|---|---|---|---|---|
| P1809 | pa | Botes impermeables a l'aigua i humitat (material; 23/07/1998) | 1 | 8.31 | 8.31 |
| %18530 | % | Resta d'obra | 6 % | 8.31 | 0.50 |
|  |  | Total |  |  | 8.81 |

**E1413** u Parella de botes seguretat pell rectificada
15 u × 16.11
Parella de botes de seguretat, resistents a la humitat, de pell rectificada, amb envoltant del turmell encoixinat sola antilliscant i antiestàtica, falca amortidora per al taló, llengüeta de manxa, de desprendiment ràpid, amb plantilles i puntera metàl·liques

| Codi | Ut | Descripció | Rendiment | Preu | Import |
|---|---|---|---|---|---|
| P1810 | pa | Botes seguretat pell rectificada (material; 23/07/1998) | 1 | 15.2 | 15.20 |
| %18530 | % | Resta d'obra | 6 % | 15.20 | 0.91 |
|  |  | Total |  |  | 16.11 |

**E1466** u Sistema anticaiguda (23/07/1998)
3 u × 71.89
Sistema anticaiguda composat per un arnès anticaiguda amb tirants, bandes secundàries, bandes subglúties, bandes de cuixa, recolzament dorsal per a subjecció, elements d'ajust, element dorsal d'enganxament d'arnès anticaiguda i sivella, incorporat a un element d'amarrament composat per un terminal manufacturat, homologat segons UNE EN 361, UNE EN 362, UNE EN 364, UNE 365 i UNE EN 354.

**E1467** u Armilla reflectant
15 u × 11.66
Armilla reflectant amb tires reflectores a la cintura, al pit i a l'esquena, homologada segons UNE EN 471.

| Codi | Ut | Descripció | Rendiment | Preu | Import |
|---|---|---|---|---|---|
| P1870 | u | Armilla reflectant (material; 23/07/1998) | 1 | 11 | 11.00 |
| %18530 | % | Resta d'obra | 6 % | 11.00 | 0.66 |
|  |  | Total |  |  | 11.66 |

**E1468** m Corda de poliamida (23/07/1998)
35 m × 7.01
Corda de poliamida d'alta tenacitat, de D=16mm, per a sirga de cinturó de seguretat.

**E1469** m Cable fiador (23/07/1998)
35 m × 8.01
Cable fiador per al cinturó de seguretat, fixat en ancoratges de servei i amb el desmuntatge inclòs.

**E1470** u Faixa de protecció dorsolumbar (23/07/1998)
12 u × 30.69

### 11.02 SISTEMES DE PROTECCIÓ COL·LECTIVA
Import: 13657.56

**E1415** u Senyal normalitzada de trànsit
25 u × 20.8
Senyal normalitzada de trànsit, amb suport metàl·lic, inclosa col·locació.

| Codi | Ut | Descripció | Rendiment | Preu | Import |
|---|---|---|---|---|---|
| P1841 | u | Senyal normalitzada 6 usos (material; 12/01/2009) | 0.17 | 78.439428 | 13.335 |
| P1847 | u | Suport metàl·lic senyal 6 usos (material; 12/01/2009) | 0.17 | 26.136174 | 4.443 |
| %18531 | % | Resta d'obra | 17 % | 17.778 | 3.022 |
|  |  | Total |  |  | 20.8 |

**E14X6** ut Cartell indicatiu d'obres o desviaments
20 ut × 129.7
Cartell indicatiu d'obres o desviaments, amb suport metàl·lic, inclosa col·locació.

| Codi | Ut | Descripció | Rendiment | Preu | Import |
|---|---|---|---|---|---|
| P18X2 | Ud | Cartel ind. obres (material; 12/07/2000) | 1 | 108.182 | 108.18 |
| P1845 | u | Suport metàl·lic cartell 6 usos (material; 12/01/2009) | 0.17 | 15.689946 | 2.67 |
| %1853    1 | % | Resto de obra. | 17 % | 110.85 | 18.84 |
|  |  | Total |  |  | 129.7 |

**E1416** u Cartell indicatiu de risc, amb suport metàl·lic
10 u × 5.68
Cartell indicatiu de risc, amb suport metàl·lic, inclosa col·locació.

| Codi | Ut | Descripció | Rendiment | Preu | Import |
|---|---|---|---|---|---|
| P1812 | u | Cartell ind. norm. 30x30cm. 1u (material; 12/01/2009) | 1 | 2.184024 | 2.184 |
| P1845 | u | Suport metàl·lic cartell 6 usos | 0.17 | 15.689946 | 2.667 |
| %18532 | % | Resta d'obra | 17 % | 4.851 | 0.825 |
|  |  | Total |  |  | 5.68 |

**E1463B** m Barrera seguretat New Jersey plàstic (20 usos) (23/07/1998)
100 m × 12.11
Barrera seguretat New Jersey en polietilè de color blanc i vermell (20 usos)

**E1418** m Cinta d'abalisament (23/07/1998)
300 m × 0.91
Cinta d'abalisament reflectora, amb un suport cada 3 m i amb el desmuntatge inclòs.

**E1486** u Peça de plàstic en forma de bolet (23/07/1998)
450 u × 0.23
Peça de plàstic en forma de bolet, de color vermell, per a protecció dels extrems de les armadures per a qualsevol diàmetre, per a 5 usos, amb desmuntatge inclòs

**E1421** u Balisa lluminosa intermitent.
30 u × 40.38
Llumenera amb làmpada intermitent de color ambre amb energia de bateria de 12 V i amb el desmuntatge inclòs.

| Codi | Ut | Descripció | Rendiment | Preu | Import |
|---|---|---|---|---|---|
| P1807 | u | Balisa llumin. interm. 3 usos. (material; 12/01/2009) | 0.33 | 104.5653 | 34.51 |
| %18534 | % | Resta d'obra | 17 % | 34.51 | 5.87 |
|  |  | Total |  |  | 40.38 |

**E1422** u Piquet de senyalització per a tres usos
100 u × 1.18

| Codi | Ut | Descripció | Rendiment | Preu | Import |
|---|---|---|---|---|---|
| P1833 | u | Piquet senyalització 3 usos (material; 12/01/2009) | 0.33 | 3.049392 | 1.01 |
| %18532 | % | Resta d'obra | 17 % | 1.01 | 0.17 |
|  |  | Total |  |  | 1.18 |

**E1424** u Panell direccional normalitzat.
15 u × 31.37

| Codi | Ut | Descripció | Rendiment | Preu | Import |
|---|---|---|---|---|---|
| P1830 | u | Panell direccional normalitzat (material; 12/01/2009) | 1 | 29.587344 | 29.59 |
| %18530 | % | Resta d'obra | 6 % | 29.59 | 1.78 |
|  |  | Total |  |  | 31.37 |

**E1428** m Línia groga reflexiva de 10 cm. d'amplada contínua
8800 m × 0.42

| Amidament | Uts. | Llarg | Parcial |
|---|---|---|---|
| Desviaments provisionals | 2 | 250 | 500.00 |
| Tram 1 | 2 | 1600 | 3200.00 |
| Tram 2 | 2 | 800 | 1600.00 |
| Tram 3 | 2 | 1750 | 3500.00 |
| Subtotal |  |  | 8800.00 |
| Total |  |  | 8800 |

**E1464** u Con reflector de 30 cm (12/01/2007)
40 u × 4.0215
Con d'abalisament de plàstic reflector de 30 cm d'alçada

**E1481** u Topalls per a camió d'excavacions (23/07/1998)
6 u × 7.05
Topalls per camió d'excavacions, inclusivament la seva col·locació.

**E1489** m Tanca malla de polietilè taronja (23/07/1998)
1000 m × 2.33
Tanca d'advertència o abalisament d'un metre d'alçada amb malla de polietilè taronja fixada a 2 m del perímetre del talús d'excavació amb un suport cada 3 m i amb el desmuntatge inclòs.

**E1419B** m Tanca de 2 m amb base de formigó (23/07/1998)
180 m × 3.99
Tanca mòbil de 2,00 m d'alçada, d'acer galvanitzat, amb malla electrosoldada de 90x150 mm i de 4,5 i 3,5 mm de D, bastidor de 3,5x 2 m de tub de DN-40 mm, fixat a peus prefabricats de formigó, i amb el desmuntatge inclòs.

**E1482** u Tacs i falques per a l'apilament de tubs (23/07/1998)
6 u × 0.36

**E1484** u Escala de mà (23/07/1998)
3 u × 49.95

### 11.03 EXTINCIÓ D'INCENDIS (12/01/2007)
Import: 216.87

**E1431** u Extintor d'incendis 6 kg pols seca (12/01/2007)
3 u × 60.249 = 180.75
Extintor d'incendis de pls seca, de càrrega 6 kg, amb pressió incorporada, pintat, amb suport a la paret i amb el desmuntatge inclòs.

**E1465** u Revisió d'extintor de pols seca (12/01/2007)
3 u × 12.0435 = 36.13

### 11.04 PROTECCIONS INSTAL·LACIÓ ELÈCTRICA (23/07/1998)
Import: 671.64

**E1432** u Instal·lació posada a terra (12/01/2007)
1 u × 167.37 = 167.37
Instal·lació de posta a terra composta de conductor de coure, electrode connectat a terra en masses metàl·liques, inclòs petit material, totalment instal·lat.

**E1433** u Interruptor diferencial de mitja sensibilitat (300 mA) (12/01/2007)
1 u × 187.4565 = 187.46
Interruptor diferencial de mitja sensibilitat (300 ma), inclosa instal·lació.

**E1434** u Interruptor diferencial d'alta sensibilitat (30 mA) (12/01/2007)
1 u × 214.2315 = 214.23
Interruptor diferencial d'alta sensibilitat (30 mA), inclosa instal·lació.

**E1487** u Quadres d'obra (23/07/1998)
1 u × 102.58 = 102.58
Quadres (amortització) d'obra per alimentar i protegir els equips i persones.

### 11.05 INSTAL·LACIONS D'HIGIENE I BENESTAR
Import: 11469.29

**E1490** u Mes de lloguer caseta prefab. vestidors, 10 treballadors
24 u × 107.33
Mes de lloguer de mòdul prefabricat de vestidors, de 3,64x4,00x2,30 m de plafó d'acer lacat i aïllament de poliuretà de 35 mm de gruix, revestiment de parets amb tauler fenòlic, paviment de lamel·les d'acer galvanitzat amb aïllament de fibra de vidre i tauler fenòlic, amb instal·lació elèctrica, 1 punt de llum, interruptor, endolls i protecció diferencial; inclusivament el seu transport, col·locat i amb el desmuntatge inclòs.

| Codi | Ut | Descripció | Rendiment | Preu | Import |
|---|---|---|---|---|---|
| P1803B | u | Lloguer barracó vestidors (material; 23/07/1998) | 1 | 101.25 | 101.25 |
| %18530 | % | Resta d'obra | 6 % | 101.25 | 6.08 |
|  |  | Total |  |  | 107.33 |

**E1491** u Mes de lloguer caseta prefab. sanitaris, 10 treballadors
24 u × 123.23
Mes de lloguer de mòdul prefabricat de sanitaris, d'1,92x4,00x2,30 m de plafó d'acer lacat i aïllament de poliuretà de 35 mm de gruix, revestiment de parets amb tauler fenòlic, paviment de lamel·les d'acer galvanitzat, amb instal·lació de lampisteria, 1 lavabo col·lectiu amb 2 aixetes, 1 placa turca, 2 dutxes, mirall i complements de bany, amb instal·lació elèctrica, 1 punt de llum, interruptor, endolls i protecció diferencial; inclusivament el seu transport, col·locat i amb el desmuntatge inclòs.

| Codi | Ut | Descripció | Rendiment | Preu | Import |
|---|---|---|---|---|---|
| P1803C | u | Lloguer barracó sanitaris (material; 23/07/1998) | 1 | 116.25 | 116.25 |
| %18530 | % | Resta d'obra | 6 % | 116.25 | 6.98 |
|  |  | Total |  |  | 123.23 |

**E1492** u Mes de lloguer caseta prefab. menjador, 10 treballadors
24 u × 117.13
Mes de lloguer de mòdul prefabricat de menjador, de 3,40x4,00x2,30 m de plafó d'acer lacat i aïllament de 35 mm de gruix, revestiment de parets amb tauler fenòlic, paviment de lamel·les d'acer galvanitzat amb aïllament de fibra de vidre i tauler fenòlic, amb instal·lació de lampisteria, aigüera d'1 pica amb aixeta i taulell, amb instal·lació elèctrica, 1 punt de llum, interruptor, endolls i protecció diferencial; inclusivament el seu transport, col·locat i amb el desmuntatge inclòs

| Codi | Ut | Descripció | Rendiment | Preu | Import |
|---|---|---|---|---|---|
| P1803D | u | Lloguer barracó menjadors (material; 23/07/1998) | 1 | 110.5 | 110.50 |
| %18530 | % | Resta d'obra | 6 % | 110.50 | 6.63 |
|  |  | Total |  |  | 117.13 |

**E1440B** u Mes de lloguer de cabina sanitària
12 u × 116.6
Mes de lloguer de cabina sanitària de material plàstic, d'1,05x1,05x2,35 m amb 1 WC amb dipòsit químic de 220 l, 1 lavabo amb dipòsit aigua de 100 l, amb manteniment inclòs

| Codi | Ut | Descripció | Rendiment | Preu | Import |
|---|---|---|---|---|---|
| P1871 | u | Cabina sanitària de material plàstic, d'1,05x1,05x2,35 m i WC dipòsit químic (material; 23/07/1998) | 1 | 110 | 110.00 |
| %18530 | % | Resta d'obra | 6 % | 110.00 | 6.60 |
|  |  | Total |  |  | 116.6 |

**E1436** u Lloguer de taula de fusta amb capacitat per a 10 persones
2 u × 26.37

| Codi | Ut | Descripció | Rendiment | Preu | Import |
|---|---|---|---|---|---|
| P1804 | u | Lloguer banc fusta 10 persones (12/01/2009) | 1 | 24.8778 | 24.88 |
| %18530 | % | Resta d'obra | 6 % | 24.88 | 1.49 |
|  |  | Total |  |  | 26.37 |

**E1437** u Lloguer de banc de fusta amb capacitat per a 5 persones
4 u × 17.59

| Codi | Ut | Descripció | Rendiment | Preu | Import |
|---|---|---|---|---|---|
| P1802 | u | Lloguer banc fusta 5 persones (12/01/2009) | 1 | 16.5852 | 16.59 |
| %18530 | % | Resta d'obra | 6 % | 16.59 | 1.00 |
|  |  | Total |  |  | 17.59 |

**E1459** u Escalfador de menjars
4 u × 85.35

| Codi | Ut | Descripció | Rendiment | Preu | Import |
|---|---|---|---|---|---|
| P1866 | u | Escalfamenjars (material; 23/07/1998) | 1 | 80.52 | 80.52 |
| %18530 | % | Resta d'obra | 6 % | 80.52 | 4.83 |
|  |  | Total |  |  | 85.35 |

**E1439** u Escomesa d'aigua i energia elèctrica en instal·lació
1 u × 138.55
Escomesa d'aigua i energia elèctrica en instal·lació de menjador o vestuari totalment acabat i en servei.

| Codi | Ut | Descripció | Rendiment | Preu | Import |
|---|---|---|---|---|---|
| P1801 | u | Escomesa aigua i energia elèctrica (material; 12/01/2009) | 1 | 130.711776 | 130.71 |
| %18530 | % | Resta d'obra | 6 % | 130.71 | 7.84 |
|  |  | Total |  |  | 138.55 |

**E1460** u Radiador infraroigs.
3 u × 40.62

| Codi | Ut | Descripció | Rendiment | Preu | Import |
|---|---|---|---|---|---|
| P1867 | u | Radiador infra-roigs (material; 12/01/2009) | 1 | 38.32344 | 38.32 |
| %18530 | % | Resta d'obra | 6 % | 38.32 | 2.30 |
|  |  | Total |  |  | 40.62 |

**E1461** u Recipient per a recollida de brossa.
6 u × 27.9

| Codi | Ut | Descripció | Rendiment | Preu | Import |
|---|---|---|---|---|---|
| P1868 | u | Contenidor recollida brossa (material; 12/01/2009) | 1 | 26.32161 | 26.32 |
| %18530 | % | Resta d'obra | 6 % | 26.32 | 1.58 |
|  |  | Total |  |  | 27.9 |

**E1442** h Mà d'obra per a neteja (12/01/2007)
72 h × 11.361
Mà d'obra emprada en neteja i conservació d' instal·lacions de personal.

**E1494** u Penja-robes per a mòduls prefabricats (23/07/1998)
15 u × 1.02

### 11.06 MEDICINA PREVENTIVA I PRIMERS AUXILIS (23/07/1998)
Import: 357.81

**E1444B** u Armari-farmaciola (23/07/1998)
1 u × 135.21 = 135.21
Farmaciola d'armari, amb el contingut establert a l'ordenança general de seguretat i salut en el treball.

**E1445** u Reposició de material sanitari durant el trascurs de les obres. (23/07/1998)
3 u × 50.09 = 150.27
Reposició de material sanitari per assortir una farmaciola durant el trascurs de les obres.

**E1499** u Manta de cotó (23/07/1998)
3 u × 24.11 = 72.33
Manta de cotó i fibra sintètica de 110x210 cm.

### 11.07 FORMACIÓ I REUNIONS PREVENTIVES
Import: 1632.96

**E1498** u Reunió mensual del comitè de seguretat i salut en el treball
12 u × 100.98 = 1211.76
Reunió mensual del comitè de seguretat i salut en el treball (només en el cas de que el conveni col·lectiu provincial així lo disposi per a aquest nombre de treballadors).

| Codi | Ut | Descripció | Rendiment | Preu | Import |
|---|---|---|---|---|---|
| O1840 | u | Reunió mensual comitè Seguretat i Salut (mà d'obra; 23/07/1998) | 1 | 95.26 | 95.26 |
| %18530 | % | Resta d'obra | 6 % | 95.26 | 5.72 |
|  |  | Total |  |  | 100.98 |

**E1462** u Formació en seguretat i salut
12 u × 26.77 = 321.24
Formació en seguretat i salut per als riscos específics de l'obra.

| Codi | Ut | Descripció | Rendiment | Preu | Import |
|---|---|---|---|---|---|
| O1869 | h | Formació en Seguretat i Salut (mà d'obra; 12/01/2009) | 1 | 25.25 | 25.25 |
| vg | % | Despeses indirectes | 0.253 | 6 | 1.52 |
|  |  | Total |  |  | 26.77 |

**E1495** h Coordinador d'activitats preventives (23/07/1998)
4 h × 24.99 = 99.96

### 11.08 PARTIDES ALÇADES (07/07/2022)
Import: 8700

**E1426** pa PA abonament íntegre brigada seguretat i manteniment (import aprox. 1 h/dia) (07/07/2022)
1 pa × 2100 = 2100.00
PA abonament íntegre per a brigada de seguretat emprada en manteniment i reposició de proteccions.

**E1430** pa PA abonament íntegre mà d'obra senyalista (07/07/2022)
1 pa × 6000 = 6000.00
Partida alçada d'abonament íntegre per a mà d'obra de senyalista

**E1429** pa PA abonament íntegre per a regs antipols. (07/07/2022)
1 pa × 600 = 600.00
Partida alçada d'abonament integre per a regs antipols.

## 12 PARTIDES ALÇADES (22/06/2022)
Import: 50494.5

**E017X** u Partida alçada de cobrament íntegre per a la seguretat viària, senyalització, abalisament i desviaments provisionals durant l'ex (22/06/2022)
1 u × 20000 = 20000.00
Partida alçada de cobrament íntegre per a la seguretat viària, senyalització, abalisament i desviaments provisionals durant l'execució de les obres, segons indicacions de la Direcció d'Obra.

| Codi | Ut | Descripció | Quantitat | Preu | Import |
|---|---|---|---|---|---|
| E018X | u | Partida alçada a justificar per a obres no previstes al projecte i imprescindibles d'executar durant el termini de les obres (22/06/2022) | 1 | 30494.5 | 30494.50 |

## Preus auxiliars

**E0108** m3 Morter de ciment elaborat a l'obra (23/07/1998)
Preu: 54.62

| Codi | Ut | Descripció | Rendiment | Preu | Import |
|---|---|---|---|---|---|
| O0110 | h | Peó | 1 | 20.41 | 20.41 |
| P1601 | m3 | Aigua | 0.2 | 0.65 | 0.13 |
| P0301 | m3 | Sorra per a formigons i morters | 0.67 | 22.15 | 14.84 |
| P0401 | kg | Ciment pòrtland P-350 (material; 23/07/1998) | 200 | 0.07 | 14.00 |
| M0218 | h | Formigonera 250 litres i 5 HP (maquinària; 10/07/2006) | 0.7 | 7.48 | 5.24 |
|  |  | Total |  |  | 54.62 |

## Recursos

**M0212B** h Camió de trabuc 16 m³
Camió de trabuc de 20 t

**P1613** u Cànon d'abocador
Canon d'abocador

**M0201** h Compressor aire gasoil 13,3 m³/h
Compressor amb dos martells

**M0204** h Pala carregadora pneumàtics
Pala carregadora neumàtics

**M0207** h Retroexcavadora 100 hp
Retroexcavadora

**M0229** h Compressor d'aire de gasoil 3m³
Electrobomba sumergible 20 kW

**M0214** h Camió grua 12 tn
Camió grua

**M0358** h Motoserra 80 cm³
Motoserra

**P1615** u Condicionament de l'abocador
Acondiciament de l'abocador

**M0208** h Motoanivelladora
Motonivelladora

**M0213** h Camió cisterna de 8 m³
Camió cisterna de 8 m3

**P0604** kg Claus d'acer zincats
Claus d'acer

**P0607** kg Acer corrugat B500S en barres
Acer corrugat B-500s en barres

**M0215** h Grua autopropulsada de 25 tn
Grua autopropulsada de 12 t

**M0216** h Grua autopropulsada de 40 tn
Grua autopropulsada de 40 t

**M0227** h Grup electrògen de 45/60 kVA
Grup electrògen 45/60 kVA , consums inclosos

**P0301** m3 Sorra per a formigons i morters
Sorra per a formigons i mort.

**P06426** m2 Geotèxtil 350 g/m2 resist>= 4250 N
Geotextil 350 g/m2 resist>= 4250 N

**P2009** m2 Làmina PEAD nòduls 8 mm, feltre PP, làmina PE i resist. 400 kN/m2
Làmina PEAD nòduls 9 mm, feltre PP, làmina PE i resist. 400 kN/m2

**P11511** m Tub PE DN160 mm doble paret TP
Tub porós de Ø160mm

**P0412** kg Emulsió bituminosa tipus C50BF4 IMP
Emulsió catiònica tipus ECI

**M0211** h Corró de llança 650 kg
Picó vibrant amb placa 60 cm.

**P03061** m3 Tot-u artificial SE>35 NP ZA20 ZA32
Tot-u artificial

**M0237** h Piconadora de pneumàtics 15 tn
Piconadora de pneumàtics 15 t

**P0406** kg Emulsió bituminosa termoadherent C60B3 TER
Emulsió termoadherent catiònica tipus ECR-1d

**P12440** m Tub de pp DN630 mm., SN 8 kN/m2
Tub de pp d 630 mm., SN 8 kN/m2

**P0617** u Reixa i bastiment 985x495x70 mm D-400
Reixa i bastiment 985x495x70 mm.

**P0327** m3 Matacà de pedra gran. fonaments
Matacà de pedra gran. foname.

**P1243** m Tub de pp DN500 mm., SN 8 kN/m2
Tub de pp d 500 mm., SN 8 kN/m2

**P0508** m3 Formigó HM-20-P-12-I-AI, posat a l'obra en revest. cunetes
Formigó HM-20 posat a l'obra en revest. cunetes

**P06100** m2 Malla electrosoldada en acer corrugat B500T, de 15x15 cm i 6 mm de diàmetre
Malla electrosoldada en acer corrugat B 500 T, de 15x15 cm i 6 mm de diàmetre

**P1244X** m Tub de pp DN600 mm., SN 8 kN/m2
Tub de pp d 600 mm., SN 8 kN/m2

**P0101** m Cinta senyalitzadora PVC 150 mm color groc
Cinta senyalitzadora PVC

**P091292** m Tub PEAD corrugat DN160 mm
Tub corrugat Ø160 mm.

**P091272W** Fil guia p/cond., nylon d=5mm
Fil guia per a conductes de canalitzacions de serveis, de nylon, de 5 mm de gruix

**P09127X** m Tub corbable corrugat PE,doble capa,DN=110mm,28J,450N,p/canal.soterrada
Tub corbable corrugat de polietilè, de doble capa, llisa la interior i corrugada l'exterior, de 110 mm de diàmetre nominal, aïllant i no propagador de la flama , resistència a l'impacte de 28 J, resistència a compressió de 450 N, per a canalitzacions soterrades

**P1246** m Tub de pp DN1000 mm., SN 8 kN/m2
Tub de pp d 1000 mm., SN 8 kN/m2

**P0603** m2 Tela metàl·lica galv. i plast
Tela metàl.lica galv. i plast

**P0906** m Pal tub acer galvanitzat DN48 mm
Pal tub acer galv. d 48 mm.

**M0212** h Camió de 12 tn
Camió de 12 t

**P1680** u Placa d'ancoratge per a barreres metàl.liques
Placa, perns i cargoleria per ancoratge

**P99043X** u Columna galvanitzada CILÍNDRICA, 8m, per llum. TOP Ø60mm
Columna CILÍNDRICA de BENITO, alçada 8000mm, fabricada en acer S-235 JR galvanitzada en calent, per instal·lar lluminària TOP amb fixació Ø60mm.

**P10109** m Conductor Cu tripolar 3x2,5 rv 0,6/1 kV
Conductor Cu 3x2,5 rv 0,6/1 kV

**P101101** m Conductor Cu bipolar 2x2,5 rv 0,6/1 kV
Conductor Cu 2x2,5 rv 0,6/1 kV

**P99019X1** u Lluminària Omniflood 3 72 LEDs 157 W (Schréder o equivalent)
Projector OMNIFLOOD mida 3 72LED (180W) de SCHRÉDER SOCELEC en dues peces, cos i marc de fosa d'alumini injectat a alta pressió, amb tancament de protector de vidre trempat. Amb un sistema de fixació flexible i orientable in situ mitjançant lira de fosa d'alumini injectat. Amb allotjament tant del bloc òptic com el d'auxiliars a l'interior del cos, sent els auxiliars de tipus Driver electrònics regulables temporitzats amb possibilitat de fins a 5 nivells diferents, regulació 1-10V o DALI. Amb estanquitat global d'IP66 i amb índex de resistència a impactes en tot el conjunt d'IK09. Amb acabat de pintura en pols mitjançant electrodeposició amb almenys 60 micres de gruix (RAL a escollir per la DF). Amb bloc òptic compost de 72LED d'alta emissió alimentats a 800mA, disposats sobre PCBA plana, amb consum total de 180W i flux inicial de 23.117lm, temperatura de color WW 3.000K amb òptica 5121 de PMMA ubicada individualment sobre cada LED conformant una fotometria global mitjançant el procés d'addició fotomètrica. Vida útil L90_100.000H. Amb protector de sobretensions fins a 10kV. Amb certificat del Fabricant de compliment ISO 9001, ISO 14001, ISO 50001, EMAS i OHSAS 18001.

**P19020** u Rigola blanca 20x20x8 cm
Rigola blanca 20x20x8

**P1007** m Vorada pref. form. 8x20 cm. tipus jardí
Vorada pref. form. 8x20 cm. jardí

**P06102** m2 Malla electrosoldada en acer corrugat B500T, de 15x15 cm i 8 mm de diàmetre
Malla electrosoldada en acer corrugat B 500 T, de 20x20 cm i 8 mm de diàmetre

**P10095** u Peça cantonada 570x400x280 mm per a gual de vehicles ó vianants
Gual vehicles, peça cantonada 570x400x280 mm

**%1616** % Eines i mitjans auxiliars
Eines i medis auxiliars

**P1439** m Suport acer galv. 100x50x3 mm
Suport acer galv. 100x50x3mm

**P14970** m2 Placa d'alumini de 0,50 m2 a 1,00 m2
Placa d'alumini de 0,50 m2 a 1.00 m2

**P1472** m Pal alumini diàmetre 90 mm. MC
Pal alumini 90 mm. diàmetre

**P14730** m Pal alumini diàmetre 114 mm. MD
Pal alumini diàmetre 114 o 140 mm. ME

**P14731** m Pal alumini diàmetre 114 o 140 mm. ME
Pal alumini 114 mm. diàmetre

**P14732** m Pal alumini diàmetre 140 mm. MF
Pal alumini 140 mm. diàmetre

**P1444** m Sistema prot. motociclistes SPM-ES4TUB inclòs suports
Sistema prot. motociclistes SPM-ES4 inclòs suports

**PE1019** u Terminal de pretil BP.ID-H2/C2
Terminal de pretil sense marcatge CE

**P1431** u Placa qm. refl. 40x60 cm
Fita qm. refl. 40x40 cm

**P1430** u Panell direc.refl. 1600x400 mm
Panel direc.refl. 1650x450 mm

**B05145** m3 Terra vegetal adobada, granel
Terra vegetal adobada, a granel

**B05144** kg Adob mineral simple, sulfat amoni
Adob mineral solid de fons simple, sulfat amonic 21% gr

**M0278** h Minicarregadora amb acces.retro
Minicarregadora sobre pneumàtics, amb accessori retroexcavador de 25 a 39 cm d'amplària

**BR3P1110** m3 Terra vegetal adobada, granel
Terra vegetal adobada, a granel

**BR3A2000** kg Adob mineral simple, sulfat amoni
Adob mineral solid de fons simple, sulfat amonic 21% gr

**O1840** u Reunió mensual comitè Seguretat i Salut
Reunió mensual comitè SiSalut

**O1869** h Formació en Seguretat i Salut
Formació en SiSalut

**M0218** h Formigonera 250 litres i 5 HP
Formigonera de 250 l
